# CB-Dissenchener Str. (Seeachse), Sanierung MWK
Angebotsaufforderung (GAEB 90, DA83)
Währung: EUR
Auftraggeber: Lausitzer Wasser GmbH & Co.KG

## CB-Dissenchener Str. (Seeachse), Sanieru
Datum: 21.01.26

*Hinweis*
Vorbemerkung zum Gesamt - LV:
Die für die ausgeschriebenen Arbeiten geltenden
"Zusätzlichen Technischen Vorschriften", die
DIN-Vorschriften und "Sonstigen Technischen
Vorschriften" werden in der jeweils neuesten Fassung
Vertragsbestandteil.
Dementsprechende Leistungen sind in die Einheitspreise
einzukalkulieren.
Eventuelle Zweifel über Art und Umfang der
anzubietenden Leistungen und Lieferungen sind vor
Angebotsabgabe zu klären!
Wenn in den Positionen des Leistungsverzeichnisses
nicht ausdrücklich der Passus "Material des
Auftraggebers" aufgeführt wurde, dann verstehen sich
alle Leistungspositionen einschließlich aller
Materiallieferungen durch den Auftragnehmer!
Der Bieter versichert, dass das bei der Durchführung
des Auftrages beschäftigte Personal für die Erledigung
der übertragenen Aufgaben ausreichend ausgebildet ist.
Der Bauherr bzw. dessen Bauleiter behält sich vor, die
Qualifikation in Einzelfällen zu prüfen.
Dem Bauherren oder dem Bauleiter nicht geeignet
erscheinendes Personal ist auch ohne besondere
Begründung auf Veranlassung der Bauleitung von der
Baustelle abzuziehen und innerhalb von 24 Stunden durch
geeignetere Kräfte zu ersetzen.
Der Bieter erklärt ausdrücklich, dass er aufgrund der
Ausschreibungs- unterlagen und erforderlichenfalls auch
der mündlichen Erläuterungen die gewünschten
Betriebsmöglichkeiten klar erkannt hat und dass die
ausgewählten Materialien den gestellten Anforderungen
in vollem Umfang Rechnung tragen.
Bei Erdarbeiten hat der AN sich vor Ausführung der
Arbeiten über die Lage von bestehenden Leitungen,
Kabeln u.ä. beim AG und bei den für die Ver- und
Entsorgungsanlagen zuständigen Trägern zu informieren
und rechtzeitig die Schachtscheine einzuholen.
Anweisungen der einzelnen Ver- und Entsorgungsträger
sind einzuhalten. Vor Baubeginn hat der AN
(rechtzeitig) die notwendigen Schachtgenehmigungen auf
seine Kosten einzuholen. Daraus resultierende
Forderungen sind vom AN zu berücksichtigen. Sollten
Schäden am Leitungssystem festgestellt werden, so sind
die
Schadstellen zu ermitteln und zu beseitigen. Die Kosten
dafür trägt der AN.
Der AN hat sich vor der Kalkulation seiner Preise über
die im Baugrund- gutachten angegebenen
Untergrundverhältnisse in Kenntnis zu setzen und alle
daraus resultierenden Belange zu berücksichtigen. Das
Baugrundgut- achten bzw. der geotechnische Bericht ist
Bestandteil der Ausschreibungs- unterlagen.
Nachforderungen, die aus Unkenntnis der
Untergrundverhältnisse entstehen, werden nicht
vergütet.
Die nachfolgenden Positionen beinhalten das Liefern und
Einbauen der beschriebenen Materialien. Für die Güte
der Stoffe und Bauteile und für die Ausführung der
Leistungen gelten die entsprechenden Vorschriften und
Zeichnungen. Übrigbleibende Materialien aufgrund
fehlerhafter Bestellungen werden vom AG nicht
übernommen.

Nach Auftragserteilung ist vom AN ein Bauzeitenplan mit
Angabe von Teilfertigstellungsterminen anzufertigen und
innerhalb von 10 Werktagen dem AG zur Genehmigung
vorzulegen. Dieser Bauzeitenplan ist in Abstimmung mit
der Bauleitung des AG durch den AN fortzuschreiben.
Die Kosten hierfür werden nicht gesondert vergütet.
Der Baubeginn ist dem AG rechtzeitig schriftlich
anzuzeigen.
Vor Baubeginn hat der AN den vorgefundenen Zustand
einschließlich Umleitungsstrecke - dem AG mittels
Fotodokumentation - nachzuweisen (siehe LV-Pos.
Beweissicherung).
Beschädigungen am Eigentum Dritter gehen zu Lasten des
AN.
Vor Abnahme der Bauleistung ist dem AG der Nachweis zu
erbringen, dass keine Schadensforderungen, durch die
Realisierung des Bauvorhabens, an den AG bestehen
(siehe LV-Pos. abschließendes Gutachten).
Der AN hat dem AG den Nachweis zur Überwachung
(Güteüberwachung) der zu liefernden Stoffe und Bauteile
entsprechend der betreffenden DIN-Normen zu erbringen.
Sämtliche Lieferscheine sind dem AG geordnet nach
Material und Zeit (eingehoften) zu übergeben. Die
Kosten hierfür werden nicht gesondert vergütet.
Stellt der AG Stoffe oder Bauteile, wird hierauf in der
Position besonders hingewiesen.
Lager- und Arbeitsplätze sowie Zwischenlagerplätze
können vom AG nicht zur Verfügung gestellt werden.
Benötigte Lagerflächen sind vom AN selbst zu
beschaffen. Kosten für erforderliche Leistungen zur
Nutzbarmachung, zur Absicherung der Flächen mittels
verschließbarem Bauzaun (Forderung des
Grundstückeigentümers) sowiedessen Sicherung und der
eventuellen Überleitung des
Fußgängerverkehrs und Herstellung des Urzustandes
dieser Flächen sind Sache des AN. Diese werden nicht
gesondert vergütet und sind in die Positionen des
Titels "Baustelleneinrichtung" einzukalkulieren.
Bei Nutzung des öffentlichen Bauraumes als Lagerfläche
sind seitens des AN diesbezügliche Rücksprachen mit der
Stadt Cottbus erforderlich und die Sondernutzung ist
beim Ordnungsamt unter Angabe der Lage, Größe und Dauer
zu beantragen. Die Kosten dafür sind durch die
Vertragspositionen abgegolten.
Die Beseitigung des aus eigener Arbeit anfallenden
Abfalls und die Reinhaltung  der Baustelle sind Pflicht
des Auftragnehmers.
Der Nachweis über die geordnete Entsorgung bzw. die
Wiederverwertung (Verwertung nach Wahl des AN)  ist vom
AN vorzulegen.
Die anfallenden Deponiekosten sind in den
entsprechenden Angebotspreis einzurechnen.
Durch Transport verursachte Verunreinigungen von
Straßen und sonstiger Wege sind vom AN laufend zu
beseitigen. In Anspruch genommener Verkehrsraum ist wie
vorgefunden wieder herzurichten.
Beseitigte Fahrbahnmarkierungen und Beschilderungen
sind wieder herzustellen. Hierdurch entstehende Kosten
werden nichtgesondert vergütet.
Anliegern, Rettungspersonal, Feuerwehr sowie Ver- und
Entsorgungsfahr- zeugen ist stets Zu- und Abfahrt zu
gewähren.
Hierdurch bedingte Leistungen und Kosten sowie evtl.
Erschwernisse werden nicht gesondert vergütet und sind
mit dem Angebotspreis der Positionen
"Baustelleneinrichtung" und "Verkehrssicherung"
abgegolten.
Die Baubeschreibung und das Baugrundgutachten sind
Bestandteil der Verdingungs- und späteren
Vertragsunterlagen.
Die Ausführungen sind bei der Preisbildung zu beachten.

Das Baubüro des AN ist so zu wählen, dass die
erforderlichen Bauberatungen Vorort stattfinden können.

Angaben zur Bauausführung: siehe Baubeschreibung!

 - Die LWG in Cottbus beabsichtigt, im Rahmen des
grundhaften
  Ausbau der Dissenchener Straße alle
abwassertechnischen Anlagen,
  Mischwasserkanäle im Baubereich instand zusetzen
bzw. zu
  erneuern.
  Der zu sanierende Mischwasserkanal in der
Dissenchener Straße
  beginnt vom Stadtring bis zur Peitzer Straße. Die
künftige
  Regenentwässerung des vorh. Parkhauses Dissenchener
Straße 91
  wird eine Haltung des vorh. Mischwasserkanal saniert
und zu RW-
  Kanal umfunktioniert.
 - Der Bauzeitraum für die Gesamtmaßnahme Dissenchener
Straße
  ist im Zeitraum vom 09.03.2026 bis 30.12.2026 unter
Vollsperrung
  geplant.
  Die Bauzeit für die Sanierung Misch- und
Regenwasserkanal ist im
  Bauablaufplan des AG enthalten.
  Kalibrieren der Mischwasserleitung als Voraussetzung
für
  Produktion Schlauchliner => ca. 4-6 Wochen vor dem
  Bauzeitraum Sanierung AW (10.09.2026 - 21.10.2026)
  Vorbereitende Arbeiten am Kanal  => ca. 2 Wochen vor
  Bauzeitraum Sanierung AW (10.09.2026 - 21.10.2026)
  Durch das abschnittsweise Arbeiten sind erhöhte
  Aufwendungen und Kosten für das mehrmalige Umsetzen
  notwendig und mit einzukalkulieren.
 - Während der gesamten Baumaßnahme ist der
Anliegerverkehr zu den
  Grundstücken als fußläufigen Verkehr zu
gewährleisten.
  - In Hausbereichen, vor allem in den Bereichen der
Häuser nahe der Straße
  ist mit leichten schwingungsarme
Verdichtungsgeräten zu arbeiten.
 -  Ebenfalls fordert der AG, dass eine schriftliche
Genehmigung der
  betreffenden Eigentümer bei Seitenablagerung von
Erdmassen vor dem
  Baubeginn vorliegen muss.
 -  Es ist der Nachweis vom Güteschutz im Kanalbau AK 2
und S27.1-3
  sowie S42.1 und S42.2  vorzulegen.
 -  Für Rettungsfahrzeuge ist eine ständige Zufahrt zu
ermöglichen.
 -  Betroffene Anwohner, Gewerbetreibene und ALBA
Lausitz
  (Müllentsorgung) sind rechtzeitig vom Baubeginn zu
informieren.
 - 1. Sollten bei den Erdarbeiten Bodendenkmale wie
Steinsetzungen,
  Mauerwerk, Erdverfärbungen, Holzpfähle oder
-bohlen, Tonscherben,
  Metallsachen, Münzen, Knochen o.ä. entdeckt
werden, sind die
  Denkmalfachbehörde sowie die untere
Denkmalschutzbehörde unverzüglich zu benachrichtigen.
   2. Die entdeckten Bodendenkmale und die
Entdeckungsstätte sind bis
  zum Ablauf einer Woche nach der Anzeige in
unverändertem Zustand zu
  erhalten und in geeigneter Weise vor Gefahren
für die Erhaltung zu
  schützen.
   3. Funde sind unter den Voraussetzungen der § 11
Abs. 4 und § 12 Abs. 1
  BbgDSchG abgabepflichtig.
   4. Die Bauausführenden sollten über diese
gesetzlichen Festlegungen
  durch den Bauherrn in Kenntnis gesetzt werden.
  Dies ist bei entsprechenden finanziellen und
terminlichen Planungen
  rechtzeitig und ausreichend zu berücksichten.
 -  Baumschutzrechtliche Belange:
  Es ist die Begleitung durch einen
Baumsachverständigen
  (baumfachliche Baubegleitung- bBB- erfolgt durch
die LWG) zu
  beauftragen, um Schädigungen im Stamm-, Kronen- und
 Wurzelbereich
  der Bäume auszuschließen.
  Die baumfachliche Baubegleitung und das Team
Grünflächenunterhaltung
  sind zur Bauanlaufberatung und folgenden
Bauberatungen einzuladen.

### Bereich 1 Baustelleneinrichtung für MWK und RWK 2.TA (anteilig)

#### Abschnitt 1.1 Baustelleneinrichtung (anteilig MWK/RWK)

*Hinweis*
Hinweis zur Abrechnung der Baustelleneinrichtung:
40% bei fertiger Einrichtung
20% bei 30% der Bauleistung
20% bei 60% der Bauleistung
20% bei Beendigung der Bauleistung

**1.1.10 Baustelle einrichten**
Geräte, Werkzeuge und sonstige Betriebsmittel, die zur
vertragsgemäßen Ausführung der Bauleistungen
erforderlich sind, auf die Baustelle bringen,
bereitstellen und - soweit der Geräteeinsatz nicht
gesondert vergütet wird - betriebsfertig aufstellen,
einschl. der dafür notwendigen Arbeiten.
Die erforderlichen festen Anlagen herstellen.
Baubüros, Unterkünfte, Werkstätten, Lagerschuppen und
dgl., soweit erforderlich, antransportieren, aufbauen,
einrichten und für die gesamte Bauzeit vorhalten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. sind mit dieser Pauschale
abgegolten.
Soweit nicht für bestimmte Leistungen für das
Einrichten der Baustelle gesonderte Positionen im
Leistungsverzeichnis enthalten sind, gilt die Pauschale
für alle Leistungen sämtlicher Abschnitte des
Leistungsverzeichnisses.
Zufahrten nach Wahl des AN herstellen und nach
Beendigung
der Baumaßnahme entfernen.
Ursprünglichen Zustand wieder herstellen.
Menge: 1,000 psch

*Hinweis*
Hinweis: OZ 01.01.0020
Baustellenberäumung
Der AN hat sich die ordnungsgemäße Wiederherstellung
der von ihm bearbeiteten bzw. genutzten Flächen vor der

Bauabnahme von den entsprechenden Grundstückseigentümern schriftlich bescheinigen zu lassen und dem AG
vorzulegen.

**1.1.20 Baustelle räumen,**
Baustelle von allen Geräten, Anlagen, Einrichtungen und
dgl. räumen.
Benutzte Flächen und Wege entsprechend dem
ursprünglichen Zustand herrichten.
Soweit nicht für bestimmte Leistungen für das Räumen
der Baustelle gesonderte Positionen im
Leistungsverzeichnis enthalten sind, gilt die Pauschale
für alle Leistungen sämtlicher Abschnitte des
Leistungsverzeichnisses.
Menge: 1,000 psch

**1.1.30 Vorankündigung gemäß Baustellenverordnung,**
Vorankündigung gemäß Baustellenverordnung erstellen
und spätestens zwei Wochen vor Einrichtung der
Baustelle der zuständige Behörde übermitteln.
Vorankündigung sichtbar und witterungsgeschützt auf der

Baustelle aushängen. Bei erheblichen Änderungen während
der Bauzeit anpassen.
Menge: 1,000 psch

**1.1.40 Baubüro fuer AG auf- und abbauen, Fläche 15 m2**
Baubüro (Baracke oder Container) für den AG, doppelwandig, mit einem Fenster je Arbeitsplatz, antransportieren und nach Angaben des AG innerhalb der Baustelle
aufbauen. Jeden Arbeitsplatz mit Schreibtisch, Stuhl,
Aktenbock und Schreibtischlampe, jeden Raum zusätzlich
mit Ablagetisch, Schreibmaschinentisch, zwei weiteren
Stühlen (bzw. Sitzbank) und verschliessbarem Aktenschrank, jeden Raum des Büros mit zwei oder mehr Ar-
beitsplätzen zusätzlich mit Akten-Kleiderschrank so-
wie Zeichentisch ausstatten. Elektrische Beleuchtung,
Wasch- und Heizgelegenheit sowie Toilette einrichten,
für Abwasserbeseitigung sorgen. Bei Bedarf vorhandenen
Oberboden für die benöetigten Flächen abheben und
seitlich lagern, Aufwuchs beseitigen, Zufahrtswege so-
wie Platzbefestigungen anlegen. Aufstellflächen beschaffen, sofern die vom AG zur Verfügung gestellten
nicht ausreichen. Baubüro abbauen und abtransportieren.
Benutzte Flächen entsprechend dem ursprünglichen
Zustand ordnungsgemäss herrichten, Verunreinigungen
beseitigen. 70 v.H. der Pauschale werden nach Übernahme des Baubüros durch den AG, der Rest nach Erfüllung
der Leistung vergütet. In der nachfolgend angegebenen
Bürofläche sind Flure, Toiletten und dgl. nicht enthalten.
Bürofläche ca. 15 m2 mit 1 Arbeitsplatz,
Menge: 1,000 psch

**1.1.50 Baubüro fuer AG vorhalten, Während Bauzeit**
Baubüro für den AG mit allen Einrichtungen vor- und
unterhalten, mit Strom und Wasser versorgen, Abwasser
beseitigen, an jedem Arbeitstag reinigen und bei Bedarf
heizen. Fernsprechgebühren werden vom AG getragen.
Zufahrtswege unterhalten. Ausser den vollen Monaten
werden Teilzeiten nach Tagen zu 1/30 des Einheitspreises
vergütet.
Leistung während der unmittelbaren  Bauzeit( gemäß
Bauablaufplan des AG).
Menge: 2,000 Mt

**1.1.60 Bauzaun, Stahlrahmen (mobil), h=2,00 m**
Bauzaun aus mobilen Stahlrahmenelementen mit
Rundstahlfüllstäben, Stützfüßen aus Beton, incl.
sämtlicher Verbindungen, Kupplungen, einschl.
Beleuchtung
sowie rot/weiße Markierung etc., aufstellen und nach
Abschluss aller Bauarbeiten abbauen, einschl.
mehrmaliges (2-5x) umsetzen.
Für Quer- und Längsabsperrung.
Zaunhöhe: 2,00 m
Menge: 50,000 m

**1.1.70 Bauzaun, Stahlrahmen (mobil) vorhalten**
Bauzaun aus mobilen Stahlrahmenelementen mit
Rundstahlfüllstäben, Stützfüßen aus Beton, incl.
sämtlicher Verbindungen, Kupplungen,
einschl. Beleuchtung sowie rot/weiße Markierung etc.,
vorhalten und unterhalten.
Zaunhöhe  : 2,0 m
Vorhaltedauer:  siehe Verdingungsunterlagen
Menge: 50,000 m

**1.1.80 Fussg.-Bruecke herst.u.beseitig.**
Fußgängerhilfsbrücke in Geländehöhe für den
öffentlichen Verkehr herstellen und umsetzen (5x) für
die Dauer der vertraglichen Ausführungsfrist vorhalten
und beseitigen, mit Schutzgeländer und
behindertengerecht.
Nutzbreite bis 1,50 m,
Länge bis 5,00 m.
Lauffläche nach Wahl des AN.
Menge: 2,000 St

**1.1.90 Schutz für Baumstamm herstellen, StU ü. 50-100 cm*Polst. Wahl AN Brett 24 mm, Schutz Verwert.AN**
Schutz für Baumstamm durch Mantel mit Polsterung herstellen und während der Bauzeit vor- und unterhalten.
Der Mantel darf den Baumstamm und die Wurzelanläufe
nicht berühren.
Stammumfang über 50 bis 100 cm.
Polsterung des Stammes nach Wahl des AN.
Mantel aus Brettern, 24 mm dick, lückenlos befestigen.
Mantelhöhe bis 1,50 m
Schutz nach Beendigung der Bauarbeiten abbauen und nach
Wahl des AN verwerten.
Menge: 1,000 St

**1.1.100 Schutz der Wurzelbereiche von Bäumen**
Schutz der Wurzelbereiche von Bäumen nach Wahl des AN.
Die Wurzelbereiche,  die bei den Erdarbeiten zur
Herstellung des Planums freigelegt wurden, sind während
der Bauphase gegen Beschädigung und Austrocknung zu
schützen. Beschädigte Wurzeln sind entsprechend zu
behandeln.
Menge: 1,000 St

**1.1.110 Freilegen von Wurzeln**
Freilegen der Wurzeln an vorh. Bäumen mittels
Spülverfahren  nach Wahl des AN. Aushub nach
gesetzlichen Bestimmungen beseitigen.
Menge: 1,000 m3

**1.1.120 Wurzeldruckschutz - Geotextil**
Wurzelbereich vor Druckschäden schützen bei Überfahrten
und Auflasten, auflegen von druckverteilendem
Geotextil, Mindestgewicht 300 g/m2,
Überdeckung aus Sand 0/2,
Dicke 20 cm, in Bahnen, Breite 3 m. Für die Dauer der
vertraglichen Ausführungszeit vorhalten.
Menge: 3,000 m

#### Abschnitt 1.2 Verkehrssicherung (anteilig MWK/RWK)

*Hinweis*
Der Bauzeitraum für die Gesamtmaßnahme Dissenchener
Straße ist
 im Zeitraum vom 09.03.2026 bis 30.12.2026 unter
Vollsperrung geplant.
 Die Bauzeit für die Sanierung Misch- und
Regenwasserkanal ist im
 Bauablaufplan des AG enthalten.

 Die Positionen Verkehrsschild und Absperrgerät oder
Warneinrichtung
 kommen nur zur Abrechnung, wenn diese zusätzlich zu
den
 Abrechnungspositionen Baustelle absichern angeordnet
werden.
 Nachweis  mittels VAO. Das Aufstellen und die
Abrechnung der Leistung
 Bauzäune aufstellen + umsetzen nur in Abstimmung mit
der
 Bauleitung des AG. Die nachfolgenden Positionen sind
für Maßnahmen
 außerhalb des Vorhabens.

**1.2.10 Verkehrssicherung und Absperrung**
Eingerichtete Baustelle für die Dauer der Baumaßnahme
sichern, nach den Vorschriften der StVO mit den
erforderlichen Verkehrs-und Hinweiszeichen, Schutz- und
 Sicherheitseinrichtungen, sowie deren Vorhaltung und
den Rückbau nach Beendigung der Baumaßnahme, einschl.
Mieten, Pacht, Gebühren und dgl.

Dazu gehören:
Beschaffung, Aufbau, Unterhaltung, Umsetzen und
Beleuchten der durch die Baustelle erforderlichen
werdenden  Beschilderungen, Absperrungen und
Umleitungsanlagen für den Fahrzeug- und/oder
Fußgängerverkehr  sowie deren Beseitigung bei
Beendigung der Umleitungs- bzw. Baumaßnahme.
Kontrolle der Baustelle und Umleitungsanlagen auch an
den Tagen ohne Arbeitseinsatz, gemäß ZTV-SA 97.
Die gesamte Beleuchtung muss während der Dunkelheit,
sowie bei Nebel, Regen, Schneefall, sowohl an Werktagen
als  auch an Sonn- und Feiertagen brennen.

Die Sicherung der Baustelle hat gem. den geltenden
technischen
Vorschriften zu erfolgen.

60 v.H. der Pauschale werden nach betriebsfertigem
Aufbau, der Rest nach Abbau der Verkehrseinrichtung
abgerechnet.
Menge: 1,000 psch

**1.2.20 Mobile Verkehrszeichen zusätzlich auf-/abbauen**
Mobile Verkehrszeichen zusätzlich auf-/abbauen
einschl. Aufstellvorrichtung,
auf besondere Anordnung des AG/BÜ.
Über dise Position sind auch notwendige VZ für
Haltberbotszonen abzurechnen.
Vor-/Unterhaltung ist mit einzukalkulieren.
Menge: 5,000 St

**1.2.30 Mobile Verkehrszeichen, Absperrschranke Z600,**
Mobile Verkehrszeichen Absperrschranke Z600,
zusätzlich auf-/abbauen
einschl. Aufstellvorrichtung,
auf besondere Anordnung des AG/BÜ.
Über dise Position sind auch notwendige VZ für
Haltberbotszonen abzurechnen.
Vor-/Unterhaltung ist mit einzukalkulieren.
Menge: 10,000 St

**1.2.40 Mobile Verkehrszeichen, Leitbake Z605,**
Mobile Verkehrszeichen Leitbake Z605,
zusätzlich auf-/abbauen
einschl. Aufstellvorrichtung,
auf besondere Anordnung des AG/BÜ.
Über dise Position sind auch notwendige VZ für
Haltberbotszonen abzurechnen.
Vor-/Unterhaltung ist mit einzukalkulieren.
Menge: 10,000 St

**1.2.50 Mobile Absturzsicherung, als Absperrgitter,**
Mobile Absturzsicherung, als Absperrgitter,
mit integrierten Z600 und Blindentastleiste
Länge 2,00, Höhe 1,00 m,
gem. ZTV-SA97 und ARS A5.2,
zusätzlich auf-/abbauen
einschl. Aufstellvorrichtung,
auf besondere Anordnung des AG/BÜ.
Über dise Position sind auch notwendige VZ für
Haltberbotszonen abzurechnen.
Vor-/Unterhaltung ist mit einzukalkulieren.
Menge: 1,000 St

**1.2.60 Warnleuchten für Verkehrseinrichtungen,**
Warnleuchten für Verkehrseinrichtungen,
zusätzlich auf-/abbauen
auf besondere Anordnung des AG/BÜ.
Vor-/Unterhaltung ist mit einzukalkulieren.
Menge: 5,000 St

**1.2.70 Zusätzliche An- und Abfahrten für besondere Einsätze**
Zusätzliche An- und Abfahrten für besondere Einsätze/
Kontrollen usw. auf besondere Anordnung des AG/BÜ.
Menge: 1,000 St

**1.2.80 Verkehrssicherung kürzerer Dauer**
Verkehrssicherung kürzerer Dauer,
gem. RP B IV/1, auf-/abbauen, vorhalten,
auf besondere Anordnung des AG/BÜ.
Menge: 1,000 St

**1.2.90 Verkehrssicherung kürzerer Dauer**
Verkehrssicherung kürzerer Dauer,
gem. RP B IV/2, auf-/abbauen, vorhalten,
auf besondere Anordnung des AG/BÜ.
Menge: 1,000 St

**1.2.100 Baustraße, ungebunden,**
Baustraße, ungebunden, Schottertragschicht ZTVT-StB
in der gültigen Fassung,
im Baustellenbereich als Baustraße und Zuwegung zu
Grundstücken,
in mehreren Abschnitten,
auf Anordnung des  AG herstellen, vor- und unterhalten
und nach Beendigung der Baumaßnahme beseitigen.
Verformungsmodul EV2 mind. 80 MPa,
aus Schotter-Splitt-Sand-Gemisch,
Körnung 0/45,
Schichtdicke bis 30 cm,
Rand mit Neigung 1 : 1,5. Abgerechnet wird die für
diese Schicht geforderte Breite bis zur Mitte der
Randausbildung.
Menge: 50,000 m2

**1.2.110 Baustraße, Asphalttragdeckschicht - keilförmige Ausführung**
Baustraße im Baustellenbereich
als Baustraße
in mehreren Abschnitten,
auf Anordnung des AG herstellen, vor- und unterhalten
und nach Beendigung der Baumaßnahme beseitigen,
in keilförmiger Ausführung als Übergänge,
von 0 bis 10 cm Asphalttragdeckschicht AC 16 T D,
Bindemittel 70/100.
Menge: 50,000 m2

**1.2.120 Bauvlies als Trennschicht**
Bauvlies als Trennschicht zwischen vorh. Boden und
Mineralgemisch in Abstimmung mit der örtlichen
Bauüberwachung einbauen in mehreren Teilabschnitten,
und nach Beendigung der Bauzeit beseitigen,
einschl. während der Baumaßnahme vor- und unterhalten.
Abrechnung in Fahrbahnachse.
Menge: 50,000 m2

**1.2.130 Zulage für Handarbeit**
Zulage für Handarbeit für den Einbau von Asphalt in
mehreren kleineren Flächen.
Menge: 50,000 m2

**1.2.140 Kontrolle der Arbeitsstellensicherung**
Kontrolle der Arbeitsstellensicherung gem. ZTV-SA
durchführen. Die Kontrolle ist unmittelbar nach deren
Durchführung zu erfassen und zu dokumentieren. Arbeits-
und Hilfsmittel sind vom AN zu stellen und dem AG jederzeit zugänglich zu machen.
Kontrolle zweimal täglich, an arbeitsfreien Tagen einmal täglich.
Bauzeit siehe Vergabeunterlagen
Menge: 1,000 psch

**1.2.150 Gewährleistung und Sicherung der Müllabfuhr**
Gewährleistung und Sicherung der Müllabfuhr (schwarz,
blaue, braune und gelbe Abfallbehälter).
Erkundigung über die Müllabfuhrtermine und Abstimmungen
mit den Anliegern führen sowie Müllbehälter zu den
abgestimmten Aufstellplätzen an- und abtransportieren.
vorübergehende Sammelstelle wird vom AG noch benannt
ca. 20 Hausanschlüsse
Menge: 1,000 psch

#### Abschnitt 1.3 Vermessung/Bestandsunterlagen (anteilig MWK/RWK)

**1.3.10 Beweissicherung**
Durchführung einer Beweissicherung zur Feststellung
des Zustandes der im Baubereich vorhandenen baulichen
Anlagen.
Das Beweissicherungsverfahren ist vor Beginn der
Bauarbeiten und nach der Baumaßnahme in Absprache mit
dem
AG durch einen zugelassenen Gutachter durchzuführen.
Es ist eine Fotodokumentation mit Farbfotos der Größe
9 x 13 cm zu erstellen und mit einer Auswertung zu
versehen.
Zu erfassen sind alle angrenzenden Gebäude,
Zufahrtswege und -straßen, Hecken und Zäune, Mauern,
Türen und Tore, Gärten und Grünflächen.
Durch Fotos ist der Zustand dieser Bauten und Anlagen
vor Beginn der Bauarbeiten und nach dem Ende der
Bauarbeiten
festzustellen.
Sind bereits Risse oder andere Schädigungen vorhanden,
so sind diese zu dokumentieren.
Weiterhin sind im Beisein eines Vertreters des AG die
Grenzsteine aufzunehmen (mit Foto).
Übergabe der kompletten Beweissicherung auf CD
(2-fach).
Elektrische Tore sind in Abstimmung mit dem jeweiligen
Anlieger auf Funktionsfähigkeit zu überprüfen! Das
Ergebnis ist zu dokumentieren.

Sachverständiger :
...................................................
...................................................
(vom Bieter anzugeben!)
Menge: 1,000 psch

**1.3.20 Höhenfestpunkte**
Höhenfestpunkte erfragen und Vorort kennzeichnen,
einschl. aller Gebühren.
Menge: 1,000 psch

**1.3.30 Vermessungsleistungen**
Vermessungsleistungen zur Absteckung der
Mischwasserkanal- und Regenwasserrohrleitungstrasse.
Menge: 1,000 psch

**1.3.40 Einmessen des Gesamtbestandes**
Einmessen des Gesamtbestandes für MWK und RW-Leitung
sowie des bei der Bauausführung angetroffenen Bestandes
anderer Medienträger einschl. Bauherrenvermessung.

Forderungen an die Qualität der Messung:

Achtung!
Siehe Merkblatt LWG
- Anforderung der LWG an die Abnahmedokumentation von
  Baumaßnahmen
- Anforderungen der LWG an die technische Dokumentation

  von Sanierungsmaßnahmen
- Beauftragung von Vermessungsleistungen durch
Baubetriebe
- Anforderungen an Vermessungsleistungen durch Dritte
Die Unterlagen sind bei der Abnahme dem Auftraggeber zu
übergeben!

Vermessungsbüro:  ........................

........................
  (Bietereintrag)
Menge: 1,000 psch

#### Abschnitt 1.4 Stundenlohnarbeiten (anteilig MWK/RWK)

**1.4.10 Verrechnungssatz fuer Arbeitskraft Poliere**
Stundenlohnarbeiten durch Arbeitskräfte auf Anordnung
des AG ausführen.
Der Verrechnungssatz für die jeweilige Arbeitskraft
umfasst sämtliche Aufwendungen, insbesondere den
tatsächlichen Lohn einschließlich vermögenswirksamer
Leistungen mit den Zuschlägen für Gemeinkosten
(Sozialkassenbeiträge, Winterbauumlage und dgl.), sowie

Lohn- bzw.Gehaltsnebenkosten und Zuschläge für
Überstunden.
Zuschläge für Nacht-, Sonntags- und Feiertagsarbeit
werden gesondert vergütet.
Poliere, Schachtmeister oder dgl.
Menge: 10,000 Std

**1.4.20 Verrechnungssatz fuer Arbeitskraft BFA (V 1)**
Wie zuvor in vollem Wortlaut beschrieben jedoch,
Baufacharbeiter (Berufsgruppe V 1).
Menge: 10,000 Std

**1.4.30 Verrechnungssatz fuer Baugeraet Frontl.L 45-75 kW**
Stundenlohnarbeiten durch Baugeräte auf Anordnung des
AG ausführen. Der Verrechnungssatz für das jeweilige
Gerät umfasst sämtliche Aufwendungen für den Einsatz, insbesondere Gerätevorhalte- und Betriebsstoffkosten sowie sämtliche Zuschläge einschliesslich der
Kosten für das Bedienungspersonal. Der Verrechnungssatz gilt für das zum Zeitpunkt des Abrufes einsatzbereit auf der Baustelle befindliche Baugerät. Vergütet
werden die tatsächlich geleisteten Arbeitsstunden
Frontlader, luftbereift über 45 bis 75 kW.
Menge: 10,000 Std

**1.4.40 Verrechnungssatz fuer Baugeraet Ruettl.0,75-1,3 t**
Wie zuvor in vollem Wortlaut beschrieben
jedoch, Flächenrüttler (Rüttelverdichter) über 0,75-1,3
t.
Menge: 10,000 Std

**1.4.50 Verrechnungssatz fuer Baugeraet LKW bis 12 t**
Wie zuvor in vollem Wortlaut beschrieben jedoch,
LKW bis 12 t.
Menge: 10,000 Std

**1.4.60 Verrechnungssatz fuer Baugeraet Dreiradw. bis 10 t**
Wie zuvor in vollem Wortlaut beschrieben jedoch,
Dreiradwalze bis 10 t.
Menge: 10,000 Std

**1.4.70 Verrechnungssatz fuer Baugeraet Bagger**
Wie zuvor in vollem Wortlaut beschrieben jedoch,
Bagger.
Menge: 10,000 Std

**1.4.80 Verrechnungssatz fuer Baugeraet Saugbagger**
Wie zuvor in vollem Wortlaut beschrieben jedoch,
Saugbagger.
Menge: 10,000 Std

**1.4.90 Verrechnungssatz fuer Baugeraet Kompressor**
Wie zuvor in vollem Wortlaut beschrieben
jedoch, Kompressor über 5 bis 10 m3/min.
Menge: 10,000 Std

**1.4.100 Verrechnungssatz fuer Baugeraet Kleingeräte**
Wie zuvor in vollem Wortlaut beschrieben
jedoch, Kleingeräte wie Bohrmaschinen, Trennschleifer
usw..
Menge: 10,000 Std

**1.4.110 Verrechnungssatz fuer Stemmarbeiten**
Stundenlohnarbeiten für Arbeitsleistung von Gewerken
auf Anordnung des AG ausführen. Vergütet werden die
tatsächlich geleisteten Arbeitsstunden,
Stemmarbeiten.
Menge: 10,000 Std

**1.4.120 Verrechnungssatz fuer Maurerarbeiten**
Stundenlohnarbeiten für Arbeitsleistung von Gewerken
auf Anordnung des AG ausführen. Vergütet werden die
tatsächlich geleisteten Arbeitsstunden,
Maurerarbeiten.
Menge: 10,000 Std

### Bereich 2 Mischwasserkanal - Hauptleitung 2.TA

*Hinweis*
Vorbemerkung zum Schlauch-Lining + der
Bauwerkssanierung:
Zur Kanalsanierung wird ein Liningverfahren
(Schlauch-Lining) zur Ausführung gelangen, bei der
Bauwerkssanierung (Beschichtung von Hand, Nass- und
Aufspritz-, Sprü- und Anschleuderverfahren sowie
Auskleidung).
Die Funktionsfähigkeit muss für mind. 50 Jahre wieder
hergestellt werden.
Es soll ein statisch tragfähiges System gemäß
ATV-DVWK-M 127-2 /DWA-A 143-2 entstehen.
Dazu gehören alle Arbeiten wie: Baustelleneinrichtung +
-sicherung, Kanalreinigung und Inspektion, temporäre
Abwasserüberleitung, Kalibrierung des Altkanals, Fräs-
und Spachtelarbeiten mit Roboter, statische und andere
Qualitätsnachweise, Dichtheitsprüfung und
Bilddokumentation.
Die Kosten einschließlich Materialverbrauch und
Lieferung sind in den entsprechenden LV-Positionen
einzurechnen.
Zu beachten sind folgende Regelwerke:
DIN EN ISO 11295 und DIN EN ISO 11296-4
DIN EN 1228 und DIN EN 752
DWA-A 143-2
DWA-A 143-3
DWA-M 143-16/DWA-M 143-8
DWA-M 144-3
DAfStb-Richtlinie/RSV Merkblatt 6.2/DWA-M 143-17
DWA-M 143-7
DVGW W 307
Nachweis der RAL-Gütesicherung RAL-GZ961 Gütezeichen
AK3, S27.1,  27.2 und 27.3 Schlauch-Lining Wärmehärtung
(Wasser, Dampf oder Licht-Härtung) sowie S42.1 und
S42.2 Schachtsanierung ist erforderlich.
VOB Teil C, ATV DIN 18299 und ATV DIN 18326
Qualitätsanforderungen:
Das angebotene Material (Schlauchliningverfahren) muss
eine gültige DIBt-Zulassungsnummer besitzen.
Das Deckblatt ist mit Angebotsabgabe vorzulegen,
ansonsten gilt das Angebot als unvollständig.
Bei Bedarf wird die komplette Zulassung in der
Wertungsphase abgefordert.
Altrohrzustand II und kommunales Abwasser
(Standardfall)
Materialkennwerte:
Biegezugfestigkeit und Biege-Elastizitätsmodul ist am
Schlauchliner im
Scheiteldruckversuch zu ermitteln und nachzuweisen.
Der Abminderungsfaktor wird nach DIN 53769-3 durch
Scheiteldruckversuch über 10.000 h ermittelt.
Die Ermittlung aus der Baustellenprobe erfolgt nach DIN
EN ISO 11296-4 oder DIN EN 1228 (Materialprobe je
Einbauabschnitt - Kurzzeitwert, E-Modul + Wanddicke).
Geometrische Kennwerte:
Wanddicke, Ringspalt und Verformung gemäß DWA-M 144-3
(Anhang C
Regelstatiktabellen).
Wandaufbau: Träger-/Verstärkungsmaterial und
Harzsystem, sowie Faserverstärkung, Zusatz- oder
Zuschlagstoffe, innere und äußere Folie(n) /
Beschichtung(en), je nach zweischichtigen oder
dreischichtigen Wandaufbau (Nachweis zur
Umweltverträglichkeit ist vor Einbau vorzulegen).
Es sind nur reaktionsträge Füllstoffe zugelassen -
ausgeschlossen sind organische und karbonathaltige
Zuschlagsstoffe.
Folien/Beschichtungen aus PE, PU, PP, PA und
Verbundfolien aus PE/PA. Bauhilfsstoffe sind von dieser
Forderung ausgenommen.
Mobile Tränkung nur für EP-Harze - Anlage als
geschlossenes System, luftfreien Mischvorgang
garantieren und Harztank muss den technischen
Sicherheitsanforderungen entsprechen.
Bei Schlauchlinern ohne Außenfolie ist grundsätzlich
ein Preliner zu verwenden.
Träger-/Verstärkungsmaterial: Synthesefaser oder
Textilglas (E-CR-Glas / AdventexTM) - müssen
korrosionsbeständig sein.
Nähte müssen den 3-axialen Belastungen, entsprechend
Trägermaterial standhalten. Sichtbare Naht nach
Möglichkeit zwischen 9 und 3 Uhr oberhalb der Kämpfer.
Bei lichthärtenden Systemen werden nur
Textilglasmaterialien und Harzsysteme (UP- und
VE-Harze) eingesetzt.
Beim Harzsystemkommen keine Füllstoffe zum Einsatz.
Beim Schlauchlinersystem dürfen grundsätzlich nur
aufeinander abgestimmte Komponenten miteinander
verwendet werden.
Nachweis bei Erstprüfung (betriebliche Beständigkeit):
- Abtrieb Darmstädter Kipprinne nach DIN 19565, Teil 1
- Beständigkeit gegen Schwefelsäure, Eignungsnachweis
nach DIN EN 175
- Hochdruck-Spülfestigkeit nach DIN 19523 oder
Hamburger Spülversuch
- Statische Tragfähigkeit nach DWA-A 143-2 und der
zulässigen Zugkräfte
  auf den Liner beim Einbau
- Dichtheitsprüfung nach DIN EN 1610.
Einbau in Abschnitten von mehreren Haltungen möglich,
jedoch Entscheidung des AN (siehe Lagepläne und
Längsschnitte)
Sanierte Kanal muss den Anforderungen der DIN EN 752
entsprechen (Dichtheit, Abtriebbeständigkeit, statische
Tragfähigkeit und Beständigkeit gegen vorliegende
Abwasserbeschaffenheit).
Das Verfahrenshandbuch ist der Bauleitung des AG - vor
Ausführung - rechtzeitig zu übergeben.
Die im LV geforderten Angaben sind verbindlich
auszufüllen und geforderte Prüfzeugnisse und Gutachten
sind dem Angebot verbindlich beizulegen.
Bei fehlenden Unterlagen gilt das Angebot als
unvollständig und führt zum Ausschluss.

#### Abschnitt 2.1 Abflusslenkung (Vorflutsicherung) für die Renovierung

*Hinweis*
Abflusslenkung / Vorflutsicherung für die Renovierung:
Zur Durchführung der Renovierungsarbeiten sind oberhalb
liegende Haltungen, sowie einleitende
Grundstücksentwässerungsanlagen oder Nebensammler in
die zu sanierende Haltung abzusperren bzw.
überzuleiten.
Das Abwasser ist in der Regel aus dem zu sanierenden
Kanal aufzunehmen und nach der Sanierungsstrecke
(einschl. Schachtbauwerk) wieder in den Kanal
einzuleiten.
Die Anlagen sind vor der Hindernisfreiheitsprüfung in
Betrieb zu nehmen und erst nach Abschluss der
Sanierungsarbeiten außer Betrieb zu setzen.
Zur Qualitätssicherung darf durch den
Sanierungsabschnitt  - bis zum Abschluss der
Sanierungsmaßnahme - kein Abwasser fließen bzw.
eingeleitet werden.
Sanierungsabschnitt nach Wahl des AN.
Die tatsächliche Situation der Grundstücksentwässerung
ist durch den AN vor Ort hinsichtlich der
Abflusslenkung  nochmals rechtzeitig und abschließend
zu prüfen.
Während der Abflussunterbrechung sind die
Abwasseranfallstellen regelmäßig zu kontrollieren, um
schädlichen Rückstau (Verantwortungsbereich des AN)
sicher zu vermeiden. Es ist davon auszugehen, dass
nicht alle Grundstücksentwässerungsanlagen eine
Rückstausicherung besitzen.
Eine gesonderte Vergütung über die enthaltenen
Positionen hinaus erfolgt nicht. Die Kosten dieser
Leistung sind für den Zeitraum der Haltungssanierung in
die Einzelpositionen zur Abflusslenkung der Haltung
einzukalkulieren.
Je Vorflutsicherung (Abflusslenkung) sind mind. zwei
Pumpen (jeweils die Hälfte der Abwassermenge)
vorzusehen und eine dritte mit identischer Leistung
betriebsbereit vorzuhalten.
Die Überleitungen sind grundsätzlich auf die gesamte
Abwassermenge auszulegen und müssen wasserdicht sein
(gilt auch für Schlauchleitungen).
Eine gesonderte Vergütung für das Vorhalten sowie den
erforderlichen Ein- und Ausbau von Kanalabsperr- oder
Durchgangsblasen im Zuge der Abflusslenkung erfolgt
nicht.
Eine zusätzl. Vergütung von Kanalabsperr- oder
Durchgangsblasen zur Abflusslenkung erfolgt nur in
Abstimmung mit der Bauleitung des AG.
Systembedingte Zwischenpausen, Umsetzungen und
Neuaufbau
(z. B. Schachtsanierung) sind in den entsprechenden
LV-Positionen einzurechnen und werden nicht gesondert
vergütet.
Zur Feststellung der entnommenen Abwassermenge ist in
die Ab- bzw. Überleitung eine geeignete Messarmatur
einzubauen, zu betreiben und zu unterhalten.

**2.1.10 Provisorische Umleitung für Ableitung MW, EI800/1200**
Provisorische Umleitung für Ableitung Mischwasser
EI800/1200 als geschlossene Leitung in mehreren
Abschnitten, mittels Schnellkupplungsrohre aus HDPE
oder geflanschte, verschraubte Stahlrohre oder nach
Wahl des AN in Abstimmung mit dem AG während der
gesamten Baumaßnahme.
Durchflussquerschnitt entsprechend vorhandenem Kanal,
einschl. Herstellen und späterem Schließen der
Anschlussöffnungen unter ständiger Inbetriebhaltung,
Umleitung außerhalb des Kanalgrabens.
Provisorium nach Gebrauch beseitigen, vorhandene Anlage
ist in Betrieb.
Die Ableitung des anfallendes MW erfolgt über die
MW-Kanal mittels Rückstau einschl. Überpumpen, sowie
Pumpenanlage auf- und abbauen, vorhalten, vor
Vandalismus sichern, sowie Elt-Versorgung.
Fördermenge bei Regenwetter:  bis 150 l/s
Fördermenge bei Trockenwetter:  bis 5 l/s
Überpumplänge:  ca. 320 m
Nennweite der prov. Umleitung:  bis DN 400
Bauzeit:  siehe Vergabeunterlagen
Art/Ausführung der Leitung:
...........................
Pumpentypen:  ...........................
Absperrorgane:  ..........................
  (Bietereintrag)
Menge: 1,000 psch

**2.1.20 Absperrblase/Abmauerung temporär setzen, vorhalten + entfernen, EI800/1200**
Setzen von Absperrblasen/Abmauerung EI800/1200B für
einen
zeitweiligen Rückstau von Abwasser im Sammelkanal,
vorhalten und wieder entfernen einschließlich der
Kontrolle wegen der fehlenden Rückstausicherung bei
den Grundstücksentwässerungsanlagen.
Ausführung und Abrechnung nur in Abstimmung mit
der Bauleitung des AG und auf dessen Anweisung.
Abrechnung je Absperrblase.
M553481055 (E2)
Menge: 1,000 St

**2.1.30 Absperrblase DN200 temporär setzen, vorhalten + entfernen**
Setzen von Absperrblasen im Schacht M553481056
DN 200 für einen zeitweiligen Rückstau von Abwasser im
Sammelkanal und  Hausanschlüsse, vorhalten und wieder
entfernen einschließlich der Kontrolle wegen der
fehlenden Rückstausicherung bei  den
Grundstücksentwässerungsanlagen.
Ausführung und Abrechnung nur in Abstimmung mit  der
Bauleitung des AG und auf dessen Anweisung.
Abrechnung je Absperrblase.
Menge: 1,000 St

**2.1.40 Abflusslenkung, jedoch AW aus SW-HA + Nebensam. b. DN 200**
Abflusslenkung:
Anfallendes  Abwasser aus MW-, SW- und
RW-Hausanschlüsse oder Nebensammler bis DN 200 wieder
in den MW-Kanal einleiten.
Mengen bis je 1 l/s.
Entnahmestelle aus bestehenden Hausanschlussschacht (mind. DU = 400 mm) bzw. aus einem
provisorisch - durch den AN - zu setzendem
Schachtbauwerk.
Einleitstelle wie vor.
Die Leistung Erdarbeiten, setzen und Rückbau eines
provisorischen Schachtes nach Wahl des AN  in eine
bestehende Hausanschlussleitung bzw. Nebensammler
bis DN 200 als Pumpensumpf wird gesondert vergütet.
Die Vergütung erfolgt lediglich bei tatsächlichem
Aufbau und je MW-, SW- und RW--Hausanschluss bzw.
Nebenleitung für alle erforderlichen Teilleistungen.
Menge: 20,000 St

**2.1.50 Mobile Entsorgung n W d AN f d Vorflutsicherung**
Mobile Entsorgung - nach Wahl des AN - zur
Vorflutsicherung.
Einzurechnen sind sämtliche Gerätschaften,
Pumpen und Aggregate sowie das Personal, das
zur Abflusslenkung (Vorflutsicherung) erforderlich ist.
Weiterhin einzurechnen ist das  Vor- und Unterhalten.
Die Entsorgung des anfallenden Abwassers erfolgt
zur Kläranlage LWG.
Die Transportkosten sind einzurechnen.
Der Einsatz sowie die Abrechnung (Tagessatz) nur
in Abstimmung mit der Bauleitung des AG und
schriftlicher Anweisung des AG.
Anzahl der Mobile Pumpstation: 4 Stück
Menge: 30,000 d

**2.1.60 Zul z Vorpos. f Zweitfahrzeug**
Zulage zur Vorposition "Mobile Entsorgung"
für ein Zweitfahrzeug.
Der Einsatz sowie die Abrechnung (Tagessatz) nur
in Abstimmung mit der Bauleitung des AG und
schriftlicher Anweisung des AG.
Menge: 30,000 d

*Hinweis*
Abbrucharbeiten/Verdämmung

**2.1.70 Schacht abbrechen/entsorgen**
Schacht aus Beton/Mauerwerk mit Schachtabdeckung und
Konen komplett aufnehmen und abbrechen
Tiefe des Abbruchs: max. 1,00 m ab OK Gelände,
Der verbleibende Schacht mit Sand verfüllen und
verdichten, einschl. Lieferung des Sandes.
Maße DU innen:  1,00 m,
Tiefe der Schächte:  bis 3,25 m
Homogenbereich A: Auffüllungen, gemischte Locckersteine
Homogenbereich B: grobkörnige bis gemischtkörnige Sande
Homogenbereich C: bindige Böden (im Bereich B13)
gemäß DIN 18300  sh. Baugrundgutachten vom 23.10.2018
vom IB Bauer
Einschl. der erforderlichen Erdarbeiten (ab -60 cm OK
Gelände) und anteiligen Verbau.
Das anfallende Material ist nach Wahl des
Auftragnehmers zu  verwerten.
Abgerechnet wird nach Aufmass.
(Entsorgung zum Nachweis: Übergabeschein, Wiegeschein)
M553471115, M553471070, M553471260
Menge: 3,000 St

**2.1.80 Anschlussrohrleitungen ausbauen und entsorgen, Steinzeug bis DN 200**
Anschlussrohrleitungen, in mehreren Abschnitten,
trennen, ausbauen, aufladen, einschl. der
erforderlichen Erdarbeiten (ab -60 cm OK Gelände) und
anteiligen Verbau, sowie Verschließen der bleibenden
Rohrenden nach Wahl des AN.
Das anfallende Material ist nach Wahl des
Auftragnehmers zu
beseitigen.
Material:  Steinzeugrohr
Durchmesser:  bis DN 200 mm
Homogenbereich A: Auffüllungen, gemischte Locckersteine
Homogenbereich B: grobkörnige bis gemischtkörnige Sande
Homogenbereich C: bindige Böden (im Bereich B13)
gemäß DIN 18300  sh. Baugrundgutachten vom 23.10.2018
vom IB Bauer
Abgerechnet wird nach Aufmass.
(Entsorgung zum Nachweis: Übergabeschein, Wiegeschein)
Menge: 250,000 m

**2.1.90 Stillgelegte Abwasser- Leitungen verfüllen**
Stillgelegte Abwasser- Leitungen verfüllen
mit hydraulisch gebundenem fließfähigen Füllmaterial,
bis zum Rohrscheitel,
einschl. Entlüftungs- und Einfüllöffnungen anlegen,
einschl. vorheriges Reinigen der Leitung,
einschl. Entsorgung des beim Reinigen anfallenden
Räumgutes,
Steinzeugrohrleitung DN 200.
Tiefe bis 3,00m.
Die Ausführung dieser Leistung erfolgt erst nach
Freigabe der BÜ/AG!
Menge: 130,000 m

**2.1.100 Stillgelegte Abwasser- Leitungen verfüllen**
Stillgelegte Abwasser- Leitungen verfüllen
mit hydraulisch gebundenem fließfähigen Füllmaterial,
bis zum Rohrscheitel,
einschl. Entlüftungs- und Einfüllöffnungen anlegen,
einschl. vorheriges Reinigen der Leitung,
einschl. Entsorgung des beim Reinigen anfallenden
Räumgutes,
Steinzeugrohrleitung DN 225.
Tiefe bis 2,80m.
Die Ausführung dieser Leistung erfolgt erst nach
Freigabe der BÜ/AG!
Menge: 65,000 m

#### Abschnitt 2.2 Optische Inspektion

*Hinweis*
1.Allgemeines
Die nachfolgende Objektbeschreibung und die
Vorbemerkungen sind Bestandteile des Angebotes und bei
der Kalkulation zu berücksichtigen.
Die nachfolgenden Anlagen sind der
Leistungsbeschreibung beigefügt:
Anlage:  Lagepläne und Baugrundgutachten
Gegenstand des Leistungsverzeichnisses ist die
Sanierung mittels Schlauchlining von Mischwassersammler
imDissenchener Straße
MW-Kanäle:  ca.240 m / EI800/1200 B
Bei den durchzuführenden Arbeiten handelt es sich um
Kanalsanierungsarbeiten einschließlich der
erforderlichen Nebenarbeiten wie folgt:
-  Baustelleneinrichtung / Verkehrssicherung
-  vorbereitende Arbeiten:
"  Kanalreinigung (Grobreinigung, Feinreinigung vor
Inlinerbau)
"  Fräs- und Spachtelarbeiten mittels Roboter
"  Abdichten gegen drückendes Grundwasser
-  Schlauchlining EI800/1200 B
-  evenetuelle Hausanschlusssanierungsarbeiten
(Seiteneinläufe öffnen, Einbindebereiche
  zum Hauptkanal sanieren)
-  Interimsentwässerung (Vorhalten und Betreiben der
der erforderlichen
  Interimsentwässerung)
-  Qualitätsnachweise / Dokumentation:
"  TV-Kanalrohrinspektion (Vor- und
Abnahmeuntersuchung)
"  Wasserdichtheitsprüfung
"  Geprüfte statische Berechnung der Inliner
"  Nachweis der Werkstoffparameter
"  Fotodokumentation
-  Auswechseln der bestehenden Leitung vor dem
Inlinereinbau punktuell im
  konventionellen Tiefbau wie folgt:

Eine Baustellenbegehung ist vor Angebotsabgabe zu
empfehlen. Die Aufzeichnungen der
TV-Kanalrohrinspektion der zu sanierenden Haltungen
liegen beim Zweckverband vor. Diese können vor
Angebotsabgabe eingesehen werden.

Ansprechpartner:

Bauzeit / Bauablauf

 Der Bauzeitraum für die Gesamtmaßnahme Dissenchener
Straße ist  im Zeitraum vom
 09.03.2026 bis 30.12.2026 unter  Vollsperrung geplant.

 Die Bauzeit für die Sanierung Misch- und
Regenwasserkanal ist im Bauablaufplan des AG
 enthalten.

Die Koordination des Bauablaufes ist Sache des AN. Der
AN hat über die gesamte Bauzeit einen ständig
erreichbaren Bauleiter zu stellen. Es finden
wöchentlich bzw. nach Erfordernis Bauberatungen statt.
Vor Beginn der Arbeiten ist ein Bauablaufplan
vorzulegen, der Vertragsbestandteil wird.

Vorbereitende Arbeiten: Kanalreinigung

Für die Reinigung der Kanalrohre sowie der
dazugehörigen Schächte durch ein Hochdruckspülverfahren
ist die Leistung des Gerätes so zu wählen, dass das
Reinigungsergebnis den Erfordernissen der nachfolgend
durchzuführenden Sanierungsarbeiten genügt. Die
Reinigung hat so zu erfolgen, dass eine Beschädigung
ausgeschlossen ist. Nach Beendigung der Baumaßnahme
sind die Kanäle/Schächte in einem sauberen Zustand an
den AG zu übergeben.
Die Bereitstellung des Reinigungswassers und die
Beschaffung der erforderlichen Standrohr und
Messeinrichtungen ist Sache des AN.

Es wird eine zweimalige Reinigung der Kanäle vergütet.
1.  Es erfolgt eine Grobreinigung vor
Sanierungsbeginn.
2.  Nach Abschluss der Fräs-, Spachtel- und
Abdichtungsarbeiten, unmittelbar vor Einbau Inliner ist
eine Feinreinigung durchzuführen.

Eventuell erforderliche, zusätzliche verfahrensbedingte
oder witterungsbedingte Reinigung der Kanäle sind in
die Einheitspreise einzurechnen und werden nicht
gesondert vergütet.

Vorbereitende Arbeiten: Fräs- und Spachtelarbeiten
Die durchzuführenden Fräs- und Spachtelarbeiten sind
Grundlage für die nachfolgend durchzuführende
Kanalsanierung mittels Schlauchliner.

2.  Qualitätsanforderungen
Der AG legt für das geplante Projekt besonderen Wert
auf die fachliche Eignung und die qualitätsgerechte
Ausführung aller Arbeiten. Nachfolgende Kriterien sind
unbedingt einzuhalten. Kann der Bieter die geforderten
Kriterien nicht erfüllen, erfolgt ein Ausschluss aus
der Wertung. Die im LV geforderten Angaben sind an den
dafür vorgesehenen Feldern verbindlich auszufüllen.
Fehlende, unvollständige oder falsche Angaben führen
zum Ausschluss der Wertung.
Geforderte Prüferzeugnisse und Gutachten sind
verbindlich dem Angebot beizulegen. Eine nachträgliche
Beibringung der Gutachten wird nicht anerkannt.
Soweit nicht gesondert in Positionen beschrieben, ist
Materialverbrauch in die jeweiligen Positionen
einzurechnen.
Mit dem Angebot sind folgende Nachweise abzugeben:
- Qualitätsprüfung gemäß den Anforderungen des
Güteschutz Kanalbau e.V.
RAL-Gütesicherung GZ 961. Die Anforderungen sind
erfüllt, wenn das Unternehmen im Besitz eines
RAL-Gütezeichens ist. Ersatzweise sind die
Anforderungen erfüllt, wenn das Unternehmen einen
entsprechenden Nachweis gemäß Abschnitt 3.1 RAL-GZ 961
vorlegt und mit Beginn der Arbeiten eine Gütesicherung
gemäß Abschnitt 4.3 RAL-GZ 961 besteht.
- Referenzobjekte in vergleichbarer Größenordnung sind
zu benennen. Hierbei sind Baustellen aufzuführen,
welche die im LV geforderte Gewährleistung von 5 Jahren
belegen können (Projekt, Sanierungsverfahren,
Nettosumme je Verfahren, Jahr des Abschlusses der
Baustelle, Ansprechpartner des AG). Die Referenzliste
soll ausschließlich Kanalsanierungen in geschlossener
Bauweise enthalten.
- Zu jedem Sanierungsverfahren ist eine ausführliche
technische Beschreibung beizulegen. Bei Bietern, die
bereits für den Auftraggeber vergleichbare Leistungen
erbracht haben, genügt die Angabe der Baustelle. Eine
DIBT-Zulassung des eingesetzten Schlauchverfahrens ist
Voraussetzung für eine Wertung des Angebotes.
- Für statische Berechnungen sind Erstprüfungen zu
verwenden. Materialien zu erbringen. Die Ergebnisse der
Erstprüfung (Scheiterdruckversuch, Materialkennwerte,
Langzeitverhalten auf 50 Jahre) sind mit dem Angebot
zwingend abzugeben.

3.  Unfallverhütung und Gesundheitsschutz
Die Kosten für die Koordinierung etwaiger
Nachunternehmen sind in die Baustellengemeinkosten
einzurechnen. Bei Durchführung alle Arbeiten sind
Unfallverhütungs- und Gesundheitsvorschriften zu
beachten.

4.  Technische Vertragsgrundlagen der
Sanierungsverfahren
Zugelassen werden nur klassifizierte Verfahren nach DIN
EN 13566-4 und DIN EN 13689. Alternativen in Form von
anderen Klassifizierungen werden von der Wertung
ausgeschlossen. Das angebotene Schlauchliningverfahren
muss eine Zulassung des Deutschen Instituts für
Bautechnik (DIBT) haben. Dies ist mit dem Angebot
nachzuweisen und wird vor Vergabe nochmals überprüft.

4.1  Grundlagen
Zugelassen sind ausschließlich Schlauchliningtechniken,
für die eine produktbezogene Erst- und Eignungsprüfung
nachgewiesenen werden kann und deren
Produkteigenschaften während der laufenden Fertigung
und Einbautätigkeit durch interne und externe
Qualitätskontrollen (Probeentnahme und Prüfung)
permanent verifiziert werden. Die vorzulegenden
Nachweise müssen sich hierauf beziehen. Anwendung für
Haltungen in Nennweiten ab DN 150 und Sonderprofile
(nicht für Anschlussleitungen). Die Anforderungen an
den sanierten Kanal entsprechen nach DIN EN 752-5 denen
eines neuen Systems (dicht; gegen das Abwasser und den
daraus entstehenden Folgeprodukten, Abrieb und
HD-Reinigung resistent; den statischen Belastungen
entsprechend; hydraulisch ausreichende
Leistungsfähigkeit; betriebssicher).
Der Umfang des Schlauchliners ist so zu dimensionieren,
dass er nach dem Einbau ein formschlüssiges Anliegen im
zu sanierenden Rohr bzw. Kanal gewährleistet. Die Länge
und Wanddicke des Schlauchliners muss den vorgegebenen
Werten entsprechen. Verfahrensbedingte Längen- und
Wanddickenänderungen sind bei der Dimensionierung zu
berücksichtigen.
Sämtliche sich aus diesen Vertragsbedingungen
verfahrensabhängig ergebenen Leistungen sind - sofern
kein gesonderter Hinweis gegeben wird - über die
jeweiligen Einheitspreise des Leistungsverzeichnisses
einzukalkulieren.

4.2  Anforderungsprofil Schlauchliner

Das fertige Produkt muss den Anforderungen der DIN EN
752-5 entsprechen. Dies ist während des
Vergabeverfahrens bzw. der Herstellung nachzuweisen und
besteht im Wesentlichen aus folgenden
Einzelanforderungen und Nachweisen im Zuge der Erst-
und Eignungsprüfung.
Bei Änderung und Wechsel der verwendeten
Trägermaterialien oder Harzkomponenten sind die
Eignungsnachweise und die Erstprüfung erneut zu führen.
Bei geringfügiger Änderung der Rezepturen ist die
Systemkonformität im Rahmen eines 10.000 h-Versuchs
nachzuweisen.
Sämtliche vorzulegenden Nachweise sind von einem
hierfür akkreditierten Prüfinstitut zu erbringen.

4.2.1  Erstprüfung

Die mechanischen Kennwerte der Biegezug- und
Druckfestigkeit, E-Modul und der Abminderungsfaktoren
über die prognostizierte Lebensdauer werden an
Schlauchlinerabschnitten im Scheiteldruckversuch
ermittelt. Die Langzeitwerte müssen durch einen 10.000
h-Versuch mit einer Extrapolation der Kennwerte auf 50
Jahre (prognostizierte Lebensdauer) im Rahmen der
Erstprüfung nachgewiesen werden. Bei der Ermittlung der
Materialkennwerte ist die statische Mittelwertbildung
unter Bestimmung der unteren 5% Fraktile bei 75%iger
Aussagewahrscheinlichkeit vorzunehmen.
Die in der Erstprüfung ermittelten Werte sind im Zuge
der Eigen- und Fremdüberwachung zu überprüfen. Liegen
ausreichend gesicherte Daten über baustellenbezogene
Prüfungen vor, werden die Kennwerte statistisch
angepasst. Sie unterliegen dann nicht mehr der 75%igen
Aussagewahrscheinlichkeit. Die Ermittlung der
Kurzzeitwerte der Baustellenproben erfolgt an
Schlauchlinerab- oder -ausschnitten gemäß DIN EN
13566.4 oder DIN EN 1228. Nachweis: bei Ausführung: 1
Probestück je Aushärtungsvorgang (Kurzzeitwert E-Modul
sowie Wanddicke).

4.2.2  Eignungsprüfungen
4.2.2.1  Resistenz gegen kommunales Abwasser oder
Angriffen von außen nach DIN EN 476 und ATV - DVWK - A
115 (Chem. Tauglichkeit des Laminats nach DIN EN ISO
175 bzw. Din EN 1120; im pH-Wert-Bereich pH 1 bis pH
10), Nachweis: bei Erstprüfung

4.2.2.2  Abbriebbeständigkeit gem. Darmstädter
Kippvers. DIN 19565-1, Nachweis: bei Erstprüfung

4.2.2.3  Beständigkeit gegen HD-Spülgeräte gem.
Hamburger Spülversuch, Nachweis: bei Erstprüfung

4.2.2.4  Nachweis der zulässigen Zugkräfte auf den
Schlauchliner beim Einbauvorgang, Nachweis: bei
Erstprüfung

4.2.2.5  Statische Tragfähigkeit gemäß DWA - A 143-2,
Nachweis: je Nennweite und Lastfall

4.2.2.6  Dichtheit des Liners durch Prüfung gem. DIN
EN 1610, Nachweis:

4.3  Materialien und Verarbeitung
Sämtliche zur Verwendung vorgesehenen Materialien
(Schlauchlinerträger, Beschichtungen oder Folien sowie
Harze) sind im Zuge der Bieterangaben verbindlich zu
benennen. Neben den bauphysikalischen Eigenschaften
werden auch die umweltrelevanten und die
verarbeitungstechnischen Auswirkungen berücksichtigt.
Die Materialeignung wird an folgenden Kriterien
gemessen:
Bauphysikalische Kriterien: mechanische Kennwerte
(E-Modul, Biegefestigkeit) und chemische Beständigkeit,
Abrasionsverhalten bei Schmutzfracht und
Hochdruckreinigung, Formbeständigkeit
(Schwundverhalten).
Umweltrelevante Kriterien: Abgabe
grundwasserbeeinträchtigender Stoffe während der
Verarbeitung und im späteren Betrieb,
Entsorgungsmöglichkeiten nach deren Aushärtung.
Verarbeitungstechnische Kriterien:
Produktionssicherheit der Harzmischung und
Schlauchlinerimprägnierung.

4.3.1  Schlauchlinerträger

Bestehend aus korrosionsbeständigen Materialien
(Synthesefaserfilz DIN 16779 oder E-CR-Textilglas DIN
61853-1), bei Glaslaminaten muss das Freilegen der
Glasfasern durch Überdeckung mit einer ausreichenden
Harzschicht durchgängig verhindert bzw. nachträglich
(Zulauföffnungen und Schachtanbindungen) sichergestellt
werden.

4.3.2  Beschichtungen / Folien

Innen: aus korrosionsbeständigen Materialien (PUR, PE,
PA, PP); mit dem Trägermaterial dauerhaft verbunden
oder nach Einbauvorgang vollständig ausgebaut.
Außen: aus korrosionsbeständigen Materialien (PUR, PE,
PA, PP); aus umweltrelevanten Gesichtspunkten zwingend
vorgeschrieben.

4.3.3.  Harze

Abwasserbeständige und im ausgehärteten Zustand
feuchtigkeitsunempfindliche warm- oder lichthärtende
Harze:
Ungesätigte Polyesterharze (UP) nach DIN 18820-1,
Gruppe 3 (Basis Isophtal- oder Ortophtalsäure /
Neopenthylglykol = 80%);
Formstoffeigenschaften nach DIN 16946-2 (Typ 1310
oder1330)
Epoxidharze (EP) nach DIN 16946-2 (Typen 1120, 1021,
1040) oder abwasserbeständige, hydrolysefeste,
temperaturbeständige EP-Harze mit Nachweis der Eignung
durch ein hierfür akkreditiertes Prüfinstitut.

4.3.4  Füllstoffe

Es dürfen nur anorganische inerte Füllstoffe verwandt
werden. Die Mitverwendung von karbonathaltigen
Füllstoffen oder Kalziumkarbonat ist nicht zugelassen.

4.3.5  Schlauchlinerimprägnierung

Eine Imprägnierung vor Ort wird ausschließlich für den
Fall zugelassen, dass eine mobile Impränieranlage
eingesetzt wird, die den gewerblichen Auflagen
entspricht und eine werksmäßige, witterungsunabhängige,
kontinuierliche Imprägnierung sicherstellt.
Hierbei muss gleichzeitig gewährleistet sein, dass die
Erzeugung der gebrauchsfertigen Harzmischung
reproduzierbar und mittels geschlossener Dosier- und
Zwangsmischvorrichtung erfolgt. Zur Sicherstellung
einer porenfreien Imprägnierung ist das Trägermaterial
mit Vakuum zu beaufschlagen. Zur Lagerung und
Verarbeitung von Harzen, Härtern und Zusatzstoffen auf
der Baustelle sind die entsprechenden Umwelt-,
Arbeitsschutz- und Gefahrgut - Verordnungen
einzuhalten.
Die Kalibrierung der mobilen Tränkungsanlage muss eine
druckgesteuerte Walzeneinstellung haben.

4.4  Zugelassene Härtungsverfahren

Folgende Härtungsverfahren sind zugelassen:
-  Warmwasser (Aufweitung mit Wasser oder Druckluft)
-  Heißdampf (Aufweitung mit Druckluft)
-  UV-Licht (Aushärtung)

4.5  Schlauchlinerherstellung

Die nachfolgend beschriebenen Arbeitsabläufe erfolgen
unabhängig der ohnehin notwendigen
sanierungsbegleitenden Leistungen (Reinigung,
TV-Inspektion, Vorflutsicherung usw.). Diese sind in
einem separaten Abschnitt des Leistungsverzeichnisses
beschrieben.

4.5.1  Vorarbeiten

Im Vorfeld der Konfektionierung des Schlauchliner ist
je Haltung eine Kalibrierung der Rohrgeometrie des
Altrohres hinsichtlich Form und Nennweite vorzunehmen.
Spätestens 14 Tage vor Konfektionierung der
Schlauchliner ist eine prüffähige statische Berechnung
vorzulegen.
Scharfkantige einragende Teile oder Versätze sind in
Abstimmung mit dem Auftraggeber im Vorfeld des
Schlauchlinereinbaus so anzugleichen, dass
Beschädigungen des Schlauchliners ausgeschlossen
werden.
Jegliche sonstige Hindernisse sind vorab zu entfernen.
Sämtliche Anschlüsse sind vor Schlauchlinereinbau mit
Bezug auf den Startschacht hinsichtlich Entfernung und
Lage im Rohrumfang präzise einzumessen und zu
dokumentieren. Diese Einmessarbeiten sind mit der
Gerätschaft des später Öffnenden durchzuführen.
Die zu sanierenden Haltungen sind vor Inlinereinbau
gegen infiltrierendes Grundwasser mittels Packer
abzudichten, so dass ein Eindringen bzw. Einschließen
von Grundwasser während des Inliner-Einbaus
ausgeschlossen ist.
Für die Injektion sind 2-Komponenten Polyurethanharze
zu verwenden. Eine Umweltverträglichkeitsbescheinigung
zum Harz ist mit Angebotsabgabe vorzulegen. Für jede
injizierte Schadstelle / Muffe sind Verpressmenge,
Verpressdruck, Temperatur der Komponenten und deren
Mischungsverhältnis nachzuweisen.
Die Druckbeaufschlagung des Packers ist
rohrmaterialabhängig auf 1,5 bar zu begrenzen. Dies ist
vom AN zu dokumentieren (Z.B. mit Druckschreiber oder
Druckbegrenzer). Hierdurch soll sichergestellt werden,
dass Rohrwandteile durch die Injektion nicht instabil
und aus dem Verband gelöst werden. Die Injektionsgaben
sind dosiert und ggf. mehrfach vorzunehmen, die
Packerstandzeiten sind auf das jeweilige Harzsystem
abzustimmen.
Durch Umläufigkeit in den Kanal eingedrungenes
Harzmaterial ist zum Abschluss der Arbeiten
grundsätzlich vollständig aus der Haltung zu entfernen
und fachgerecht zu entsorgen, damit das entfernte
Harzmaterial nicht zu Verstopfungen in Pump- bzw.
Hebewerken und Rechenvorrichtungen des AG führt.
Schachtreinigungen werden in diesem Zusammenhang nicht
separat vergütet.

Das einzusetzende Fräsrobotersystem zur
Hindernisbeseitigung und Einmessung muss mit mindestens
einer ferngesteuert axial und radial schwenkbaren
Farbkamera ausgestattet sein, die jeden Arbeitsgang
permanent beobachten und auf Videoband dokumentieren
kann. Bei Einsatz von druckluftaufweitenden Verfahren
sind geeignete Maßnahmen zu treffen, um die Bildung von
Wasserbeulen (im Sohlbereich und in Zulaufbereichen)
sicher zu vermeiden. Die getroffenen Maßnahmen sind zu
dokumentieren.
Grundwasserinfiltrationen sind systemabhängig temporär
abzudichten. Zur Vorabdichtung sind nur nachweislich
umweltverträgliche Materialien zugelassen.
Unmittelbar vor Einbau des Schlauchliners ist die
Hindernisfreiheit durch TV-Kontrollinspektion zu
überprüfen.

4.5.2  Vorgabe zum Standsicherheitsnachweis der
Schlauchliner

Die statische Berechnung ist nach DWA - A 143-2
durchzuführen. Die relevanten Lastfälle werden im
Leistungsverzeichnis benannt. Der statische Nachweis
ist für jeden benannten Lastfall und jede relevante
Nennweite zu führen.
Unabhängig der statischen Berechnung sind Schlauchliner
mit mindestens 3,5mm Wandstärke (ausgehärtet)
sicherzustellen, falls die rechnerisch ermittelte
Wandstärke darunter liegen sollte.

Folgende Vorgabewerte sind zu berücksichtigen:

Altrohrzustand:  Altrohrzustand II und kommunales
Abwwasser (Standardfall )
Grundwasserstand:  ab 2,80 bis 3,10 m unter OK Gelände
angeschnitten
Materialkennwerte Kurz/Langtext: gemäß Resultat aus
10.000 h-Versuch mit Extrapolation auf 50 Jahre
Örtliche Vorverformung:  =2% des
Schlauchlinerradius bei Kreisprofil
Gelenkringvorverformung:  =3% des Schlauchlinerradius
Ringspaltbildung:  =0,5% des Schlauchlinerradius
generell
(eine Reduzierung wird zugelassen, wenn an mindestens
15 verschiedenen Schlauchlinern der identischen
Bauweise im Kanal die tatsächlichen Ringspalte durch
ein akkreditiertes Prüfinstitut vermessen und
statistisch ausgewertet sind. Der verwendete Mittelwert
muss sich jährlich durch zwei weitere Messungen
verifizieren lassen.)
Die Statik ist von einem anerkannten Prüfingenieur zu
prüfen und vor Beginn der Arbeiten dem AG zu übergeben.

4.5.3  Schlauchlinereinbau und -aushärtung

Sofern das Schlauchlinerlaminat (auch Teile davon bei
Kombination) nicht durch Inversion eingebracht wird,
muss eine Zuglastbegrenzung in Höhe der zulässigen
Zugbelastung des Laminats mittels Zugseilwinden
sichergestellt werden. Außenfolienbeschädigungen sind
durch geeignete Maßnahmensicher auszuschließen. Die
Zugkräfte sind zeitkontinuierlich EDV-gestützt zu
dokumentieren, sofern die Zugeinrichtung größere
Zugkräfte als die für den Schlauchlinern maximal
zulässigen Zugkräfte erzeugen kann. Bei Einzieh- und
Kombinationsverfahren (Einzieh-/Umstülpverfahren)
dürfen maximale Einbaulängen von 120m nicht
überschritten werden. Der Einbau von Prelinern ist
zwingend erforderlich.

Sofern Schlauchliner per Kran zur Einbaustelle
zwischengehoben werden (Einbauhilfe), muss die maximale
Hebehöhe (Zugkraftbegrenzung) in Abhängigkeit des
Schlauchlinerlängengewichts, eingehalten werden. Die
zulässige Hebehöhe ist im Einzelfall nachzuweisen. Bei
Durchfahren einzelner Schächte sind zur Stabilisierung
des Schlauchlinerlaminats grundsätzlich dort
Stützschläuche bzw. Rohre (nichtweitend) einzubauen, wo
später Probenahmen stattfinden sollen. Bei
Einzelhaltungen ist die Schlauchlänge so zu wählen,
dass die Probenahme in einem Endschacht möglich ist
(ebenfalls unter Verwendung eines Stützschlauches). Der
Innendruck zur Aufrichtung und Fixierung des
Schlauchlinerlaminats gegen die Rohrwand muss während
der gesamten Aushärtungsphase konstant gehalten und die
Höhe des Druckes entsprechend des Systemhandbuchs
sichergestellt werden. Das Eindringen von Luft und
Wasser in das Laminat muss sicher ausgeschlossen
werden. Das Schlauchlinerlaminat muss grundsätzlich
innen und außen durch eine entsprechende Beschichtung
oder Folie zumindest temporär gesichert sein. Nicht
fixierte Innenfolien müssen nach erfolgter Aushärtung
rückstandsfrei entfernt werden. Die Druck- und
Temperaturverläufe sind während der gesamten
Aushärtungsphase zeitkontinuierlich EDV-gestützt zu
dokumentieren. Die Vor- und Rücklauftemperaturen, sowie
die Temperaturen zwischen Schlauchliner und Altrohr am
Anfangsschacht, zeitkontinuierlich zu erfassen. Für die
Dampfhärtungsverfahren sind hierbei Temperaturen
zwischen Schlauchliner und Altrohr zeitkontinuierlich
zu erfassen. Die gesamte Härtungsphase ist nach den
Vorgaben des systemabhängigen Qualitätsmanagementbuchs
vorzunehmen. Das Prozesswasser (Warmwasseraushärtung)
muss grundsätzlich, umfassend der kommunalen
Abwasserreinigungsanlage zugeführt werden.

4.5.4  Zulaufeinbindung

Unmittelbar nach Abschluss des Härtungsvorganges (nach
vollständiger Abkühlung) sind die Vorflut
wiederherzustellen und die vorhandenen Seitenzuläufe zu
öffnen. Das Anschlusspassstück (falls im LV vorgesehen)
ist wasserdicht herzustellen.

4.5.5  Schachtanbindung

Die dauerhaft wasserdichte Anbindung der Schlauchliner
an die Schachtbauwerke und -gerinne muss
hinterwanderungsfrei sichergestellt werden. Die
Ausführung erfolgt in Abhängigkeit der örtlichen
Randbedingungen:

Kanal liegt zum Ausführungszeitpunkt oder immer
unterhalb des Grundwasserspiegels: Abdichtung der
Ringspalte durch Einbau quellfähiger Dichtungsbänder
und Beiarbeitung mit korrosionsbeständigem,
kunststoffmodifiziertem Zementmörtel oder
Epoxidharzspachtel oder schnell reagierende
Mehr-Komponenten Polyurethanharz-Injektion zur
schachtnahen Abdichtung des Ringraums und Beiarbeitung
mit korrosionsbeständigem, kunststoffmodifiziertem
Zementmörtel oder Epoxidharzspachtel.

Für die PUR-Injektion sind folgende Kenndaten
sicherzustellen:
unter  Wasserkontakt: Harztemperatur an der
Injektionsstelle: 10°-
Reaktionszeit 37s +/- 10s
unter  Wasserkontakt: Harztemperatur an der
Injektionsstelle: 15°-
Reaktionszeit 25s +/- 10s
Sofern in durchfahrenen Schächten
Schlauchlinersohlhalbschalen verbleiben, sind die
Übergänge an den Schnittkanten entlang der
Schachtauftritte entsprechend zu behandeln. Bei
größeren Schlauchwanddicken sind
einbautechnologieabhängig in Absprache mit dem
Auftraggeber in durchfahrenen Schächten
Entlastungsschnitte anzuordnen. Die entstandenen Lücken
im Sohlbereich, sind entsprechend zu behandeln.
Sämtliche Schlauchschnitte sind so nachzuarbeiten, dass
keine scharfen Kanten entstehen bleiben.

4.6  Eigenüberwachung

Der AN hat eine lückenlose Eigenüberwachung in
Anlehnung an die Güte- und Prüfbestimmungen des
Güteschutz Kanalbau e.V. (Herstellung und
Instandhaltung von Abwasserleitungen und -kanälen -
Gütesicherung RAL GZ 961, in der jeweiligen Fassung)
Durchzuführen und dem Auftraggeber bei Aufforderung
nachzuweisen. Über den Herstellungsprozess ist in
Anlehnung an DIN ISO 9000ff. ein lückenloser Nachweis
zu führen.

4.6.1  Referenzprobe

Der Auftragnehmer hat im Zuge der Probestückentnahme
(siehe Abschnitt 8) zusätzlich eine Rückstellprobe zu
entnehmen. Nach gemeinsamer Kennzeichnung wird diese
Probe vom Auftraggeber bis zum Maßnahmeabschluss
aufbewahrt.

4.6.2  Vorzulegende Nachweise

Über den Herstellungsprozess ist in Anlehnung an DIN
ISO 9000ff. ein lückenloser Nachweis zu führen.

4.6.3  Trägermaterial

Für das Trägermaterial des Liners ist eine
Werksbescheinigung des Herstellers mit den Kenndaten
der Charge für jede Anlieferung (schlauchlinerbezogen)
dem AG zu übergeben.

4.6.4  Harze

Ein Werkszeugnis des Herstellers mit den Kenndaten der
Charge für jede Anlieferung, Kontrolle der Viskositäten
und Härtungsdaten nach Herstellungsvorschrift, für
jeden Verarbeitungsansatz (schlauchlinerbezogen) ist
dem AG zu übergeben.

4.6.5  Füllstoffe

Ein Werkszeugnis des Herstellers mit den Kenndaten der
Charge für jede Anlieferung ist dem AG zu übergeben.

4.6.6  Imprägnierung

Misch- und Imprägnierprotokolle nach Vorschrift der
Hersteller, Harzverbrauch, Wandaufbau und Wanddicke
sind dem AG zu übergeben.

4.7  Überwachung durch den Auftraggeber

Zu Beginn der Arbeiten ist dem Auftraggeber das interne
Systemhandbuch (Arbeitsanweisung) mit allen Inhalten
zur Vorgehensweise bei Einbau und Härtung Einblick zu
gewähren. Diese Informationen werden seitens des
Auftraggebers als Betriebsgeheimnis des AN betrachtet
und ausschließlich zu Kontrollzwecken verwendet. Für
die Qualitätskontrolle hat der Auftragnehmer im Beisein
des Auftraggebers ein Probestück
(l/b ca. 30x20 cm) des ausgehärteten Schlauchliners zu
entnehmen. Die Probenahme erfolgt je Aushärtungsvorgang
i.d.R. in einem
(Zwischen-) Schacht. Auf eine repräsentative
Probenahmestelle (auch in begehbaren Profilen) ist zu
achten. Hierbei ist vorab an der künftigen
Probenahmestelle seitens des AN ein
nennweitenidentisches Stützrohr/-membran einzubauen.
Der betroffene Schacht ist bis zur Probenahme permanent
wasserfrei zu halten. In begehbaren Profilen kann die
Probenahme auch aus der Haltung erfolgen. Das
Wiederverschließen erfolgt mittels Laminattechnik.

Das zu übergebende Probestück wird im von einem hierfür
akkreditierten Prüfinstitut auf E-Modul,
Biegefestigkeit, Wanddicke, Wasserdichtheit und
Materialzusammensetzung überprüft.

4.8  Mängel

Bei geradem Rohrverlauf mit gleicher Nennweite darf der
Schlauchliner keine zusätzlichen
Oberflächenunebenheiten (Falten) aufweisen, die 2% des
nominalen Durchmessers (DN) oder 6mm überschreiten (der
jeweils größere Wert ist entscheidend, siehe RSV
Merkblatt 1 für Schlauchliner). Darüberhinausgehende
Unebenheiten (Ausnahme: ggf. vorhandene Muffenversätze
oder altrohrbedingte Fehlstellen) werden als Mangel
betrachtet.
Bei Nichterreichen der statisch vorgesehenen
Materialkennwerte oder Wanddicken ist zunächst eine
erneute statische Berechnung unter Ansatz der
ermittelten Kennwerte (Mittelwerte) vorzulegen.
Hierbei sind der Abminderungsfaktor aus Zeiteinfluß und
der Ansatzwert des Ringspalts mindestens entsprechend
der ursprünglichen statischen Berechnung in Ansatz zu
bringen. Fehlfräsungen werden grundsätzlich als Mangel
betrachtet. Mängel sind in Absprache mit dem
Auftraggeber zu behandeln.

**2.2.10 Fernauge Prüfung EI800/1200 B, Voruntersuchung**
TV- Voruntersuchung, Entwässerungskanal
nach DIN 13508-2 und DWA M149-2
Es gilt die ZTV-Kanal der LWG (siehe Anlage
Verdingungsunterlagen)
Schriftlichen Bericht anfertigen und Datenträger
liefern nach ATV M 143, aufzeichnen auf DVD.
Datenaustausch ISYBAU-XML.
Beton EI800/1200
Einmündungen und Schäden (einschl. der 4 Schächte)
einmessen und fotografieren,
Alle Werkstoffe, Anlage ist in Betrieb.
Menge: 240,000 m

**2.2.20 Fernauge Prüfung EI800/1200 B, Abnahmeuntersuchung**
TV- Abnahmeuntersuchung, Entwässerungskanal
nach DIN 13508-2 und DWA M149-2
Es gilt die ZTV-Kanal der LWG (siehe Anlage
Verdingungsunterlagen)
Schriftlichen Bericht anfertigen und Datenträger
liefern nach ATV M 143, aufzeichnen auf DVD.
Datenaustausch ISYBAU-XML.
Beton EI800/1200
Einmündungen und Schäden (einschl. der 4 Schächte)
einmessen und fotografieren,
Alle Werkstoffe, Anlage ist in Betrieb.
Menge: 240,000 m

**2.2.30 Gestellung und Einsatz TV-Gestellung**
Gestellung und Einsatz einer vollschwenkbaren
TV-Gestellung Kanalfernsehanlage in Farbe inkl.2 Mann
fachmannisch ausgebildetes Personal.

Nur in Absprache mit dem AG oder örtl. BÜ ausführen!!
Menge: 10,000 h

#### Abschnitt 2.3 Dokumentation der TV-Kanalinspektion

**2.3.10 Auswertung als Kanalrohruntersuchungsbericht**
Haltungsweise Erstellen von Kanaluntersuchungsberichten
nach EDV-erfaßten Untersuchungsprotokollen mit Angabe
über Rohrwerkstoffe, Querschnitte, den baulichen
Zustand, den Schadensort, die Einmessung von seitlichen
Zuläufen sowie Fotonummern und Videozählerstand. Der
Untersuchungsbericht muß auch die Nennung von
Auftraggeber, Auftragnehmer, Untersuchungsort und-datum
und des verantwortlichen Geräteführers sowie Kommentare
zur Untersuchung einschl. Neigungsmeßprotokolle und
Neigungsgrafik sowie aller Nebenleistungen beinhalten.
für TV- Vor- und Abnahmeuntersuchung liefern.
Menge: 1,000 psch

**2.3.20 Lieferung von CD/DVD im Isybau-XML-Format**
Lieferung von Disketten mit den im Isybau-XML
Austauschformat,Typ LH (Bauzustand-Leitungen),
abgespeicherten Stammdaten und Untersuchungsdaten, auf
CD/DVD, Inspektionen nach DUBN EN 13508-2/DWA 149-2.
für TV- Vor- und Abnahmeuntersuchung liefern.
Menge: 1,000 psch

**2.3.30 DVD liefern**
Liefern der Aufzeichnungen für TV- Vor- und Abnahmeuntersuchung auf CD/DVD, gemäß Anforderungen der LWG
und Listen zur Dokumentation.
Menge: 1,000 psch

#### Abschnitt 2.4 Statik Schlauch-Liner

*Hinweis*
Vorbemerkung Statik Kanal-Lining:
MW-Kanal in Betrieb
Altrohrzustand:  II und kommunales Abwasser
(Standartfall)
Grundwasserstand:  EI800/1200B ab 2,80 m  bis 3,10 m
  unter OK Gelände
angeschnitten
.

**2.4.10 Statische Berechn - vor Beginn Schlauch-Linin: ab 2,80-3,10 m EI800/1200B**
Vor Beginn der Schlauch-Liner-Arbeiten ist rechtzeitig
eine geprüfte Statik der Bauleitung des AG vorzulegen.
EI800/1200 Beton,
Altrohrzustand:  II und kommunales Abwasser
(Standartfall)
Grundwasserstand:  EI800/1200 B ab 2,80 bis 3,10 m
  unter OK Gelände
angeschnitten
.
Menge: 1,000 psch

#### Abschnitt 2.5 Reinigungsarbeiten/Vorleistung Schlauch-Lining

*Hinweis*
Vorbemerkung Reinigung Kanal und Schachtbauwerke:
Die Reinigung der zu sanierenden Kanalstrecke und
Schachtbauwerke erfolgt mittels Hochdruckspülverfahren
(max. Spüldruck 80 bar).
Schachtbauwerke werden generell mit rotierender Düse
gereinigt.
Verschmutzungsgrad bis 80%.
Räumgut geht in Eigentum des AN über und ist schadlos
zu beseitigen, einschl. eventueller Deponiekosten.
Die Abrechnung erfolgt einmalig nach Haltungslänge und
nach Schachtbauwerk.
Systembedingte Zwischenreinigungen (z. B. bei einer
Vorreinigung, Fräsrückständen u. s. w.) sind
einzurechnen und werden nicht extra vergütet.
Fräsgut ist aus dem Kanal zu entfernen und darf nicht
in die untere Haltung gespült werden.
Der Betrieb von Pumpwerken zur Vorflutsicherung
darfwährend der Hindernissbeseitigung nicht gefährdet
werden. Entsprechende Maßnahmen sind durch den AN
vorzusehen.
Die Kosten werden nicht extra vergütet und sind in den
entsprechenden LV-Positionen einzurechnen.
Das Frässystem muss mind. mit einer ferngesteuerten
axial und radial schwenkbaren Farbkamera mit
ausreichender Bildqualität ausgestattet sein, die jeden
Arbeitsgang permanent beobachten und auf
Datenträger dokumentieren kann.
Das einzusetzende Fräsgerät muss hinsichtlich der
Leistungsfähigkeit mit einem hydraulisch betriebenen
Fräsgerät vergleichbar sein (mind. 1,5 kW bei 12.000
U/min).
Dokumentation der Vorleistungen (z. B.
Videoaufzeichnungen mit Bilddokumentation von
Vorfräsleistungen der Reparaturtechniken,
auszuführende Reparaturtechniken vor Renovierungen u.
s. w.) auf CD/DVD. Die Kosten sind in den
entsprechenden LV-Positionen
einzurechnen.
Weiterhin sind die BG-Regel 126 - Arbeiten in
umschlossenen Räumen von abwassertechnischen Anlagen
einzuhalten.

**2.5.10 Kanal reinigen EI800/1200 B - Grundreinigung**
Kanal vorh. EI800/1200 B  reinigen,
Verschmutzungsgrad bis 50% durch
Hochdruckspülverfahren, einschl. Entsorgung Räumgut.
Die Kosten der Entsorgung sind in die Position
einzukalkulieren.
Grundreinigung
Menge: 240,000 m

**2.5.20 Kanal reinigen EI800/1200 B - Vor Inlinereinbau**
Kanal vorh. EI800/1200 B reinigen,
Verschmutzungsgrad bis 50% durch
Hochdruckspülverfahren, einschl. Entsorgung Räumgut.
Die Kosten der Entsorgung sind in die Position
einzukalkulieren.
Vor Inlinereinbau
Menge: 240,000 m

**2.5.30 Kanal reinigen EI800/1200 B - Zur TV- Abnahmeuntersuchung**
Kanal vorh. EI800/1200 B reinigen,
Verschmutzungsgrad bis 50% durch
Hochdruckspülverfahren, einschl. Entsorgung Räumgut.
Die Kosten der Entsorgung sind in die Position
einzukalkulieren.
 Zur TV- Abnahmeuntersuchung
Menge: 240,000 m

**2.5.40 Einmaliger Aufwand zum Stellen einer Kanalroboteranlage**
Einmaliger Aufwand zum Stellen einer
Kanalroboteranlage,
incl. Hilfstechnik und 2 Mann Bedienung für Fräs- und
Spachtelarbeiten im nicht begehbaren Nennweitenbereich.
Menge: 1,000 psch

**2.5.50 Beseitigung v Hindernissen, rohrwandbündig, EI800/1200B**
Einragende Hindernisse beseitigen, rohrwandbündig, mit
Fräsroboter, in Kanal EI800/1200B .
Räumgut geht in Eigentum des AN über und ist schadlos
zu beseitigen, einschl. eventueller Deponiekosten.
Weiterhin einzurechnen sind der An- und Abtransport der
Gerätschaften, Arbeitsmittel und Stoffe, sowie des
Personals, einschl dem Vorhalten sowie die
Videoaufzeichnung mit Bilddokumentation der
Vorfräsleistungen als Qualitätsnachweis.
Die zur Beseitigung des Hindernisses tatsächlich
anfallenden Stunden auf der Baustelle werden vergütet.
Die Zeiten des An- und Abtransportes zählen nicht dazu.
Menge: 35,000 h

**2.5.60 Zulage für Handarbeit**
Zulage Handarbeit für die Arbeiten im Kanal sowie
zusätzliche Baustelleneinrichtung wie Belüftung,
Gaswarngeräte ect.
Die BG-Regel 126 - Arbeiten in umschlossenen Räumen von
abwassertechnischen Anlagen sind einzuhalten - es wird
unteranderen das schwarz/weiß System gefordert.
Menge: 240,000 m

**2.5.70 Rohrundichtigkeiten abdichten EI 800/1200 B**
Vorhandene Undichtigkeiten inm Verbindungsbereich u.an
Kanalwandungen vor dem Inlinereinbau abdichten.
Verpressen der Undichtigkeiten und des umgebenden
Hohlraumes mit Injektionsmittel.
Das Zweikomponenteninjektionsmittel muss mit
einkalkuliert werden- es wird nicht gesondert vergütet
(Vor Baubeginn ist dem AG nach Aufforderung ein
Prüfzeugnis des DIBT über Eignung des Injektionsmittel
auszuhändigen).
Arbeiten sind durch Protokoll und Videoaufzeichnung zu
dokumentieren und dem AG zu übergeben. Einschl. aller
Nebenarbeiten, Kanalreinigung, TV-Beobachtung,
Dokumentation.
Kanal vorh. EI 800/1200 B
Menge: 240,000 m

**2.5.80 Kanalwandung ausbessern, Putz- und Mörtelarbeiten**
Kanalwandung an verschiedenen Schadstellen im gesamten
Umfang ausbessern als Vorbereitung zum Linereinbau,
Ausbesserung von offenen Fugen, Windenchleifspuren des
AG, ausgebrochenen Mauerwerkskanten, sowie bei
beschädigten Fliesenspiegel im Sohlenbereich.
Oberfläche fachgerecht incl. Haftbrücke anputzen und
glätten mittels kunststoffmodifizierten
Reparaturmörtels, widerstandfähig gegen Angriffe
biogener Schwefelsäure.
Einzelne Schadstellen mit Flächengröße 100 cm2
lose und defekte Materialien austemmen bis zum Anschluß
an gesundes Mauerwerk bzw. Betonuntergrund.
Kanal vorh. EI 800/1200 B
Menge: 90,000 m2

**2.5.90 Gestellung und Einsatz TV-Gestellung**
Gestellung und Einsatz eines spezialkombinierten
Hochdruck- und Saugwagen  inkl.2 Mann fachmannisch
ausgebildetes Personal. Position kommt zur Anwndung,
wenn die Abrechnung nach Fläche/Länge für den AN nicht
zumutbar ist, der AN muss diese Position einzeln durch
die Bauleitung des AG bestätigen lassen.

Nur in Absprache mit dem AG oder örtl. BÜ ausführen!!
Menge: 35,000 h

#### Abschnitt 2.6 Auskleidung mit Schlauchlining -Verfahren

**2.6.10 Querschnittsmessung Haltungsweise**
Ermitteln der maximal möglichen äußeren Abmessungen des
Liners (Messung) am Anfang und am Ende jeder Haltung in
dem zu sanierenden Kanal, einschl. aller erforderlicher
Leistungen, Geräte und Hilfsmittel.
M553471235 - M553471210 = ca. 85,00 m
M553471210 - M553481040 = ca. 90,00 m
M553481040 - M553481055 = ca. 65,00 m
Menge: 3,000 St

**2.6.20 Kalibrierung EI800/1200 B**
Vor der Konfektionierung des Inliners Kalibrierung nach
Wahl des AN Ermittlung der Inlinerabmessungen indem zu
sanierenden Kanal durchführen, einschl. aller
erforderlichen Leistungen und Gestellen der
Hilfsmittel.
Kosten durch nicht erfolgte bzw. unzureichende
Kalibrierung sind durch den AN zu tragen.
Kanal vorh. EI800/1200 B
Menge: 240,000 m

**2.6.30 Kanal vorh. EI800/1200 B**
Kanal vorh. EI800/1200 B mit einem Nadelfilzliner,
bestehend aus Korrosionsbeständigen Materialien
(Synthesfaserfilz DIN16779) mit Wasseraushärtung nach
DIN EN 752 und ATV M143-2 bzw. DIN EN 15885 von innen
ausgekleidet werden.
Das Schlauchlining hat mindestens haltungsweise zu
erfolgen.
Wandstärke des Schlauches gemäß ATV-Merkblatt M127-2
nachzuweisen.
Die Liner werden vorkonfektioniert in die zu
sanierenden Haltungen eingezogen oder eingestülpt und
mit Luft-, Dampf- oder Wasserdruck aufgeweitet.
Durch Aushärtung des Harzes entstehen statisch
tragfähige Inliner im Altrohr.
- Kanal vorh.:  EI800/1200 B
- Wanddicke:  15-16 mm
- GW-Stand unter OK Gelände:  ab 2,80 - 3,10 m
- Altrohrzustand :  II und kommunales Abwasser
(Standartfall)
- lichte Schachtöffnung: bis DU 1,00 m und
  eckig bis 2,50x3,00 m
- Sohlenauskleidung mit Fliesen: bis 240 m
Vom Bieter verwendetes Verfahren:

....................................................

....................................................
Material:  Nadelfilzliner

....................................................
Mindestwanddicke des Schlauches (ausgehärteter
Zustand):

....................................................

....................................................
E-Modul Kurz- und Langzeit:

.....................................................

.....................................................
Biegedruckfestigkeit Kurz- und Langzeit:

.....................................................

.....................................................
Biegezugfestigkeit Kurz- und Langzeit:

.....................................................

.....................................................
  (Bietereintrag)
Menge: 240,000 m

**2.6.40 Öffnen und Anbinden des Schlauchliners an den Schächten**
Öffnen des Schlauchliners in den Schächten
Schlauchliner ca. 2 cm in den Schachtinnenraum einragen
lassen. Anarbeiten des Inliners an das Schachtbauwerk
mit kunststoffmodifizierten Zementmörtel.und Anbinden
des Schlauchliners an den Schächten.
Abrechnung erfolgt je Schachtanschluß.
Kanal vorh. EI800/1200 B
M553481055 bei Bedarf
Menge: 1,000 St

**2.6.50 Schlauchliner EI800/1200 B wasserd a Schachtbauw anbinden**
Schlauchliner EI800/1200 B an Innenwand und Gerinne vom

Schachtbauwerk wasserdicht anbinden.
Schnittkanten glätten, kraftschlüssig fixieren und Raum

zwischen Liner, Schachtinnenwand und vorh. Gerinne mit
kunststoffmodifizierten Zementmörtel.
Abrechnung erfolgt je Schachtanschluß.
Kanal vorh. EI800/1200 B
1x M553481055
2x M553481040
2x M553471210
1x M553471235
Menge: 6,000 St

#### Abschnitt 2.7 Seitenzuläufe

**2.7.10 Stilllegung von vorhandenen Zuläufen DN 100 bis DN 200**
Stilllegung von vorhandenen Zuläufen(Abzweige),
dauerhaft und wasserdicht, DN100 bis DN 200 in
Hauptkanal EI 800/1200 B vor der Sanierung.
Material der Zuläufe: Steinzeug oder Beton.
Ausführungsart nach Wahl des AN in Abstimmung mit dem
AG/BÜ:  .....................................
  .....................................
  (Bietereintrag)
Menge: 18,000 St

**2.7.20 Stilllegung von vorhandenen Zuläufen DN 300**
Stilllegung von vorhandenen Zuläufen dauerhaft und
wasserdicht, DN 300 in Schächten/Bauwerke vor der
Sanierung.
Material der Zuläufe: Steinzeug oder Beton.
Ausführungsart nach Wahl des AN in Abstimmung mit dem
AG/BÜ:  .....................................
  .....................................
  (Bietereintrag)
Menge: 2,000 St

**2.7.30 Stilllegung von vorhandenen Zuläufen DN 150**
Stilllegung von vorhandenen Zuläufen dauerhaft und
wasserdicht, DN 150 in Schächten/Bauwerke vor der
Sanierung.
Material der Zuläufe: Steinzeug oder Beton.
Ausführungsart nach Wahl des AN in Abstimmung mit dem
AG/BÜ:  .....................................
  .....................................
  (Bietereintrag)
Menge: 1,000 St

**2.7.40 Anschlussltg bis DN 150 einbinden**
Vorh. Anschlussleitung aus Steinzeug in
Betrieb von innen in Schlauch-Liner einbinden,
Anschluss bis DN 150, Liner öffnen, Schnittkanten
glätten.
Zulauf wasserdicht anschließen, einschl. aller
Materialien (Verpressen/Verspachteln oder Harz ).
Mischwasserkanal aus Steinzeug DN 200.
Anschlusslage weitgehend zentrisch,
Anschlusswinkel 45° bis 90°
Haltungslänge ab 20 m bis 50 m.
Weiterhin einzurechnen ist die Videoaufzeichnung
mit Bilddokumentation vom Arbeitsablauf als
Qualitätsnachweis.
Menge: 2,000 St

**2.7.50 Herstellen/Öffnen der vorhandenen Zuläufen bis DN150**
Herstellen/Öffnen der vorhandenen Zuläufen, dauerhaft
und wasserdicht, bis DN 150 in Hauptkanal EI 800/1200B
handlaminieren.
Lösungsmittelfreier 2 Komponenten-Klebeharz auf
Epoxidharzbasis, speziell für Abwasserkanal, einragende
Harzreste und Kanten entfernen, einschl.
Materiallieferung.
Damit soll eine wasserdichte und statisch tragfähige
Sanierung der Schadstelle erreicht werden. Die
Fließsohle ist ebenmäßig herzustellen, so dass kein
Rückstau im Zulauf entstehen kann. Es ist eine
formschlüssige Verbindung zwischen Hauptrohr und
Anschlussleitung herzustellen.
Der Abzweig/Stutzen ist vorab zu reinigen.
Vor- und Nachbearbeitung mit einem Fräsroboter.
Die Wasserhaltung der HA- und RE-Anschlüsse nach Wahl
des AN ist mit einzurechnen.
Verfahrensart und Material nach Wahl des AN in
Abstimmung mit dem AG/BÜ:
.....................................
  .....................................
  .....................................
  (Bietereintrag)
Menge: 19,000 St

**2.7.60 Herstellen/Öffnen der vorhandenen Zuläufen DN200**
Herstellen/Öffnen der vorhandenen Zuläufen, dauerhaft
und wasserdicht, DN 200 an Schächten/o. Bauwerke
handlaminieren.
Lösungsmittelfreier 2 Komponenten-Klebeharz auf
Epoxidharzbasis, speziell für Abwasserkanal, einragende
Harzreste und Kanten entfernen, einschl.
Materiallieferung.
Damit soll eine wasserdichte und statisch tragfähige
Sanierung der Schadstelle erreicht werden. Die
Fließsohle ist ebenmäßig herzustellen, so dass kein
Rückstau im Zulauf entstehen kann. Es ist eine
formschlüssige Verbindung zwischen Hauptrohr und
Anschlussleitung herzustellen.
Der Abzweig/Stutzen ist vorab zu reinigen.
Vor- und Nachbearbeitung mit einem Fräsroboter.
Die Wasserhaltung der HA- und RE-Anschlüsse nach Wahl
des AN ist mit einzurechnen.
Verfahrensart und Material nach Wahl des AN in
Abstimmung mit dem AG/BÜ:
.....................................
  .....................................
  .....................................
  (Bietereintrag)
Ausführungsart nach Wahl des AN in Abstimmung mit dem
AG/BÜ:  .....................................
  .....................................
  (Bietereintrag)
Menge: 1,000 St

#### Abschnitt 2.8 Qualitätskontrolle/Dokumentation

**2.8.10 Probeentnahme + Prüfung EI 800/1200 B**
Probe aus Kanal EI 800/1200 B entnehmen, je
Lining-Abschnitt und von einem unabhängigen amtlich zugelassenem Prüflabor untersuchen.
Ergebnisse ist mit einem Probenbegleitschein zu
dokumentieren und der Bauleitung des AG - im
Original - zu übergeben.
Probeentnahmestelle mit Epoxidharz-Verpressung
wasserdicht verschließen. Der Arbeitsvorgang Verschließen der Probeentnahmestelle ist mittels Videoaufzeichnung und Bilder als Qualitätsnachweis zu
dokumentieren. Die Kosten einschließlich Materiallieferung sind einzurechnen.
Nachweis von:  Wanddicke
  Biegefestigkeit,
  E-Modul,
  Wasserdichtigkeit
Menge: 3,000 St

**2.8.20 Dichtheit prüfen EI800/1200 B**
Wasserdichtheitsprüfung DIN EN 1610 des sanierten
Mischwasserkanals vor Öffnen der Hausanschlüsse
einschl. Anfertigung von Prüfprotokollen
Kanal vorh.:  EI800/1200 B
Menge: 240,000 m

**2.8.30 Dokumentation erstellen**
Dokumentation nach Vorgaben der LWG erstellen.
siehe Merkblatt der LWG "Anforderungen des Betreibers
an die Dokumentation"
Menge: 1,000 psch

#### Abschnitt 2.9 Sanierung (Renovierung) Schachtbauwerke

*Hinweis*
Vorbemerkung Schacht - Renovierung:
Folgende Schachtbauwerke sind zu renovieren: siehe
Baubeschreibung
Die Reinigung der zu sanierenden Schachtbauwerke
erfolgt mittels Hochdruckspülverfahren (max. Spüldruck
80 bar).
Schachtbauwerke werden generell mit rotierender Düse
gereinigt.
Verschmutzungsgrad bis 80%.
Räumgut geht in Eigentum des AN über und ist schadlos
zu beseitigen, einschl. eventueller Deponiekosten.
Die Abrechnung erfolgt einmalig nach Schachtbauwerk.
Systembedingte Zwischenreinigungen (z. B. bei einer
Vorreinigung u. s. w.) sind einzurechnen und werden
nicht extra vergütet.
Rückgebaute Steigeisen werden nicht mehr ersetzt.
Der zukünftige Einstieg erfolgt mittels Leiter.
Mauerwerkswandung (Fugenkorrosion) mittels
sulfatbeständigen mineralischen Mörtel oder Polyurethan
manuell oder maschinell beschichten.
Sämtliche Maße der Schächte müssen vor
Ausführungsbeginn aufgenommen und geprüft werden.

**2.9.10 Schachtreinigung mit Wasserhochdruck z Renovierung**
Hochdruckreinigung von Schachtbauwerken mittels
rotierender Reinigungsdüse für die geplante
Renovierung.
Räumgut geht in Eigentum des AN über und ist schadlos
zu beseitigen, einschl. eventueller Deponiekosten.
Zwischenreinigungen (z. B. Vorreinigung u. s. w.)
werden nicht extra vergütet und sind einzurechnen.
Weiterhin einzurechnen sind der An- und Abtransport der
Gerätschaften, Arbeitsmittel und Stoffe, sowie des
Personals, einschl dem Vorhalten.
Schachtbauwerk Betonfertigteilschacht teilweise
Unterteil
Mauerwerk und Beton.
rund DN 1,00 m bis eckige 2,50 x 3,00 m.
Tiefe: bis 3,50 m
Abrechnung erfolgt je Schachtbauwerk.
Menge: 4,000 St

**2.9.20 Grabenerweiterung für Anschluß an vorh. Schächte Tiefe bis 2,00 m**
Grabenerweiterung  für Sanierungsarbeiten an vorh.
Schächte
profilgerecht ausheben ab  OK Planum Straße/Gehweg
(bis -60 cm),
Aushub im Baustellenbereich - Lagerstätte im 500 m
Bereich - lagern.
Boden lageweise  verfüllen und verdichten.
Verdrängten Boden nach gesetzlichen Bestimmungen
entsorgen.
Homogenbereich A: Auffüllungen, gemischte Locckersteine
Homogenbereich B: grobkörnige bis gemischtkörnige Sande
Homogenbereich C: bindige Böden (im Bereich B13)
gemäß DIN 18300  sh. Baugrundgutachten vom 23.10.2018
vom IB Bauer
Aushubtiefe ab OK Gelände:  bis 1,50 m
Schachtgröße Innen ø:  1,00 m.
Aufbruchfläche: ca.  2,00 x 2,00m
Menge: 4,000 St

*Hinweis*
Schacht M553481040 - durchgehendes EI-Profil
lichte Gesamtschachttiefe:  ca.2,92 m
Schachtaufbau:  DU.1,00 x bis 0,92 m
  Beton
Schachtunterteil:  DU 1,00 x bis 2,00m
  Beton
Gerinnematerial:  mit Beton und Fliesenspiegel
Anschlüsse:  2 Stück
  EI1200/800B, EI1200/800B,
Schachtabdeckung:  Klasse D aus Grauguss
Einstieghilfe:  zweiläufiger Steigeisengang
siehe Detailzeichnung 005/Baubeschreibung Pkt. 2.5.3

**2.9.30 Abbruch der Abdeckung D400, Auflagering und Konus**
Abbruch der  Abdeckung D400 aus Guss einschl.
Auflagering und Konus-Schachthals SH-M 1000/625. bzw.
Aufmauerung.
Anfallendes Material der Verwertung nach Wahl des AN
zuführen.
Menge: 1,000 St

**2.9.40 Vorh. korrodierte Steigeisen abfräsen/flexen.**
Vorhandene korrodierte Steigeisen (verschiedener
Fabrikate) ca. 2 cm unter Wandung abfräsen/flexen.
Vorhandene Fehlstellen an der Schachtwand mit
geeignetem sulfatbeständigen mineralischen Mörtel
ausbessern.
Korrodierte Steigeisen und Stoffe der Verwertung nach
Wahl des AN zuführen.
Die Abrechnung erfolgt je Steigeisen.
Menge: 8,000 St

**2.9.50 PP/GFK-Rohrinliner DU 0,90 m liefern und einbringen**
PP/GFK- Rohrliner (Vertiliner) DU ca. 0,90 m liefern
und in den gereinigten Schacht mit GFK
UV-Lichtaushärtung einbringen und schlüssig mit dem
Schachtunterteil verbinden.
Schachtvermessung nach Wahl des AN.
Herstellen der Sohlenauskleidung im Handlaminat
Verbinden des Rohrlinerund Gerinne mit Handlaminat
Überlaminieren aller Dübel und Stoßkanten mit mehreren
Lagen Glasfaser
Wandstärke:  4 mm
Lichte Schachttiefe bis Schachtunterteil:  bis 3,00 m
Lichter DU:  ca. 1,00 m
Fabrikat: Predl oder glw.:
Angebot. Fabrikat:  .............................

.............................
  Bietereintrag
Menge: 1,000 St

**2.9.60 Fertigteil für Schacht einbauen, SH-M 900x625/600 mit GFK-Inliner**
Fertigteil für vorhandenen Schacht liefern und
einbauen.
Schachtkonus 900 x 625, Bauhöhe 600 mm mit GFK-Inliner.
Fugendichtung mit integriertem Dichtungssystem aus

Elastomeren und Lastübertragungsring.
Menge: 1,000 St

**2.9.70 Verguß von Schachtboden und Rohrinliner**
Verguß von Schachtboden, Bermen und Rohrinliner sowie
Konus mit Fließbeton (Dämmer, z.B. PCI-Verguß-Fix oder
glw.) und Inbetriebnahme des Schachtes nach 4 Stunden
Aushärtezeit.
Fliesbeton:  .............................
  .............................
  Bietereintrag
Menge: 1,000 St

**2.9.80 Handlaminat für die Herstellung der Inlinerbereiche**
Manuelle Herstellung von Laminats mittels
Liner-identische Materialien bei Beachtung der
statischen Anforderungen bezüglcih der mechanischen
Kennwerte und der Wandstärke.
Anschluß anden weiterführenden Liner fachgerecht
herstellen einschl. aller erforderlichen Fräs-,
Schleif- und Spachtelarbeiten
Menge: 3,000 m2

**2.9.90 Betonauflageringe, lichte Weite 625 mm**
Betonauflageringe, lichte Weite 625 mm,
Bauhöhe 40 bis 100 mm liefern, fachgerecht als
Höhenausgleich versetzen und mit Schachtmörtel gegen
seitliches verschieben sichern.
Menge: 1,000 St

**2.9.100 Schachtabdeckung D400 liefern + einbauen**
Schachtabdeckung selbstnivellierend Klasse D 400
Zum Einwalzen in Verkehrsflächen aus Asphalt
entsprechend DIN EN 124, DIN 1229, DIN 19584
lichte Weite Ø 605 mm
Bauhöhe min. 160 mm bis max. 220 mm
ohne Scharnier
Rahmen aus Gusseisen, hochziehbar, rund
mit 4 Taschen zum Einhängen eines Schmutzfängers nach
DIN 1221,
einschl. Schmutzfänger nach DIN 1221,
mit HydroPren-Einlage (oder gleichwertig)
kompatibel zu Deckel DIN 19584
mit Adapterring aus Gusseisen
Deckel aus Gusseisen, mit zwei wartungsfreien,
schraublosen und verkehrssicheren Arretierungen aus
hochverschleißfestem Kunststoff,
Lüftungsquerschnitt 250 cm²,
mit Lüftungsöffnungen,
ohne Beschriftung, liefern und einbauen.
Einschließlich aller Erdarbeiten, Materiallieferungen
und Nebenleistungen (höhenangepasst schneiden).
Menge: 1,000 St

*Hinweis*
Schacht M553471210
lichte Gesamtschachttiefe:  2,72 m
Schachtaufbau:  DU.1,00 x bis 0,90 m
  Beton
Schachtunterteil:  DU 1,00 x bis 1,82m
  Beton
Gerinnematerial:  mit Beton und Fliesenspiegel
Anschlüsse:  4 Stück
  EI1200/800B, EI1200/800B, DN300Stz,
DN300B
Schachtabdeckung:  Klasse D aus Grauguss
Einstieghilfe:  zweiläufiger Steigeisengang
siehe Detailzeichnung 005/Baubeschreibung Pkt. 2.5.3

**2.9.110 Abbruch der Abdeckung D400, Auflagering und Konus**
Abbruch der  Abdeckung D400 aus Guss einschl.
Auflagering und Konus-Schachthals SH-M 1000/625. bzw.
Aufmauerung.
Anfallendes Material der Verwertung nach Wahl des AN
zuführen.
Menge: 1,000 St

**2.9.120 Vorh. korrodierte Steigeisen abfräsen/flexen.**
Vorhandene korrodierte Steigeisen (verschiedener
Fabrikate) ca. 2 cm unter Wandung abfräsen/flexen.
Vorhandene Fehlstellen an der Schachtwand mit
geeignetem sulfatbeständigen mineralischen Mörtel
ausbessern.
Korrodierte Steigeisen und Stoffe der Verwertung nach
Wahl des AN zuführen.
Die Abrechnung erfolgt je Steigeisen.
Menge: 6,000 St

**2.9.130 PP/GFK- Rohrliner (Vertiliner) DU ca. 0,90 m liefern und einbringen**
PP/GFK- Rohrliner (Vertiliner) DU ca. 0,90 m liefern
und in den gereinigten Schacht bis OK Fußauflagering
mit UV-Lichtaushärtung einbringen und schlüssig mit dem
Schachtunterteil verbinden.
Schachtvermessung nach Wahl des AN.
Wandstärke:  4 mm
Lichte Schachttiefe bis Schachtunterteil:  bis 3,00 m
Lichter DU:  ca. 1,00 m
Fabrikat: Predl oder glw.:
Angebot. Fabrikat:  .............................

.............................
  Bietereintrag
Menge: 1,000 St

**2.9.140 Fertigteil für Schacht einbauen, SH-M 900x625/600 mit GFK-Inliner**
Fertigteil für vorhandenen Schacht liefern und
einbauen.
Schachtkonus 900 x 625, Bauhöhe 600 mm mit GFK Inliner.
Fugendichtung mit integriertem Dichtungssystem aus
Elastomeren und Lastübertragungsring.
Menge: 1,000 St

**2.9.150 Verguß von Schachtboden und Rohrinliner**
Verguß von Schachtboden, Bermen und Rohrinliner sowie
Konus mit Fließbeton (Dämmer, z.B. PCI-Verguß-Fix oder
glw.) und Inbetriebnahme des Schachtes nach 4 Stunden
Aushärtezeit.
Fliesbeton:  .............................
  .............................
  Bietereintrag
Menge: 1,000 St

**2.9.160 Handlaminat für die Herstellung der Inlinerbereiche**
Manuelle Herstellung von Laminats mittels
Liner-identische Materialien bei Beachtung der
statischen Anforderungen bezüglcih der mechanischen
Kennwerte und der Wandstärke.
Anschluß anden weiterführenden Liner fachgerecht
herstellen einschl. aller erforderlichen Fräs-,
Schleif- und Spachtelarbeiten
Menge: 3,000 m2

**2.9.170 Betonauflageringe, lichte Weite 625 mm**
Betonauflageringe, lichte Weite 625 mm,
Bauhöhe 40 bis 100 mm liefern, fachgerecht als
Höhenausgleich versetzen und mit Schachtmörtel gegen
seitliches verschieben sichern.
Menge: 1,000 St

**2.9.180 Schachtabdeckung D400 liefern + einbauen**
Schachtabdeckung selbstnivellierend Klasse D 400
Zum Einwalzen in Verkehrsflächen aus Asphalt
entsprechend DIN EN 124, DIN 1229, DIN 19584
lichte Weite Ø 605 mm
Bauhöhe min. 160 mm bis max. 220 mm
ohne Scharnier
Rahmen aus Gusseisen, hochziehbar, rund
mit 4 Taschen zum Einhängen eines Schmutzfängers nach
DIN 1221,
einschl. Schmutzfänger nach DIN 1221,
mit HydroPren-Einlage (oder gleichwertig)
kompatibel zu Deckel DIN 19584
mit Adapterring aus Gusseisen
Deckel aus Gusseisen, mit zwei wartungsfreien,
schraublosen und verkehrssicheren Arretierungen aus
hochverschleißfestem Kunststoff,
Lüftungsquerschnitt 250 cm²,
mit Lüftungsöffnungen,
ohne Beschriftung, liefern und einbauen.
Einschließlich aller Erdarbeiten, Materiallieferungen
und Nebenleistungen (höhenangepasst schneiden).
Menge: 1,000 St

*Hinweis*
Schacht M553481055
lichte Gesamtschachttiefe:  3,50 m
Schachtaufbau:  DU.1,00 x bis 1,15 m
  unterschiedliche Werkstoffe
Schachtunterteil:  DU 1,00 x bis 2,35m
  Beton
Gerinnematerial:  mit Beton und Fliesenspiegel
Anschlüsse:  43 Stück
  EI1200/800B, EI1200/800B, DN200Stz
Schachtabdeckung:  Klasse D mit Schmutzfänger
  aus unterschiedliche Werkstoffe
Einstieghilfe:  zweiläufiger Steigeisengang
siehe Detailzeichnung 005/Baubeschreibung Pkt. 2.5.3

**2.9.190 Abbruch der Abdeckung D400, Auflagering und Konus**
Abbruch der  Abdeckung D400 aus einschl. Auflagering
und Konus-Schachthals SH-M 1000/625. bzw. Aufmauerung.
Anfallendes Material der Verwertung nach Wahl des AN
zuführen.
Menge: 1,000 St

**2.9.200 Vorh. korrodierte Steigeisen abfräsen/flexen.**
Vorhandene korrodierte Steigeisen (verschiedener
Fabrikate) ca. 2 cm unter Wandung abfräsen/flexen.
Vorhandene Fehlstellen an der Schachtwand mit
geeignetem sulfatbeständigen mineralischen Mörtel
ausbessern.
Korrodierte Steigeisen und Stoffe der Verwertung nach
Wahl des AN zuführen.
Die Abrechnung erfolgt je Steigeisen.
Menge: 10,000 St

**2.9.210 Fertigteil für Schacht einbauen, SH-M 900x625/600 mit GFK-Inliner**
Fertigteil für vorhandenen Schacht liefern und
einbauen.
Schachtkonus 900 x 625, Bauhöhe 600 mm mit GFK Inliner.
Fugendichtung mit integriertem Dichtungssystem aus
Elastomeren und Lastübertragungsring.
Menge: 1,000 St

**2.9.220 GFK-Schachtboden liefern und einsetzen**
GFK-Schachtboden liefern und auf gereinigten
Schachtboden aufsetzen und justieren.
Schachtboden-DU: 1,00 m
Zulauf:  EI1200/800B,
Zulauf:  DN200 Stz
Ablauf:  EI1200/800B,
Fabrikat: Predl oder glw.:
  .............................

.............................
  Bietereintrag
Menge: 1,000 St

**2.9.230 Verguß von Schachtboden und Rohrinliner**
Verguß von Schachtboden, Bermen und Rohrinliner sowie
Konus mit Fließbeton (Dämmer, z.B. PCI-Verguß-Fix oder
glw.) und Inbetriebnahme des Schachtes nach 4 Stunden
Aushärtezeit.
Fliesbeton:  .............................
  .............................
  Bietereintrag
Menge: 1,000 St

**2.9.240 Handlaminat für die Herstellung der Inlinerbereiche**
Manuelle Herstellung von Laminats mittels
Liner-identische Materialien bei Beachtung der
statischen Anforderungen bezüglcih der mechanischen
Kennwerte und der Wandstärke.
Anschluß anden weiterführenden Liner fachgerecht
herstellen einschl. aller erforderlichen Fräs-,
Schleif- und Spachtelarbeiten
Menge: 2,000 m2

**2.9.250 Betonauflageringe, lichte Weite 625 mm**
Betonauflageringe, lichte Weite 625 mm,
Bauhöhe 40 bis 100 mm liefern, fachgerecht als
Höhenausgleich versetzen und mit Schachtmörtel gegen
seitliches verschieben sichern.
Menge: 1,000 St

**2.9.260 Schachtabdeckung D400 liefern + einbauen**
Schachtabdeckung selbstnivellierend Klasse D 400
Zum Einwalzen in Verkehrsflächen aus Asphalt
entsprechend DIN EN 124, DIN 1229, DIN 19584
lichte Weite Ø 605 mm
Bauhöhe min. 160 mm bis max. 220 mm
ohne Scharnier
Rahmen aus Gusseisen, hochziehbar, rund
mit 4 Taschen zum Einhängen eines Schmutzfängers nach
DIN 1221,
einschl. Schmutzfänger nach DIN 1221,
mit HydroPren-Einlage (oder gleichwertig)
kompatibel zu Deckel DIN 19584
mit Adapterring aus Gusseisen
Deckel aus Gusseisen, mit zwei wartungsfreien,
schraublosen und verkehrssicheren Arretierungen aus
hochverschleißfestem Kunststoff,
Lüftungsquerschnitt 250 cm²,
mit Lüftungsöffnungen,
ohne Beschriftung, liefern und einbauen.
Einschließlich aller Erdarbeiten, Materiallieferungen
und Nebenleistungen (höhenangepasst schneiden).
Menge: 1,000 St

*Hinweis*
Schacht M553471235 - 4 -Eckbauwerk
lichte Gesamtschachttiefe:  3,13 m
Schachtaufbau:  DU.1,00 x bis 1,23 m
  Beton
Schachtunterteil:  2,50x 2,72x bis 1,90 m
  Beton
Gerinnematerial:  mit Beton und Fliesenspiegel
Anschlüsse:  4 Stück
  EI1350/900B, EI1200/800B, DN300B,
  DN150Stz
Schachtabdeckung:  Klasse D aus Grauguss
Einstieghilfe:  zweiläufiger Steigeisengang
siehe Detailzeichnung 005/Baubeschreibung Pkt. 2.5.3

**2.9.270 Abbruch der Abdeckung D400, Auflagering und Konus**
Abbruch der  Abdeckung D400 aus Guss einschl.
Auflagering und Konus-Schachthals SH-M 1000/625. bzw.
Aufmauerung.
Anfallendes Material der Verwertung nach Wahl des AN
zuführen.
Menge: 1,000 St

**2.9.280 Vorh. korrodierte Steigeisen abfräsen/flexen.**
Vorhandene korrodierte Steigeisen (verschiedener
Fabrikate) ca. 2 cm unter Wandung abfräsen/flexen.
Vorhandene Fehlstellen an der Schachtwand mit
geeignetem sulfatbeständigen mineralischen Mörtel
ausbessern.
Korrodierte Steigeisen und Stoffe der Verwertung nach
Wahl des AN zuführen.
Die Abrechnung erfolgt je Steigeisen.
Menge: 10,000 St

**2.9.290 Fertigteil für Schacht einbauen, SH-M 900x625/600 mit GFK-Inliner**
Fertigteil für vorhandenen Schacht liefern und
einbauen.
Schachkonus 900 x 625, Bauhöhe 600 mm mit GFK Inliner.
Fugendichtung mit integriertem Dichtungssystem aus
Elastomeren und Lastübertragungsring.
Menge: 1,000 St

**2.9.300 GFK-Schachtboden liefern und einsetzen**
GFK-Schachtboden aus GFK-Platten liefern und auf
gereinigten Schachtboden aufsetzen und justieren.
Innenmaß:  2,50x 2,72x bis 1,90 m
Zulauf:  EI1200/800B
Zulauf:  da 250x9,6 mm HT-PE
Zulauf:  STZ-GE-Stück DN150
Ablauf:  EI1350/900B
Fabrikat:
  .............................

.............................
  Bietereintrag
siehe Detailzeichnung 005/Baubeschreibung Pkt. 2.5.3
Menge: 1,000 St

**2.9.310 Verguß von Schachtboden und Berme**
Verguß von Schachtboden/Gerinne mit Berme mit
Fließbeton (Dämmer, z.B. PCI-Verguß-Fix oder glw.) und
Inbetriebnahme des Schachtes nach 4 Stunden
Aushärtezeit.
Fliesbeton:  .............................
  .............................
  Bietereintrag
Menge: 1,000 St

**2.9.320 Handlaminat für die Herstellung der Inlinerbereiche**
Manuelle Herstellung von Laminats mittels
Liner-identische Materialien bei Beachtung der
statischen Anforderungen bezüglcih der mechanischen
Kennwerte und der Wandstärke.
Anschluß anden weiterführenden Liner fachgerecht
herstellen einschl. aller erforderlichen Fräs-,
Schleif- und Spachtelarbeiten
Menge: 5,000 m2

**2.9.330 Betonauflageringe, lichte Weite 625 mm**
Betonauflageringe, lichte Weite 625 mm,
Bauhöhe 40 bis 100 mm liefern, fachgerecht als
Höhenausgleich versetzen und mit Schachtmörtel gegen
seitliches verschieben sichern.
Menge: 1,000 St

**2.9.340 Schachtabdeckung D400 liefern + einbauen**
Schachtabdeckung selbstnivellierend Klasse D 400
Zum Einwalzen in Verkehrsflächen aus Asphalt
entsprechend DIN EN 124, DIN 1229, DIN 19584
lichte Weite Ø 605 mm
Bauhöhe min. 160 mm bis max. 220 mm
ohne Scharnier
Rahmen aus Gusseisen, hochziehbar, rund
mit 4 Taschen zum Einhängen eines Schmutzfängers nach
DIN 1221,
einschl. Schmutzfänger nach DIN 1221,
mit HydroPren-Einlage (oder gleichwertig)
kompatibel zu Deckel DIN 19584
mit Adapterring aus Gusseisen
Deckel aus Gusseisen, mit zwei wartungsfreien,
schraublosen und verkehrssicheren Arretierungen aus
hochverschleißfestem Kunststoff,
Lüftungsquerschnitt 250 cm²,
mit Lüftungsöffnungen,
ohne Beschriftung, liefern und einbauen.
Einschließlich aller Erdarbeiten, Materiallieferungen
und Nebenleistungen (höhenangepasst schneiden).
Menge: 1,000 St

**2.9.350 Dichtheitsprüfung Schachtrenovierung**
Dichtheitsprüfung Schachtbauwerke nach DIN EN 1610.
Einschl. aller Nebenleistungen wie Rohrverschlüsse,
liefern + beseitigen von Wasser u. s. w.
Schachtbauwerk bis DU1000 mm und Eckbauwerke
Durchlaufgerinne bis EI 800/1200
Seitenzuläufe bis DN 200
Prüfprotokoll ist im Original zu übergeben.
Menge: 4,000 St

### Bereich 3 Hausanschlussleitungen 2.TA

*Hinweis*
Diese Arbeiten erfolgen vor dem Linereinzug.

#### Abschnitt 3.1 Erdarbeiten für HA: MW, SW und RW

*Hinweis*
Anschluss Hausanschlüsse

MW- HA88 - DN150  11,00m
MW- HA87 - DN150  11,00m  Brawo-Liner
MW- HA86 - DN150  11,00m
MW- HA20 - DN125  10,00m
MW- HA21 - DN150  10,00m
MW- HA83 - DN150  11,00m
MW- HA22 - DN150  10,00m
MW- HA82 - DN150  11,00m
MW- HA85 - DN150  11,00m
MW- HA23-  DN150  9,00m Brawo-Liner
MW- HA24 - DN150  9,00m
MW- HA26-  DN200  10,00m Anbindung am Schacht

SW- HA25-  DN125  9,00m Brawo-Liner
SW- HA79 - DN125  11,00m
SW- HA80-  DN150  11,00m

RW- HA83 - DN100  11,00m
RW- HA80 - DN150  11,00m
RW- HA79 - DN150  11,00m
RW- HA25 - DN125  9,00m
RW- HA25 - DN125  9,00m

**3.1.10 Lage der Kabel und Leitungen orten**
Lage von Kabel und Leitungen mit Ortungsgerät
feststellen.
(Einzelabschnitte von 5 - 20 m)
Menge: 205,000 m

**3.1.20 Abstimmung zur Lage der Hausanschlußleitung**
Abstimmung zur Lage der Hausanschlussleitung/
Fallrohre/Regenablauf mit dem Grundstückeigentümern.
Menge: 19,000 St

**3.1.30 Suchgraben aush. Aushub bis 2,00 m**
Boden für Suchgraben ausheben,
zur Freilegung von Kabel und Leitungen,
ab OK Planum Straße/Gehweg
(bis -60 cm),
einschl. Handschachtung,
einschl. Verbau nach DIN 18303,
Aushub seitlich lagern, verfüllen und verdichten,
Aushubtiefe bis 2,00m,
Sohlenbreite über 2,00 bis 3,00 m,
Sohlenlänge über 2,00 bis 3,00 m,
Homogenbereich A: Auffüllungen, gemischte Locckersteine
Homogenbereich B: grobkörnige bis gemischtkörnige Sande
Homogenbereich C: bindige Böden (im Bereich B13)
gemäß DIN 18300  sh. Baugrundgutachten vom 23.10.2018
vom IB Bauer
Menge: 10,000 St

**3.1.40 Suchgraben aush. Aushub bis 4,00 m**
Boden für Suchgraben ausheben,
zur Freilegung von Kabel und Leitungen,
ab OK Planum Straße/Gehweg
(bis -60 cm),
einschl. Handschachtung,
einschl. Verbau nach DIN 18303,
Aushub seitlich lagern, verfüllen und verdichten,
Aushubtiefe bis 4,00m,
Sohlenbreite über 2,00 bis 3,00 m,
Sohlenlänge über 2,00 bis 3,00 m,
Homogenbereich A: Auffüllungen, gemischte Locckersteine
Homogenbereich B: grobkörnige bis gemischtkörnige Sande
Homogenbereich C: bindige Böden (im Bereich B13)
gemäß DIN 18300  sh. Baugrundgutachten vom 23.10.2018
vom IB Bauer
Menge: 10,000 St

**3.1.50 Boden der Graeben Anschlußl. t bis 3,50 m**
Boden der Gräben für Anschlussleitungen
profilgerecht ausheben ab OK Planum Straße/Gehweg
(bis -60 cm),
einschl. Kopflochausbildung,
einschl. Verbau nach DIN 18 303,
Aushub im Baustellenbereich - Lagerstätte im 500 m
Bereich - lagern.
Grabensohle verdichten, Verfüllen und verdichten,
verdrängten Boden nach gesetzlichen Bestimmungen
entsorgen,
einschl. Verlegen des Warnbandes braun "Mischwasser"
Verfüllung bis 30 cm über Rohrscheitel mit steinfreiem
Material, Verdichtung mit leichten Verdichtungsgeräten
Homogenbereich A: Auffüllungen, gemischte Locckersteine
Homogenbereich B: grobkörnige bis gemischtkörnige Sande
Homogenbereich C: bindige Böden (im Bereich B13)
gemäß DIN 18300  sh. Baugrundgutachten vom 23.10.2018
vom IB Bauer
Abgerechnet wird nach Aufmass.
Aushubtiefe: bis 3,00 m
Sohlbreite: gem. DIN 4124 und DIN EN 1610, bis DN 160
Einzellängen bis 15,00m
Handschachtung ca. 50%.
Menge: 200,000 m

**3.1.60 Füllmaterial Sauberkeitssch. Leitung**
Einbau von Füllmaterial für Sauberkeitsschichten,
profilgerecht, mit vom AN zu liefernden Stoffen,
Material Kies/Sand, verdichten, einbauen in
Leitungsgraben.
d= 10 cm + 0,1DN (z.B. DN 150 = 11,5 cm)
Menge: 200,000 m

**3.1.70 Zulage für Erschwernisse**
Zulage für Erschwernisse zu den vorbeschriebenen
Positionen beim Kreuzen der Ver- und
Entsorgungsleitungen einschl. Sicherungs- und
Abfangungsmaßnahmen.
Menge: 5,000 St

**3.1.80 Zulage für Erschwernisse**
Zulage für Erschwernisse zu den vorbeschriebenen
Positionen für parallelliegenden Ver- und
Entsorgungsleitungen
einschl. Sicherungs- und Abfangungsmaßnahmen.
Menge: 5,000 m

**3.1.90 Verbau im Kreuzungsbereich**
Verbau im Kreuzungsbereich mit vorh. Leitungsbestand
nach Wahl des AN, als Zulage, zweiseitig,
t bis 3,50 m.
Nur in Absprache mit dem AG oder örtl. BÜ ausführen!!
Menge: 4,000 m

**3.1.100 Prüfung der Verdichtung**
Prüfung der Verdichtung durch Dritte im Trassenbereich
der verfüllten Rohrgräben.
Erstellung von Verdichtungsprotokollen Hausanschlüsse.
Nachweise der Verdichtung der Grabenverfüllung sind zu
protokollieren und der Bauüberwachung zu übergeben.
Je Haltung 1Nachweis
Menge: 19,000 St

#### Abschnitt 3.2 Entsorgung für HL und HA

**3.2.10 Abfallentsorgung auf Grundlage der EBV erstellen**
Abfallentsorgungskonzept auf Grundlage der EBV
erstellen.
Entsorgung und Deklaration der Stoffe nach EBV.
mit: Position im LV, Abfallschlüssel, Abfallmenge,
Zuordnungswert, Art der Entsorgung, Abbruchmethode,
Abfallstoffkennzeichung, Verwertungsort und
Entsorgungsanlage.
Vor Deklaration und Entsorgung ist das Konzept
vorzulegen.
Menge: 1,000 psch

**3.2.20 Zulage für Transport und Haufwerksbildung**
Zulage für Transport und Haufwerksbildung auf
Lagerplatz bzw. Zwischenlager  des AN für Boden, RC,
 Bauschutt,
Kosten für das Zwischenlager sind einzukalkulieren.
Lagerplatz nach LAGA PN 98 und Analyse nach
Ersatzbaustoffverordnung mit gebundenem  befestigten
Untergrund und einer dauerhaften Abdeckung,  eventuell
auftretendes Sickerwasser ist zu sammeln und
ordnungsgemäß zu entsorgen.
Material einer Verwertung bzw. Entsorgung zuführen,
inklusive fachgerechtem Transport mit Begleischeinen.
Entsorgungskosten sind einzukalkulieren.
Menge: 5,000 m3

**3.2.30 Beprobung Bodenmaterial/Baggergut nach EBV**
Beprobung von Bodenmaterial / Baggergut der Klassen BM
/ BG, BM-F / BG-F nach EBV zur Einordnung
des Zuordnungswertes, auf Anordnung der Bauleitung
des AG.

Untersuchung der Erdstoffe auf Kontamination
durch ein unabhängiges, mit dem AG abzustimmendes Labor
einschl. Dokumentation der Untersuchungsergebnisse und
Übergabe 2-fach an den AG.
Menge: 2,000 St

**3.2.40 Beprobung RC-Materialt nach EBV**
Beprobung des RC-Materials nach EBV  zur Einordnung
des Zuordnungswertes, auf Anordnung der Bauleitung
des AG.

Untersuchung der Erdstoffe auf Kontamination
durch ein unabhängiges, mit dem AG abzustimmendes Labor
einschl. Dokumentation der Untersuchungsergebnisse und
Übergabe 2-fach an den AG.
Menge: 1,000 St

**3.2.50 Abfuhr ungeeign. Bod., keine Belast.**
Abfuhr ungeeigneter Boden, nicht schadstoffbelastet,

Zum Verfüllen ungeeigneten oder überschüssigen Aushub,
nicht schadstoffbelastet, abfahren und deponieren. Der
Nachweis über die Entsorgung ist dem AG vorzulegen.

Zuordnungswert nach EBV
Zuordnungswerte BM-0, BG-0,  BM-0*,  BG-0*,
BM-F0*, BG-F0*
Abrechnung nach Grabenprofil.
Nur in Absprache mit dem AG oder örtl. BÜ ausführen!!
Menge: 1,000 m³

**3.2.60 Abfuhr ungeeign. RC-Material, keine Belast.**
Abfuhr ungeeignetes RC-Material, nicht
schadstoffbelastet,

Zum Verfüllen ungeeigneten oder überschüssigen Aushub,
nicht schadstoffbelastet, abfahren und deponieren. Der
Nachweis über die Entsorgung ist dem AG vorzulegen.

Zuordnungswert RC1 nach EBV
Abrechnung nach Grabenprofil.
Nur in Absprache mit dem AG oder örtl. BÜ ausführen!!
Menge: 1,000 m³

**3.2.70 Abfuhr Boden, Verwertungsklasse BM-F1/BG-F1**
Abfuhr ungeeigneter Boden der Zuordnungswerte BM-F1 /
BG-F1
Boden / Baggergut ist einer Deponie zuzuführen. Der
Nachweis ist dem AG vorzulegen. In die EP ist das
Zwischenlagern, der Transport zur
Deponie sowie die Deponierung einzukalkulieren.

Abrechnung gemäß Entsorgungsnachweis.
Nur in Absprache mit dem AG oder örtl. BÜ ausführen!!
Menge: 1,000 t

**3.2.80 Abfuhr Boden, Verwertungsklasse BM-F3/BG-F3**
Abfuhr ungeeigneter Boden der Zuordnungswerte BM-F3 /
BG-F3

Boden / Baggergut ist einer Deponie zuzuführen. Der
Nachweis ist dem AG vorzulegen. In die EP ist das
Zwischenlagern, der Transport zur
Deponie sowie die Deponierung einzukalkulieren.

Abrechnung gemäß Entsorgungsnachweis.
Nur in Absprache mit dem AG oder örtl. BÜ ausführen!!
Menge: 1,000 t

**3.2.90 Gefährl. Abfall aus Baustelle ents. Boden*Gebühr einrechn.**
Gefährlichen Abfall aus Baustelle laden, fördern und
entsorgen. Art der Belastung und Entsorgung nach Unterlagen des AG. Entsorgungsnachweis nach Unterlagen des
AG führen.
Abgerechnet wird nach Wiegescheinen.
Boden und Steine, die gefährliche Stoffe enthalten.
Abfallschlüsselnummer = 17 05 03.
Gebühren der Abfallentsorgung sind einzurechnen.
Nur in Absprache mit dem AG oder örtl. BÜ ausführen!!
Menge: 1,000 t

**3.2.100 Abfuhr RC-Material, Verwertungsklasse RC-2**
Abfuhr ungeeignetes RC-Material des Zuordnungswertes
RC-2

Material ist einer Deponie zuzuführen. Der
Nachweis ist dem AG vorzulegen. In die EP ist das
Zwischenlagern, der Transport zur
Deponie sowie die Deponierung einzukalkulieren.

Abrechnung gemäß Entsorgungsnachweis.
Nur in Absprache mit dem AG oder örtl. BÜ ausführen!!
Menge: 1,000 t

**3.2.110 Abfuhr RC-Material, Verwertungsklasse RC-3**
Abfuhr ungeeignetes RC-Material des Zuordnungswertes
RC-3

Material ist einer Deponie zuzuführen. Der
Nachweis ist dem AG vorzulegen. In die EP ist das
Zwischenlagern, der Transport zur
Deponie sowie die Deponierung einzukalkulieren.

Abrechnung gemäß Entsorgungsnachweis.
Nur in Absprache mit dem AG oder örtl. BÜ ausführen!!
Menge: 1,000 t

**3.2.120 Boden liefern, in BG/LG einbauen**
Boden liefern in Baugrube / Leitungsgraben einbauen
Boden zum Massenausgleich zu dem abgefahrenen
Boden liefern, in Baugrube/Leitungsgraben einschl.
Vertiefungen infolge nicht tragfähiger, ausgehobener
Böden einbauen und verdichten. Material = Boden SW
(Sand weitgestuft) / GW (Kies weitgestuft) nach DIN
18196. Boden nach Verlegen der Leitung in Graben oder
in Baugrube oberhalb der Leitungszone einbauen und
verdichten. Verdichten auf Verdichtungsgrad von Dpr.
min. 100 %. In der Leitungszone ist ein
Verdichtungsgrad von Dpr. min. 97 % zu erreichen.
Gilt nur für Massenausgleich.
Nur in Absprache mit dem AG oder örtl. BÜ ausführen!!
Menge: 5,000 m3

**3.2.130 Flüssigboden liefern, in BG/LG einbauen**
Flüssigboden liefern in Baugrube / Leitungsgraben
einbauen
Flüssigboden ist ein selbstverdichtender,
hohlraumfreier, zeitweise fließfähiger Baustoff zur
Baugruben-/Leitungsgraben- verfüllung als
Massenausgleich zu dem abgefahrenen Boden liefern,
infolge nicht tragfähiger, ausgehobener
Böden fachgerecht nach RAL-GZ507 einbauen und
verdichten.
Material = Boden SW (Sand weitgestuft) / GW (Kies
weitgestuft) nach DIN 18196.
Boden nach Verlegen der Leitung in Graben oder
in Baugrube oberhalb der Leitungszone einbauen und
verdichten. Verdichten auf Verdichtungsgrad von Dpr.
min. 100 %. In der Leitungszone ist ein
Verdichtungsgrad von Dpr. min. 97 % zu erreichen.
Gilt nur für Massenausgleich.
Nur in Absprache mit dem AG oder örtl. BÜ ausführen!!
Menge: 5,000 m3

#### Abschnitt 3.3 Entwässerungskanalarbeiten für HA: SW, MW und RW

*Hinweis*
Anschluss Hausanschlüsse

MW- HA88 - DN150  11,00m
MW- HA87 - DN150  11,00m  Brawo-Liner
MW- HA86 - DN150  11,00m
MW- HA20 - DN125  10,00m
MW- HA21 - DN150  10,00m
MW- HA83 - DN150  11,00m
MW- HA22 - DN150  10,00m
MW- HA82 - DN150  11,00m
MW- HA85 - DN150  11,00m
MW- HA23-  DN150  9,00m  Brawo-Liner
MW- HA24 - DN150  9,00m
MW- HA26-  DN200  10,00m  Anbindung am Schacht

SW- HA25-  DN125  9,00m  Brawo-Liner
SW- HA79 - DN125  11,00m
SW- HA80-  DN150  11,00m

RW- HA83 - DN100  11,00m
RW- HA80 - DN150  11,00m
RW- HA79 - DN150  11,00m
RW- HA25 - DN125  9,00m
RW- HA25 - DN125  9,00m

**3.3.10 Rohrleitung PVC-U DN/OD 110 liefern und verlegen, HA-RW**
Anschlussleitung zur Sammelrohrleitung nach statischen
und konstruktiven Erfordernissen nach DIN EN 1610
herstellen.  Rohr DN 110, Rohrlängen bis 6 m für HA-RW,

Rohr aus PVC-U, Kanalrohr SN 12 mit erhöhter Wanddicke
nach DIN EN 1401und DIN V 19534.
Farbe: blau
Rohrverbindung mit Steckmuffe, Dichtung mit Dichtring.
Auflager aus nichtbindigem Boden,
Auflagerwinkel 90 Grad,
in vorhandenem Graben mit Verbau.
Grabentiefe bis 2,00 m.
Angebotenes Material: Fa. Funke HS oder gleichwertiges
:  .............................................
  .............................................
  (Bietereintrag)
Menge: 15,000 m

**3.3.20 Rohrleitung PVC-U DN/OD 125 liefern und verlegen, HA-RW**
Anschlussleitung zur Sammelrohrleitung nach statischen
und konstruktiven Erfordernissen nach DIN EN 1610
herstellen.  Rohr DN 125, Rohrlängen bis 6 m für HA-RW,

Rohr aus PVC-U, Kanalrohr SN 12 mit erhöhter Wanddicke
nach DIN EN 1401und DIN V 19534.
Farbe: blau
Rohrverbindung mit Steckmuffe, Dichtung mit Dichtring.
Auflager aus nichtbindigem Boden,
Auflagerwinkel 90 Grad,
in vorhandenem Graben mit Verbau.
Grabentiefe bis 2,00 m.
Angebotenes Material: Fa. Funke HS oder gleichwertiges
:  .............................................
  .............................................
  (Bietereintrag)
Menge: 20,000 m

**3.3.30 Rohrleitung PVC-U DN/OD 160 liefern und verlegen, HA-RW**
Anschlussleitung zur Sammelrohrleitung nach statischen
und konstruktiven Erfordernissen nach DIN EN 1610
herstellen.  Rohr DN 160, Rohrlängen bis 6 m für HA-RW,

Rohr aus PVC-U, Kanalrohr SN 12 mit erhöhter Wanddicke
nach DIN EN 1401und DIN V 19534.
Farbe: blau
Rohrverbindung mit Steckmuffe, Dichtung mit Dichtring.
Auflager aus nichtbindigem Boden,
Auflagerwinkel 90 Grad,
in vorhandenem Graben mit Verbau.
Grabentiefe bis 2,00 m.
Angebotenes Material: Fa. Funke HS oder gleichwertiges
:  .............................................
  .............................................
  (Bietereintrag)
Menge: 25,000 m

**3.3.40 Rohrleitung PVC-U DN/OD 125 liefern und verlegen, HA-MW/SW**
Anschlussleitung zur Sammelrohrleitung nach statischen
und konstruktiven Erfordernissen nach DIN EN 1610
herstellen.  Rohr DN 125, Rohrlängen bis 6 m für HA-MW
und HA-SW, Rohr aus PVC-U, Kanalrohr SN 12 mit erhöhter
Wanddicke nach DIN EN 1401und DIN V 19534.
Farbe: braun
Rohrverbindung mit Steckmuffe, Dichtung mit Dichtring.
Auflager aus nichtbindigem Boden,
Auflagerwinkel 90 Grad,
in vorhandenem Graben mit Verbau.
Grabentiefe bis 3,00 m.
Angebotenes Material: Fa. Funke HS oder gleichwertiges
:  .............................................
  .............................................
  (Bietereintrag)
Menge: 25,000 m

**3.3.50 Rohrleitung PVC-U DN/OD 160 liefern und verlegen, HA-MW/SW**
Anschlussleitung zur Sammelrohrleitung nach statischen
und konstruktiven Erfordernissen nach DIN EN 1610
herstellen.  Rohr DN 160, Rohrlängen bis 6 m für HA-MW
und HA-SW, Rohr aus PVC-U, Kanalrohr SN 12 mit erhöhter
Wanddicke nach DIN EN 1401und DIN V 19534.
Farbe: braun
Rohrverbindung mit Steckmuffe, Dichtung mit Dichtring.
Auflager aus nichtbindigem Boden,
Auflagerwinkel 90 Grad,
in vorhandenem Graben mit Verbau.
Grabentiefe bis 3,00 m.
Angebotenes Material: Fa. Funke HS oder gleichwertiges
:  .............................................
  .............................................
  (Bietereintrag)
Menge: 105,000 m

**3.3.60 Rohrleitung PVC-U DN/OD 200 liefern und verlegen, HA-MW/SW**
Anschlussleitung zur Sammelrohrleitung nach statischen
und konstruktiven Erfordernissen nach DIN EN 1610
herstellen.  Rohr DN 200, Rohrlängen bis 6 m für HA-MW
und HA-SW, Rohr aus PVC-U, Kanalrohr SN 12 mit erhöhter
Wanddicke nach DIN EN 1401und DIN V 19534.
Farbe: braun
Rohrverbindung mit Steckmuffe, Dichtung mit Dichtring.
Auflager aus nichtbindigem Boden,
Auflagerwinkel 90 Grad,
in vorhandenem Graben mit Verbau.
Grabentiefe bis 3,00 m.
Angebotenes Material: Fa. Funke HS oder gleichwertiges
:  .............................................
  .............................................
  (Bietereintrag)
Menge: 10,000 m

**3.3.70 Paßstück Zulage, DN/OD 110, blau**
Paßstücke aus PVC-U, Kanalrohr SN 12
als Zulage, in verschiedenen Längen, blau
DN 110.
Menge: 1,000 St

**3.3.80 Paßstück Zulage, DN/OD 125, blau oder braun**
Paßstücke aus PVC-U, Kanalrohr SN 12
als Zulage, in verschiedenen Längen
DN 125.
Menge: 4,000 St

**3.3.90 Paßstück Zulage, DN/OD 160, blau oder braun**
Paßstücke aus PVC-U, Kanalrohr SN 12
als Zulage, in verschiedenen Längen
DN 160.
Menge: 11,000 St

**3.3.100 Paßstück Zulage, DN/OD 200, braun**
Paßstücke aus PVC-U, Kanalrohr SN 12
als Zulage, in verschiedenen Längen
DN 200.
Menge: 1,000 St

**3.3.110 Schachtfutter PVC-U SN12 DN200,**
Schachtfutter aus PVC-U SN 12 braun als Zulage,
mit Lippendichtring
DN 200.
Menge: 2,000 St

**3.3.120 Formstück einbauen, Bogen 15° bis 45°, DN110**
Formstück in Rohrleitung PVC-U-Rohr, SN12, nach DIN V
19534 einbauen.
Vergütet wird der Mehraufwand für den Einbau des
Formstückes gegenüber der durchgemessenen Rohrleitung.
Formstück = Bogen, aus Kunststoff 15° bis 45°,
DN 110, mit Lippendichtring
Einschließlich Lieferung und Einbau von
Übergangsstücken
Nur in Absprache mit dem AG oder örtl. BÜ ausführen!!
Menge: 1,000 St

**3.3.130 Formstück einbauen, Bogen 15° bis 45°, DN125**
Formstück in Rohrleitung PVC-U-Rohr, SN12, nach DIN V
19534 einbauen.
Vergütet wird der Mehraufwand für den Einbau des
Formstückes gegenüber der durchgemessenen Rohrleitung.
Formstück = Bogen, aus Kunststoff 15° bis 45°,
DN 125, mit Lippendichtring
Einschließlich Lieferung und Einbau von
Übergangsstücken
Nur in Absprache mit dem AG oder örtl. BÜ ausführen!!
Menge: 4,000 St

**3.3.140 Formstück einbauen, Bogen 15° bis 45°, DN160**
Formstück in Rohrleitung PVC-U-Rohr, SN12, nach DIN V
19534 einbauen.
Vergütet wird der Mehraufwand für den Einbau des
Formstückes gegenüber der durchgemessenen Rohrleitung.
Formstück = Bogen, aus Kunststoff 15° bis 45°,
DN 160, mit Lippendichtring
Einschließlich Lieferung und Einbau von
Übergangsstücken
Nur in Absprache mit dem AG oder örtl. BÜ ausführen!!
Menge: 11,000 St

**3.3.150 Formstück einbauen, Bogen 15° bis 45°, DN200**
Formstück in Rohrleitung PVC-U-Rohr, SN12, nach DIN V
19534 einbauen.
Vergütet wird der Mehraufwand für den Einbau des
Formstückes gegenüber der durchgemessenen Rohrleitung.
Formstück = Bogen, aus Kunststoff 15° bis 45°,
DN 200, mit Lippendichtring
Einschließlich Lieferung und Einbau von
Übergangsstücken
Nur in Absprache mit dem AG oder örtl. BÜ ausführen!!
Menge: 1,000 St

**3.3.160 Endkappe PVC-U SN12 DN 160, blau oder braun**
Endkappeaus PVC-U, Kanalrohr SN 12 als Zulage,
mit Lippendichtring,
DN 160.
Nur in Absprache mit dem AG oder örtl. BÜ ausführen!!
Menge: 1,000 St

*Hinweis*
Anbohrung für späteren HA-Anschlüsse mit AWADOCK
DN 100-150 vor Kanalsanierung herstellen.

**3.3.170 Anbindung mittels AWADOCK DN 100/125**
Rohranschluss für Hausanschlüsse MW/SW/RW an  an
Betonrohrleitung EI800/1200 B mittels AWADOCK DN150 aus
PP mit Übergang DN100 oder DN125 liefern und
herstellen.
Anschluss erfolgt an vorhandener Bohröffnung
(Kernbohrung).  Anschlussleitung:  aus PVC-U
DN110/125.
Sammelleitung:  aus EI800/1200 B
Angebotenes Material: AWADOCK oder gleichwertiges :
  .............................................
  .............................................
  (Bietereintrag)
Menge: 5,000 St

**3.3.180 Anbindung mittels AWADOCK DN 150**
Rohranschluss für Hausanschlüsse MW/SW/RW an
Betonrohrleitung EI800/1200 B mittels AWADOCK DN150 aus
PP liefern und herstellen.
Anschluss erfolgt an vorhandener Bohröffnung
(Kernbohrung)  Anschlussleitung:  aus PVC-U DN160.
Sammelleitung:  aus EI800/1200 B
Angebotenes Material: AWADOCK oder gleichwertiges :
  .............................................
  .............................................
  (Bietereintrag)
Menge: 11,000 St

**3.3.190 Umbindung neue HA-Leitung auf vorhandene Leitung**
Umschlussarbeiten der neuenLeitung DN 110 bis DN 200
PVC-U an die vorhandene Leitung aus Steinzeug DN
100-200 mit Trennschnitten herstellen, einschl. aller
Nebenarbeiten sowie eventl. Notleitungen.
Menge: 19,000 St

**3.3.200 Dichtheit prüfen, DN / OD 100 bis 125**
Misch-, Regen- und Schmutzwasserleitung auf Dichtheit
nach DIN EN 1610 prüfen.
Erforderliche Verankerungen und Rohrverschlüsse
herstellen und beseitigen.
Notwendigen Füllstoff liefern und ableiten.
PVC-U, DN/OD110 bis 125
Prüfung von Haltungslängen 8,00 m bis 15,00 m.
Prüfung nach Wahl des AN.
Menge: 60,000 m

**3.3.210 Dichtheit prüfen, DN / OD 150 bis 200**
Misch-, Regen- und Schmutzwasserleitung auf Dichtheit
nach DIN EN 1610 prüfen. Erforderliche Verankerungen
und Rohrverschlüsse herstellen und beseitigen.
Notwendigen Füllstoff liefern und ableiten.
PVC-U, DN/OD150 bis 200
Prüfung von Haltungslängen 8,00 m bis 15,00 m.
Prüfung nach Wahl des AN.
Menge: 140,000 m

**3.3.220 Kamerabefahrung ausführen**
TV Inspektion Misch-, Regen- und Schmutzwasserleitung
nach DIN 13508-2 und DWA M149-2
Schriftlichen Bericht anfertigen und Datenträger
liefern nach ATV M 143, aufzeichnen auf DVD
DN/OD 100  bis 125
Werkstoff: PVC-U
Einmündungen und Beschädigungen einmessen und
fotografieren,
Anlage ist noch nicht in Betrieb.
Das Reinigen des Kanals vor Beginn der Prüfung wird
nicht besonders vergütet.
Menge: 60,000 m

**3.3.230 Kamerabefahrung ausführen**
TV Inspektion Misch-, Regen- und Schmutzwasserleitung
nach DIN 13508-2 und DWA M149-2
Schriftlichen Bericht anfertigen und Datenträger
liefern nach ATV M 143, aufzeichnen auf DVD
DN / OD 150  bis 200
Werkstoff: PVC
Einmündungen und Beschädigungen einmessen und
fotografieren,
Anlage ist noch nicht in Betrieb.
Das Reinigen des Kanals vor Beginn der Prüfung wird
nicht besonders vergütet.
Menge: 140,000 m

#### Abschnitt 3.4 Wasserhaltungsarbeiten

*Hinweis*
Hinweis

Für die Beurteilung des Baugrundes wird vom IB Bauer
das Baugrundgutachten 23.10.2018, Cottbus, Dissenchener
Straße, Kanal- und Leitungsbau sowie Beprobung zur
Umweltuntersuchung Cottbus, Seeachse 1.BA
-Nacherkundung vom 09.07.2025 für den grundhaften
Straßenausbau  angefertigt.

15 Baugrundbohrungen mit einer Erkundungstiefe von 7,00
m, 5,00 m und 3,00 m unter OK Gelände.
15 Sondierungen mit der leichten Rammsonde (DPL -5) mit
einer Endteufe
von 7,00 m, 5,00 m und 3,00 m unter OKGelände.
4 Untersuchung auf PAK und Phenolindex gemäß BTR RC StB
14
4 Untersuchung der anstehenden Lockergesteine gemäß
LAGA 20
2 Wasseranalysen aus dem Grundwasser

Wasser wurde zum Erkundungszeitpunkt in folgenden
Bohrungen angeschnitten:
Bohrung B10 bei  3,10 m unter OK Ansatzpunkt,
Bohrung B11 bei  2,91 m unter OK Ansatzpunkt,
Bohrung B12 bei  2,85 m unter OK Ansatzpunkt.
Im Bereich der bindigen Böden kann sich Schichtenwasser
ausbilden.

Beim Bau des Regenwasser - und Mischwasserkanals kann
eine geschlossene Wasserhaltung ab einer Verlegetiefe
von 2,00 m erforderlich werden.

Es ist die Einleitgenehmigung bei der Unteren
Wasserbehörde Cottbus zu beantragen, die Kosten dafür
sind mit einzukalkulieren.

Wasserhaltung für Hausanschlüsse ist auch mit
einzukalkulieren.

**3.4.10 Boden für Schürfgrube ausheben**
Boden für Schürfgrube ausheben
zur Feststellung von Wasserhaltungsmaßnahmen,
nach Abtrag des Oberbodens/Oberflächenbefestigung,
(ab -60cm  im Bereich Straßenbau/Gehweg,
einschl. Verbau nach DIN 18303,
Aushub seitlich lagern,
Aushubtiefe bis 3,50 m,
Sohlenbreite bis 2,00 m,
Sohlenlänge bis 2,00 m,
Homogenbereich A: Auffüllungen, gemischte Locckersteine
Homogenbereich B: grobkörnige bis gemischtkörnige Sande
Homogenbereich C: bindige Böden (im Bereich B13)
gemäß DIN 18300  sh. Baugrundgutachten vom 23.10.2018
vom IB Bauer
Menge: 3,000 St

**3.4.20 Offene Wasserhaltung**
Offene Wasserhaltung durch auftretendes Schichtenwasser
nach Wahl des AN aufbauen, vorhalten und zurückbauen.
Empfehlung : innerhalb des Rohrgrabens und der
Schachtgruben Wasserbeseitigung über Pumpensumpf
herstellen und beseitigen,
Abteuftiefe bis 1,00 m, lichter Sohlenquerschnitt bis
1,00 m2
einschl. des erforderlichen Aushubes und
Wiederverfüllung.
Die Ableitung des Wassers zum MW-Netz (bis 1000 m)
sowie Hebe- und Einleitungsgebühren sind mit
einzukalkulieren.
Menge: 200,000 m

**3.4.30 Schutz der Ableitungsrohre**
Schutz der Ableitungsrohre (GWA) durch Holzbrücken
im Bereich von Zufahrten/Überfahrten oder eingraben
der Rohre in diesen Bereichen. Auf- und Abbau sowie
umsetzen einschl. Vorhalten im Rahmen der Baumaßnahme.
Menge: 2,000 St

#### Abschnitt 3.5 Sanierung mit Brawo-Liner für HA: MW und RW

**3.5.10 Anschlußleitung reinigen DN 125 - Grundreinigung**
Anschlußleitung reinigen DN 125,
Verschmutzungsgrad bis 50% durch
Hochdruckspülverfahren, einschl. Entsorgung Räumgut.
Die Kosten der Entsorgung sind in die Position
einzukalkulieren.
Grundreinigung
HA 25 - RW
Menge: 10,000 m

**3.5.20 Anschlußleitung reinigen DN 125 - Vor Inlinereinbau**
Anschlußleitung reinigen DN 125
Verschmutzungsgrad bis 50% durch
Hochdruckspülverfahren, einschl. Entsorgung Räumgut.
Die Kosten der Entsorgung sind in die Position
einzukalkulieren.
Vor Inlinereinbau
HA 25 - RW
Menge: 10,000 m

**3.5.30 Anschlußleitung reinigen DN 125 - Zur TV- Abnahmeuntersuchung**
Anschlußleitung reinigen DN 125,
Verschmutzungsgrad bis 50% durch
Hochdruckspülverfahren, einschl. Entsorgung Räumgut.
Die Kosten der Entsorgung sind in die Position
einzukalkulieren.
Zur TV- Abnahmeuntersuchung
HA 25 - RW
Menge: 10,000 m

**3.5.40 Sanierung der Anschlussleitung**
Sanierung der Anschlussleitung
Herstellen, Liefern und Einbauen eines
kunstharzgetränkten Inliners gemäß Anforderungsprofil
mit einer Mindest-End-Wandstärke von S= 3 mm für eine
Leitung mit einer Dimension DN 125 Steinzeug
Die flexibilität ist u.a. erforderlich, um einen
15°Bogen vor dem Haltungsende ohne größere
Faltenbildung und Querschnittsreduzierung sanieren
können.
Inlinerlänge besteht aus einer Haltung.
Behinderung durch eingeschränkte Zugänglichkeit,
Ausführung nach Reinigung und/oder Fräsarbeiten
Gestellung, Einsatz, Umsetzen, Räumung
Bedienmannschaften sowie alle notwendigen Materialien
sind in den EP mit einzukalkulieren.
Die Eignung des gewählten Verfahrens ist nachzuweisen.

System Brawo-Liner oder gleichwertig.
Angebotenes
Inlinersystem:..................................

..................................

(Bietereintrag)
HA25 - RW
Menge: 10,000 m

**3.5.50 Herstellen/ Öffnen der vorhandenen Zuläufen bis DN 125**
Herstellen/ Öffnen der vorhandenen Zuläufen, dauerhaft
und
wasserdicht, bis DN 150 im Hauptkanal EI800/1200 B
handlaminieren (Hutprofil).
Lösungsmittelfreier 2 Komponenten -Klebeharz auf
Epoxidharzbasis, speziell für Abwasserkanal, einragende
Harzreste und Kanten entfernen, einschl.
Materiallieferung.
Damit soll eine wasserdichte und statisch tragfähige
Sanierung
der Schadstelle erreicht werden. Die Fließsohle ist
ebenmäßig
herzustellen, so dass kein Rückstau im Zulauf entstehen
kann.
Es ist eine formschlüssige Verbindung zwischen
Hauptrohr und
Anschlussleitung herzustellen.
Der Abzweig/ Stutzen ist vorab zu reinigen.
Vor- und Nachbearbeitung mit einem Fräsroboter.
Die Wasserhaltung der HA- Anschlüsse nach Wahl des
A N ist mit einzurechnen.
Verfahrensart und Material nach Wahl des AN in
Abstimmung
mit dem AG/ B Ü:
....................................
  ....................................
  (Bietereintrag)
Menge: 1,000 St

**3.5.60 Anschlußleitung reinigen DN 150 - Grundreinigung**
Anschlußleitung reinigen DN 150,
Verschmutzungsgrad bis 50% durch
Hochdruckspülverfahren, einschl. Entsorgung Räumgut.
Die Kosten der Entsorgung sind in die Position
einzukalkulieren.
Grundreinigung
HA 23 - MW
HA 87 - MW
Menge: 20,000 m

**3.5.70 Anschlußleitung reinigen DN 150 - Vor Inlinereinbau**
Anschlußleitung reinigen DN 150
Verschmutzungsgrad bis 50% durch
Hochdruckspülverfahren, einschl. Entsorgung Räumgut.
Die Kosten der Entsorgung sind in die Position
einzukalkulieren.
Vor Inlinereinbau
HA 23 - MW
HA 87 - MW
Menge: 20,000 m

**3.5.80 Anschlußleitung reinigen DN 150 - Zur TV- Abnahmeuntersuchung**
Anschlußleitung reinigen DN 150,
Verschmutzungsgrad bis 50% durch
Hochdruckspülverfahren, einschl. Entsorgung Räumgut.
Die Kosten der Entsorgung sind in die Position
einzukalkulieren.
Zur TV- Abnahmeuntersuchung
HA 23 - MW
HA 87 - MW
Menge: 20,000 m

**3.5.90 Sanierung der Anschlussleitung**
Sanierung der Anschlussleitung
Herstellen, Liefern und Einbauen eines
kunstharzgetränkten Inliners gemäß Anforderungsprofil
mit einer Mindest-End-Wandstärke von S= 3 mm für eine
Leitung mit einer Dimension DN 150 Steinzeug
Die flexibilität ist u.a. erforderlich, um einen
15°Bogen vor dem Haltungsende ohne größere
Faltenbildung und Querschnittsreduzierung sanieren
können.
Inlinerlänge besteht aus einer Haltung.
Behinderung durch eingeschränkte Zugänglichkeit,
Ausführung nach Reinigung und/oder Fräsarbeiten
Gestellung, Einsatz, Umsetzen, Räumung
Bedienmannschaften sowie alle notwendigen Materialien
sind in den EP mit einzukalkulieren.
Die Eignung des gewählten Verfahrens ist nachzuweisen.

System Brawo-Liner oder gleichwertig.
Angebotenes
Inlinersystem:..................................

..................................

(Bietereintrag)
HA 23 - MW
HA 87 - MW
Menge: 20,000 m

**3.5.100 Herstellen/ Öffnen der vorhandenen Zuläufen bis DN 150**
Herstellen/ Öffnen der vorhandenen Zuläufen, dauerhaft
und
wasserdicht, bis DN 150 im Hauptkanal EI800/1200B
handlaminieren (Hutprofil).
Lösungsmittelfreier 2 Komponenten -Klebeharz auf
Epoxidharzbasis, speziell für Abwasserkanal, einragende
Harzreste und Kanten entfernen, einschl.
Materiallieferung.
Damit soll eine wasserdichte und statisch tragfähige
Sanierung
der Schadstelle erreicht werden. Die Fließsohle ist
ebenmäßig
herzustellen, so dass kein Rückstau im Zulauf entstehen
kann.
Es ist eine formschlüssige Verbindung zwischen
Hauptrohr und
Anschlussleitung herzustellen.
Der Abzweig/ Stutzen ist vorab zu reinigen.
Vor- und Nachbearbeitung mit einem Fräsroboter.
Die Wasserhaltung der HA- Anschlüsse nach Wahl des
A N ist mit einzurechnen.
Verfahrensart und Material nach Wahl des AN in
Abstimmung
mit dem AG/ B Ü:
....................................
  ....................................
  (Bietereintrag)
Menge: 2,000 St

**3.5.110 Auswertung als Kanalrohruntersuchungsbericht**
Haltungsweise Erstellen von Kanaluntersuchungsberichten
nach EDV-erfaßten Untersuchungsprotokollen mit Angabe
über Rohrwerkstoffe, Querschnitte, den baulichen
Zustand, den Schadensort, die Einmessung von seitlichen
Zuläufen sowie Fotonummern und Videozählerstand. Der
Untersuchungsbericht muß auch die Nennung von
Auftraggeber, Auftragnehmer, Untersuchungsort und-datum
und des verantwortlichen Geräteführers sowie Kommentare
zur Untersuchung einschl. Neigungsmeßprotokolle und
Neigungsgrafik sowie aller Nebenleistungen beinhalten.
für TV- Vor- und Abnahmeuntersuchung liefern.
Menge: 1,000 psch

**3.5.120 Lieferung von CD/DVD im Isybau-Format**
Lieferung von Disketten mit den im
Isybau-Austauschformat,
Typ LH (Bauzustand-Leitungen), abgespeicherten
Stammdaten und Untersuchungsdaten, auf  CD/DVD.
für TV- Vor- und Abnahmeuntersuchung liefern.
Menge: 1,000 psch

**3.5.130 DVD liefern**
Liefern der Aufzeichnungen für TV- Vor- und
Abnahmeuntersuchung auf CD/DVD.
Menge: 1,000 psch

**3.5.140 Dichtheit prüfen DN 125/ 150 Steinzeug**
Wasserdichtheitsprüfung DIN EN 1610 mit Luft des
sanierten Mischwasserleitung der Hausanschlüsse
einschl. Anfertigung von Prüfprotokollen.
DN 125/150 Steinzeug
Menge: 30,000 m

#### Abschnitt 3.6 Neubau RW-Standrohr Straßenentwässerung

*Hinweis*
Anbohrung für die späteren RW-Ablaufleitung A10-A13 mit
AWADOCK und PVC-U_Standrohr DN160 ist vor
derKanalsanierung herstellen.

**3.6.10 Rohrleitung PVC-U DN/OD 160 liefern und verlegen,**
Anschlussleitung zur Sammelrohrleitung nach statischen
und konstruktiven Erfordernissen nach DIN EN 1610
herstellen.  Rohr DN 160,  für HA-RW,
Rohr aus PVC-U, Kanalrohr SN 12 mit erhöhter Wanddicke
nach DIN EN 1401und DIN V 19534.
Farbe: blau
Rohrverbindung mit Steckmuffe, Dichtung mit Dichtring.
Auflager aus nichtbindigem Boden,
Auflagerwinkel 90 Grad,
in vorhandenem Graben mit Verbau.
Grabentiefe bis 2,00 m.
Angebotenes Material: Fa. Funke HS oder gleichwertiges
:  .............................................
  .............................................
  (Bietereintrag)
für Straßenabläufe A10 - A13
Menge: 10,000 m

**3.6.20 Paßstück Zulage, DN/OD 160, blau**
Paßstücke aus PVC-U, Kanalrohr SN 12
als Zulage, in verschiedenen Längen
DN 160.
Menge: 4,000 St

**3.6.30 Endkappe PVC-U SN12 DN 160, blau**
Endkappeaus PVC-U, Kanalrohr SN 12 als Zulage,
mit Lippendichtring,
DN 160.
Nur in Absprache mit dem AG oder örtl. BÜ ausführen!!
Menge: 4,000 St

**3.6.40 Anbindung mittel AWADOCK DN 150**
Rohranschluss für Straßenabläufe an Betonrohrleitung
EI800/1200B mittels AWADOCK DN150 aus PP liefern und
herstellen.
Öffnung für Rohranschluss durch Kernbohren herstellen.
Anschlussleitung:  ausPVC-U DN160.
Sammelleitung:  aus EI800/1200 B
Angebotenes Material: AWADOCK oder gleichwertiges :
  .............................................
  .............................................
  (Bitereintrag)
Menge: 4,000 St

#### Abschnitt 3.7 Erdarbeiten RW - Standrohr

**3.7.10 Lage der Kabel und Leitungen orten**
Lage von Kabel und Leitungen mit Ortungsgerät
feststellen.
(Einzelabschnitte von 5 - 20 m)
Menge: 10,000 m

**3.7.20 Suchgraben aush. Aushub bis 2,50 m**
Boden für Suchgraben ausheben,
zur Freilegung von Kabel und Leitungen,
ab OK Planum Straße/Gehweg
(bis -60 cm),
einschl. Handschachtung,
einschl. Verbau nach DIN 18303,
Aushub seitlich lagern, verfüllen und verdichten,
Aushubtiefe bis 2,50m,
Sohlenbreite über 2,00 bis 3,00 m,
Sohlenlänge über 2,00 bis 3,00 m,
Homogenbereich A: Auffüllungen, gemischte Locckersteine
Homogenbereich B: grobkörnige bis gemischtkörnige Sande
Homogenbereich C: bindige Böden (im Bereich B13)
gemäß DIN 18300  sh. Baugrundgutachten vom 23.10.2018
vom IB Bauer
Menge: 10,000 St

**3.7.30 Boden der Graeben Anschlußl. t bis 2,50 m**
Boden der Gräben für AnschlussleitungenStandohr RW
profilgerecht ausheben ab OK Planum Straße/Gehweg
(bis -60 cm),
einschl. Kopflochausbildung,
einschl. Verbau nach DIN 18 303,
Aushub im Baustellenbereich - Lagerstätte im 500 m
Bereich - lagern.
Grabensohle verdichten, Verfüllen und verdichten,
verdrängten Boden nach gesetzlichen Bestimmungen
entsorgen,
einschl. Verlegen des Warnbandes braun "Regenwasser"
Verfüllung bis 30 cm über Rohrscheitel mit steinfreiem
Material, Verdichtung mit leichten Verdichtungsgeräten
Homogenbereich A: Auffüllungen, gemischte Locckersteine
Homogenbereich B: grobkörnige bis gemischtkörnige Sande
Homogenbereich C: bindige Böden (im Bereich B13)
gemäß DIN 18300  sh. Baugrundgutachten vom 23.10.2018
vom IB Bauer
Abgerechnet wird nach Aufmass.
Aushubtiefe: bis 2,50 m
Sohlbreite: gem. DIN 4124 und DIN EN 1610, bis DN 160
Einzellängen bis 3,00m
Handschachtung ca. 50%.
Menge: 10,000 m

**3.7.40 Füllmaterial Sauberkeitssch. Leitung**
Einbau von Füllmaterial für Sauberkeitsschichten,
profilgerecht, mit vom AN zu liefernden Stoffen,
Material Kies/Sand, verdichten, einbauen in
Leitungsgraben.
d= 10 cm + 0,1DN (z.B. DN 150 = 0,115 m)
Menge: 10,000 m

**3.7.50 Verbau im Kreuzungsbereich**
Verbau im Kreuzungsbereich mit vorh. Leitungsbestand
nach Wahl des AN, als Zulage, zweiseitig,
t bis 2,50 m.
Nur in Absprache mit dem AG oder örtl. BÜ ausführen!!
Menge: 4,000 m

**3.7.60 Prüfung der Verdichtung**
Prüfung der Verdichtung durch Dritte im Trassenbereich
der verfüllten Rohrgräben.
Erstellung von Verdichtungsprotokollen Hausanschlüsse.
Nachweise der Verdichtung der Grabenverfüllung sind zu
protokollieren und der Bauüberwachung zu übergeben.
Je Haltung 1Nachweis
Nur in Absprache mit dem AG oder örtl. BÜ ausführen!!
Menge: 4,000 St

#### Abschnitt 3.8 Straßenaufbruch und -wiederherstellung

**3.8.10 Pflaster aufnehm. Betonpflaster mit Unterbau zwischenlagern**
Pflastersteine in mehreren Abschnitten aufnehmen .
Abgerechnet wird nach der aufgenommenen Pflasterfläche.
Fläche = Gehweg
Art = Pflastersteine aus Beton zum Wiedereinbau
zwischenlagern.
Mit Fugenfüllung aus Baustoffgemisch ohne Bindemittel.
Bettung aus  Auffüllungen, Mittelsand, hellgraugelb,
stark feinsandig, grobsandig, schwach schluffig,
Gesamtschichtdicke 40 cm.
Aufbruchgut der Verwertung nach Wahl des AN zuführen.
Im Bereich HA 25 und HA26
Menge: 15,000 m2

**3.8.20 ungeb. Befest. aufnehmen**
Ungebundene Befestigungen aufbrechen in Fahrbahn,
aus  Auffüllungen, Mittelsand, Splitt,
Gesamtdicke bis 30 cm
Im Bereich HA 25 und HA26
Anfallende Stoffe nach gesetzlichen Bestimmungen
entsorgen.
Menge: 25,000 m2

**3.8.30 Tragschicht aus Großpflaster**
Tragschicht aus Großpflaster
Abgerechnet wird nach der aufgenommenen Pflasterfläche.
Fläche = Fahrbahn
Art = Pflastersteine aus Granit.
Mit Fugenfüllung aus Baustoffgemisch ohne Bindemittel.
Bettung aus  Auffüllungen, Mittelsand, hellgraugelb,
stark feinsandig, grobsandig, schwach schluffig,
Gesamtschichtdicke 25 cm.
Aufbruchgut der Verwertung nach Wahl des AN zuführen.
Im Bereich HA 25 und HA26
Menge: 25,000 m2

**3.8.40 Asphaltschicht schneiden 15 cm**
Asphaltschicht senkrecht in voller Aufbruchtiefe
schneiden, im Bereich von vorh. Schächten und
HA-Leitung.
Tiefe der zu bearbeitenden Fläche:  15 cm.
Anfallende Stoffe nach gesetzlichen Bestimmungen
entsorgen.
Menge: 25,000 m

**3.8.50 Asphaltschicht nachschneiden 15 cm**
Asphalttschicht senkrecht in voller
Aufbruchtiefe nachschneiden, im Bereich von vorh.
Schächten.
Tiefe der zu bearbeitenden Fläche 15 cm.
Anfallende Stoffe nach gesetzlichen Bestimmungen
entsorgen.
Menge: 25,000 m

**3.8.60 Asphaltschicht, Dicke bis 15 cm, aufnehmen, entsorgen**
Asphaltschicht aufbrechen und aufnehmen,
in Fahrbahn,
Schichtdicke: bis 15 cm,
Anfallende Stoffe nach gesetzlichen Bestimmungen
verwerten.
Verwertungsklasse A lt. Baugrund IB Bauer 2018
Abrechnung erfolgt nach Aufmaß.
= > vorwiegend Handarbeit!
Menge: 25,000 m2

**3.8.70 Planum +/- 2 cm,**
Planum profilgerecht herstellen ZTVE- StB 94
zur Aufnahme einer ungebundenen Tragschicht,
Auf- und Abtrag bis 5 cm,
zulässige Abweichung von der Sollhöhe +/- 2 cm,
Menge: 40,000 m2

**3.8.80 Verdichten**
Verdichten von Flächen
in Gehwegen,
Homogenbereich A: Auffüllungen, gemischte Locckersteine
Homogenbereich B: grobkörnige bis gemischtkörnige Sande
gemäß DIN 18300  sh. Baugrundgutachten vom 23.10.2018
vom IB Bauer
ZTVE-StB 94, geforderter Verdichtungsgrad DPr = 100 %,
Verformungsmodul Ev2 = 45 MPa.
Menge: 40,000 m2

**3.8.90 Frostschutzschicht herstellen,18 cm**
Frostschutzschicht herstellen.
In Verkehrsflächen der Belastungsklasse Bk 3,2.
Baustoffgemisch 0/56.
Verformungsmodul EV2 auf der Oberfläche mindestens 100
MPa.
Einbau in Fahrbahn,
Einbaudicke 18 cm
Baustoffgemisch aus natürlichen Gesteinskörnungen.
= > vorwiegend Handarbeit!
Menge: 10,000 m2

**3.8.100 Schottertragsch. D15 cm herstellen**
Schottertragschicht ZTVT-StB in der gültigen Fassung,
in Verkehrsflächen der Belastungsklasse 3,2.
in Fahrbahn
Verdichtungsgrad DPr mind. 100 %,
Verformungsmodul Ev2 = 120 MPa
aus Schotter- Splitt-Sand-Gemisch,
RC-Material nicht zulässig,
Körnung 0/45 mm,
Schichtdicke 30 cm.
Einbau zwischen befestigten Flächen.
= > vorwiegend Handarbeit!
Menge: 10,000 m2

**3.8.110 Asphalttragschicht AC 22 TS herstellen**
Asphalttragschicht aus Asphalttragschichtmischgut
AC 22 T S herstellen,
in Verkehrsflächen der Belastungsklasse 3,2.
Fahrbahnen
Einbaudicke 10 cm,
Bindemittel 70/100 DIN EN 12 591.
Einbau zwischen befestigten Flächen.
vorwiegend Handarbeit
Menge: 25,000 m2

**3.8.120 Bit.aufspruehen**
Bitumenemulsion zur Herstellung des Schichtverbundes
aufsprühen,
in Verkehrsflächen der Belastungsklasse 3,2.
Unterterlage = Asphalttragschicht.
Mit Rampenspritzgerät.
Mit Bitumenmittel =C40BF1-S.,
Bindemittelmenge 0,30 kg/m2.
Vor Einbau Asphaltbinderschicht.
Menge: 25,000 m2

**3.8.130 Asphaltbinderschicht AC 16 BS herstellen**
Asphaltbinderschicht aus Asphaltbinderschichtmischgut
AC 16 B S herstellen,
in Verkehrsflächen der Belastungsklasse 3,2.
Fahrbahnen
Einbaudicke 8 cm,
Bindemittel 25/55-55A  DIN EN 12 591.
Einbau zwischen befestigten Flächen.
vorwiegend Handarbeit
Menge: 25,000 m2

**3.8.140 Bit.aufspruehen**
Bitumenemulsion zur Herstellung des Schichtverbundes
aufsprühen,
in Verkehrsflächen der Belastungsklasse 3,2.
Unterterlage = Asphalttragschicht.
Mit Rampenspritzgerät.
Mit Bitumenmittel =C40BF1-S.,
Bindemittelmenge 0,30 kg/m2.
Vor Einbau Asphaltdeckschicht.
Menge: 25,000 m2

**3.8.150 Asphaltb.decksch. AC 11 D S, D 4 cm**
Asphaltbetondeckschicht (Heißeinbau) ZTV Asphaltbeton,
AC 11 DS,
in Verkehrsflächen der Belastungsklasse 3,2.
Mischgut 0/11 mm,
Schichtdicke 4 cm,
Bindemittel  25/55-55A  DIN EN 12591,
Hohlraumgehalt im Marshall-Probekörper 2 bis 4 Vol.-%,
Einbau zwischen befestigten Flächen.
Abgerechnet wird nach Auftragsprofilen.
vorwiegend Handarbeit
Menge: 25,000 m2

**3.8.160 Oberfl.behandlung 1 kg/m2**
Einfache Oberflächenbehandlung von bituminösen Decken
ZTV-Asphalt StB in der gültigen Verfassung
Abstreumaterial gleichmäßig auf die noch warme
Oberfläche der Deckschicht aufbringen und einwalzen.
Aufstreumenge:  1 kg/m2.
Abstreumaterial: Brechsand/Splittgemisch 1/3.
vorwiegend Handarbeit
Menge: 25,000 m2

**3.8.170 Anschluss a. Fuge m. Fugenm. herst.**
Anschluss als Fuge mit Fugenmasse herstellen.
Längs-und Querfuge
In der Asphaltdeckschicht ausbilden.
Fugenspalttiefe = 40 mm.
Fugenspaltbreite = 10 mm.
Mit heiß verarbeitbarer Fugenmasse Typ N 2.
Menge: 25,000 m

**3.8.180 Schottertragsch. 25 bis 30 cm**
Schottertragschicht ZTVT-StB,
in Gehweg,
Verdichtungsgrad DPr mind. 100 %,
Verformungsmodul Ev2 = 80 MN/m2 aus
Schotter-Splitt-Sand-Gemisch,
Körnung 0/45 mm,
Schichtdicke 25 bis 30 cm.
Im Bereich HA 25 und HA26
Menge: 15,000 m2

**3.8.190 Betonpflaster teilweise mit vorh. Material**
Pflasterdecke aus Beton DIN EN 1344,
in Gehweg, (80% vorh./20% mit Neumaterial)
in mehreren Abschnitten,
Pflaster in unterschiedlichen Größe
Verlegung erfolgt wie vorhandenes Muster,
verlegt in Sand/Brechsand, Dicke 4 cm,
Plattenfugen einfegen mit ungebundenem Fugenmaterial
0/4.
Einbau zwischen befestigten Flächen.
=>vorwiegend Handarbeit.
Im Bereich HA 25 und HA26
Menge: 15,000 m2

**3.8.200 Bordstein Beton TB10x25**
Bordstein aus Beton, in mehreren Abschnitten,
DIN EN 1340 -TB10x25, liefern und
verlegen mit Bettung und einseitiger Rückenstütze,
Bettung und Rückenstütze DIN 18318 aus Beton C12/15,
Borde engfugig verlegen.
Menge: 5,000 m

**3.8.210 Lieferung von Betonsteinplatten**
Lieferung von Betonplatten in unterschiedlichen Größen
passend zu den vorhandenen Betonplatten.
Menge: 1,000 m2

**3.8.220 Lieferung von Betonpflaster**
Lieferung von Betonpflaster in unterschiedlichen Größen
passend zu den vorhandenen Betonpflaster.
Menge: 1,000 m2

**3.8.230 Lieferung von Schotter-Splitt-Sand-Gemisch**
Lieferung von Schotter-Splitt-Sand-Gemisch
passend zu den vorhandenen Unterbau
Menge: 1,000 m2

**3.8.240 Zul.Pflasterbelag Kante herstellen**
Anschlussarbeiten für vorbeschriebenen Pflasterbelag
als Zulage für das Herstellen von Schnittkanten
und Schneiden auf Paßmaß.
Schneidgerät naß.
Abrechnung nach Aufmaß.
Menge: 1,000 m

### Bereich 4 Regenwasserkanal 2.TA

*Hinweis*
Vorbemerkung zum Schlauch-Lining + der
Bauwerkssanierung:
Zur Kanalsanierung wird ein Liningverfahren
(Schlauch-Lining) zur Ausführung gelangen, bei der
Bauwerkssanierung (Beschichtung von Hand, Nass- und
Aufspritz-, Sprü- und Anschleuderverfahren sowie
Auskleidung).
Die Funktionsfähigkeit muss für mind. 50 Jahre wieder
hergestellt werden.
Es soll ein statisch tragfähiges System gemäß
ATV-DVWK-M 127-2 /DWA-A 143-2 entstehen.
Dazu gehören alle Arbeiten wie: Baustelleneinrichtung +
-sicherung, Kanalreinigung und Inspektion, temporäre
Abwasserüberleitung, Kalibrierung des Altkanals, Fräs-
und Spachtelarbeiten mit Roboter, statische und andere
Qualitätsnachweise, Dichtheitsprüfung und
Bilddokumentation.
Die Kosten einschließlich Materialverbrauch und
Lieferung sind in den entsprechenden LV-Positionen
einzurechnen.
Zu beachten sind folgende Regelwerke:
DIN EN ISO 11295 und DIN EN ISO 11296-4
DIN EN 1228 und DIN EN 752
DWA-A 143-2
DWA-A 143-3
DWA-M 143-16/DWA-M 143-8
DWA-M 144-3
DAfStb-Richtlinie/RSV Merkblatt 6.2/DWA-M 143-17
DWA-M 143-7
DVGW W 307
Nachweis der RAL-Gütesicherung RAL-GZ961 Gütezeichen
AK2, S27.1,  27.2 und 27.3 Schlauch-Lining Wärmehärtung
(Wasser, Dampf oder Licht-Härtung) sowie S42
Schachtsanierung ist erforderlich.
VOB Teil C, ATV DIN 18299 und ATV DIN 18326
Qualitätsanforderungen:
Das angebotene Material (Schlauchliningverfahren) muss
eine gültige DIBt-Zulassungsnummer besitzen.
Das Deckblatt ist mit Angebotsabgabe vorzulegen,
ansonsten gilt das Angebot als unvollständig.
Bei Bedarf wird die komplette Zulassung in der
Wertungsphase abgefordert.
Altrohrzustand II und kommunales Abwasser
(Standardfall)
Materialkennwerte:
Biegezugfestigkeit und Biege-Elastizitätsmodul ist am
Schlauchliner im
Scheiteldruckversuch zu ermitteln und nachzuweisen.
Der Abminderungsfaktor wird nach DIN 53769-3 durch
Scheiteldruckversuch über 10.000 h ermittelt.
Die Ermittlung aus der Baustellenprobe erfolgt nach DIN
EN ISO 11296-4 oder DIN EN 1228 (Materialprobe je
Einbauabschnitt - Kurzzeitwert, E-Modul + Wanddicke).
Geometrische Kennwerte:
Wanddicke, Ringspalt und Verformung gemäß DWA-M 144-3
(Anhang C
Regelstatiktabellen).
Wandaufbau: Träger-/Verstärkungsmaterial und
Harzsystem, sowie Faserverstärkung, Zusatz- oder
Zuschlagstoffe, innere und äußere Folie(n) /
Beschichtung(en), je nach zweischichtigen oder
dreischichtigen Wandaufbau (Nachweis zur
Umweltverträglichkeit ist vor Einbau vorzulegen).
Es sind nur reaktionsträge Füllstoffe zugelassen -
ausgeschlossen sind organische und karbonathaltige
Zuschlagsstoffe.
Folien/Beschichtungen aus PE, PU, PP, PA und
Verbundfolien aus PE/PA. Bauhilfsstoffe sind von dieser
Forderung ausgenommen.
Mobile Tränkung nur für EP-Harze - Anlage als
geschlossenes System, luftfreien Mischvorgang
garantieren und Harztank muss den technischen
Sicherheitsanforderungen entsprechen.
Bei Schlauchlinern ohne Außenfolie ist grundsätzlich
ein Preliner zu verwenden.
Träger-/Verstärkungsmaterial: Synthesefaser oder
Textilglas (E-CR-Glas / AdventexTM) - müssen
korrosionsbeständig sein.
Nähte müssen den 3-axialen Belastungen, entsprechend
Trägermaterial standhalten. Sichtbare Naht nach
Möglichkeit zwischen 9 und 3 Uhr oberhalb der Kämpfer.
Bei lichthärtenden Systemen werden nur
Textilglasmaterialien und Harzsysteme (UP- und
VE-Harze) eingesetzt.
Beim Harzsystemkommen keine Füllstoffe zum Einsatz.
Beim Schlauchlinersystem dürfen grundsätzlich nur
aufeinander abgestimmte Komponenten miteinander
verwendet werden.
Nachweis bei Erstprüfung (betriebliche Beständigkeit):
- Abtrieb Darmstädter Kipprinne nach DIN 19565, Teil 1
- Beständigkeit gegen Schwefelsäure, Eignungsnachweis
nach DIN EN 175
- Hochdruck-Spülfestigkeit nach DIN 19523 oder
Hamburger Spülversuch
- Statische Tragfähigkeit nach DWA-A 143-2 und der
zulässigen Zugkräfte
  auf den Liner beim Einbau
- Dichtheitsprüfung nach DIN EN 1610.
Einbau in Abschnitten von mehreren Haltungen möglich,
jedoch Entscheidung des AN (siehe Lagepläne und
Längsschnitte)
Sanierte Kanal muss den Anforderungen der DIN EN 752
entsprechen (Dichtheit, Abtriebbeständigkeit, statische
Tragfähigkeit und Beständigkeit gegen vorliegende
Abwasserbeschaffenheit).
Das Verfahrenshandbuch ist der Bauleitung des AG - vor
Ausführung - rechtzeitig zu übergeben.
Die im LV geforderten Angaben sind verbindlich
auszufüllen und geforderte Prüfzeugnisse und Gutachten
sind dem Angebot verbindlich beizulegen.
Bei fehlenden Unterlagen gilt das Angebot als
unvollständig und führt zum Ausschluss.

#### Abschnitt 4.1 Vorbereitende Maßnahmen

*Hinweis*
Hinweis:
 Die Sanierung der Haltung M553471130 sollte nur bei
Trockenwetter erfolgen.

**4.1.10 Absperrblase DN250 temporär setzen, vorhalten + entfernen**
Setzen von Absperrblasen im Schacht neu R553471055
DN 250 PVC für einen zeitweiligen Rückstau von Abwasser
im Sammelkanal und  Hausanschlüsse, vorhalten und
wieder entfernen einschließlich der Kontrolle wegen der
fehlenden Rückstausicherung bei  den
Grundstücksentwässerungsanlagen.
Ausführung und Abrechnung nur in Abstimmung mit  der
Bauleitung des AG und auf dessen Anweisung.
Abrechnung je Absperrblase.
Menge: 1,000 St

*Hinweis*
Abbrucharbeiten/Verdämmung

**4.1.20 Schacht komplett abbrechen/entsorgen**
Schacht aus Beton/Mauerwerk komplett aufnehmen und
abbrechen
Der verbleibende Grube mit Sand verfüllen und
lageweiseverdichten, einschl. Lieferung des Sandes.

Maße DU innen:  1,00 m,
Tiefe der Schächte:  bis1,50 m
Homogenbereich A: Auffüllungen, gemischte Locckersteine
Homogenbereich B: grobkörnige bis gemischtkörnige Sande
gemäß DIN 18300  sh. Baugrundgutachten vom 23.10.2018
vom IB Bauer
Einschl. der erforderlichen Erdarbeiten (ab -60 cm OK
Gelände) und anteiligen Verbau.
Das anfallende Material ist nach Wahl des
Auftragnehmers zu  verwerten.
Abgerechnet wird nach Aufmass.
(Entsorgung zum Nachweis: Übergabeschein, Wiegeschein)
R553471185, R553471125, R553471310, R553471085,
R553471235, R553471140
Menge: 6,000 St

**4.1.30 Rohrleitungen ausbauen und entsorgen, Betonrohr DN 300**
Rohrleitungen, in mehreren Abschnitten, trennen,
ausbauen, aufladen, einschl. der erforderlichen
Erdarbeiten (ab -60 cm OK Gelände) und anteiligen
Verbau, sowie Verschließen der bleibenden Rohrenden
nach Wahl des AN.
Das anfallende Material ist nach Wahl des
Auftragnehmers zu
beseitigen.
Material:  Betonrohr
Durchmesser:  DN 300 mm
Homogenbereich A: Auffüllungen, gemischte Locckersteine
Homogenbereich B: grobkörnige bis gemischtkörnige Sande
gemäß DIN 18300  sh. Baugrundgutachten vom 23.10.2018
vom IB Bauer
Abgerechnet wird nach Aufmass.
(Entsorgung zum Nachweis: Übergabeschein, Wiegeschein)
Menge: 185,000 m

**4.1.40 Rohrleitungen ausbauen und entsorgen, Betonrohr DN 200**
Rohrleitungen, in mehreren Abschnitten, trennen,
ausbauen, aufladen, einschl. der erforderlichen
Erdarbeiten (ab -60 cm OK Gelände) und anteiligen
Verbau, sowie Verschließen der bleibenden Rohrenden
nach Wahl des AN.
Das anfallende Material ist nach Wahl des
Auftragnehmers zu
beseitigen.
Material:  Betonrohr
Durchmesser:  DN 200 mm
Homogenbereich A: Auffüllungen, gemischte Locckersteine
Homogenbereich B: grobkörnige bis gemischtkörnige Sande
gemäß DIN 18300  sh. Baugrundgutachten vom 23.10.2018
vom IB Bauer
Abgerechnet wird nach Aufmass.
(Entsorgung zum Nachweis: Übergabeschein, Wiegeschein)
Menge: 95,000 m

**4.1.50 Rohrleitungen ausbauen und entsorgen, Steinzeugrohr DN 300**
Rohrleitungen, in mehreren Abschnitten, trennen,
ausbauen, aufladen, einschl. der erforderlichen
Erdarbeiten (ab -60 cm OK Gelände) und anteiligen
Verbau, sowie Verschließen der bleibenden Rohrenden
nach Wahl des AN.
Das anfallende Material ist nach Wahl des
Auftragnehmers zu
beseitigen.
Material:  Steinzeugrohr
Durchmesser:  DN 300 mm
Homogenbereich A: Auffüllungen, gemischte Locckersteine
Homogenbereich B: grobkörnige bis gemischtkörnige Sande
gemäß DIN 18300  sh. Baugrundgutachten vom 23.10.2018
vom IB Bauer
Abgerechnet wird nach Aufmass.
(Entsorgung zum Nachweis: Übergabeschein, Wiegeschein)
Menge: 5,000 m

**4.1.60 Rohrleitungen ausbauen und entsorgen, Steinzeugrohr DN150**
Rohrleitungen, in mehreren Abschnitten, trennen,
ausbauen, aufladen, einschl. der erforderlichen
Erdarbeiten (ab -60 cm OK Gelände) und anteiligen
Verbau, sowie Verschließen der bleibenden Rohrenden
nach Wahl des AN.
Das anfallende Material ist nach Wahl des
Auftragnehmers zu
beseitigen.
Material:  Steinzeugrohr
Durchmesser:  bis DN 150 mm
Homogenbereich A: Auffüllungen, gemischte Locckersteine
Homogenbereich B: grobkörnige bis gemischtkörnige Sande
gemäß DIN 18300  sh. Baugrundgutachten vom 23.10.2018
vom IB Bauer
Abgerechnet wird nach Aufmass.
(Entsorgung zum Nachweis: Übergabeschein, Wiegeschein)
Menge: 15,000 m

**4.1.70 Schacht teilweise abbrechen/entsorgen**
Schacht aus Beton/Mauerwerk mit Schachtabdeckung und
Konen komplett aufnehmen und abbrechen
Tiefe des Abbruchs: max. 1,00 m ab OK Gelände,
Der verbleibende Schacht mit Sand verfüllen und
verdichten, einschl. Lieferung des Sandes.
Maße DU innen:  1,00 m,
Tiefe der Schächte:  bis 1,50 m
Homogenbereich A: Auffüllungen, gemischte Locckersteine
Homogenbereich B: grobkörnige bis gemischtkörnige Sande
gemäß DIN 18300  sh. Baugrundgutachten vom 23.10.2018
vom IB Bauer
Einschl. der erforderlichen Erdarbeiten (ab -60 cm OK
Gelände) und anteiligen Verbau.
Das anfallende Material ist nach Wahl des
Auftragnehmers zu  verwerten.
Abgerechnet wird nach Aufmass.
(Entsorgung zum Nachweis: Übergabeschein, Wiegeschein)
R553471345, R553471345, R553471205, R553471595,
R553471030, R553471115,  R553481130,
Menge: 7,000 St

**4.1.80 Stillgelegte Abwasser- Leitungen verfüllen, DN 200**
Stillgelegte Abwasser- Leitungen verfüllen
mit hydraulisch gebundenem fließfähigen Füllmaterial,
bis zum Rohrscheitel,
einschl. Entlüftungs- und Einfüllöffnungen anlegen,
einschl. vorheriges Reinigen der Leitung,
einschl. Entsorgung des beim Reinigen anfallenden
Räumgutes,
Steinzeugrohrleitung DN 200.
Tiefe bis 3,50 m.
Die Ausführung dieser Leistung erfolgt erst nach
Freigabe der BÜ/AG!
Menge: 150,000 m

#### Abschnitt 4.2 Optische Inspektion

*Hinweis*
1.Allgemeines
Die nachfolgende Objektbeschreibung und die
Vorbemerkungen sind Bestandteile des Angebotes und bei
der Kalkulation zu berücksichtigen.
Die nachfolgenden Anlagen sind der
Leistungsbeschreibung beigefügt:
Anlage:  Lagepläne und Baugrundgutachten
Gegenstand des Leistungsverzeichnisses ist die
Sanierung mittels Schlauchlining von Mischwassersammler
(neu: Regenwassersammler) im Dissenchener Straße
RW-Kanäle:  ca.65 m / EDN 225 Steizeugrohr
Bei den durchzuführenden Arbeiten handelt es sich um
Kanalsanierungsarbeiten einschließlich der
erforderlichen Nebenarbeiten wie folgt:
-  Baustelleneinrichtung / Verkehrssicherung
-  vorbereitende Arbeiten:
"  Kanalreinigung (Grobreinigung, Feinreinigung vor
Inlinerbau)
"  Fräs- und Spachtelarbeiten mittels Roboter
"  Abdichten gegen drückendes Grundwasser
-  Schlauchlining DN225
-  evenetuelle Anschlusssanierungsarbeiten
(Seiteneinläufe öffnen, Einbindebereiche
  zum Hauptkanal sanieren)
-  Interimsentwässerung (Vorhalten und Betreiben der
der erforderlichen
  Interimsentwässerung)
-  Qualitätsnachweise / Dokumentation:
"  TV-Kanalrohrinspektion (Vor- und
Abnahmeuntersuchung)
"  Wasserdichtheitsprüfung
"  Geprüfte statische Berechnung der Inliner
"  Nachweis der Werkstoffparameter
"  Fotodokumentation
-  Auswechseln der bestehenden Leitung vor dem
Inlinereinbau punktuell im
  konventionellen Tiefbau wie folgt:

Eine Baustellenbegehung ist vor Angebotsabgabe zu
empfehlen. Die Aufzeichnungen der
TV-Kanalrohrinspektion der zu sanierenden Haltungen
liegen beim Zweckverband vor. Diese können vor
Angebotsabgabe eingesehen werden.

Ansprechpartner:

Bauzeit / Bauablauf

Für die Arbeiten ist eine gesamte Bauzeit von ....
Wochen vorgesehen.(siehe Bauablaufplan)

Die Koordination des Bauablaufes ist Sache des AN. Der
AN hat über die gesamte Bauzeit einen ständig
erreichbaren Bauleiter zu stellen. Es finden
wöchentlich bzw. nach Erfordernis Bauberatungen statt.
Vor Beginn der Arbeiten ist ein Bauablaufplan
vorzulegen, der Vertragsbestandteil wird.

Vorbereitende Arbeiten: Kanalreinigung

Für die Reinigung der Kanalrohre sowie der
dazugehörigen Schächte durch ein Hochdruckspülverfahren
ist die Leistung des Gerätes so zu wählen, dass das
Reinigungsergebnis den Erfordernissen der nachfolgend
durchzuführenden Sanierungsarbeiten genügt. Die
Reinigung hat so zu erfolgen, dass eine Beschädigung
ausgeschlossen ist. Nach Beendigung der Baumaßnahme
sind die Kanäle/Schächte in einem sauberen Zustand an
den AG zu übergeben.
Die Bereitstellung des Reinigungswassers und die
Beschaffung der erforderlichen Standrohr und
Messeinrichtungen ist Sache des AN.

Es wird eine zweimalige Reinigung der Kanäle vergütet.
1.  Es erfolgt eine Grobreinigung vor
Sanierungsbeginn.
2.  Nach Abschluss der Fräs-, Spachtel- und
Abdichtungsarbeiten, unmittelbar vor Einbau Inliner ist
eine Feinreinigung durchzuführen.

Eventuell erforderliche, zusätzliche verfahrensbedingte
oder witterungsbedingte Reinigung der Kanäle sind in
die Einheitspreise einzurechnen und werden nicht
gesondert vergütet.

Vorbereitende Arbeiten: Fräs- und Spachtelarbeiten
Die durchzuführenden Fräs- und Spachtelarbeiten sind
Grundlage für die nachfolgend durchzuführende
Kanalsanierung mittels Schlauchliner.

2.  Qualitätsanforderungen
Der AG legt für das geplante Projekt besonderen Wert
auf die fachliche Eignung und die qualitätsgerechte
Ausführung aller Arbeiten. Nachfolgende Kriterien sind
unbedingt einzuhalten. Kann der Bieter die geforderten
Kriterien nicht erfüllen, erfolgt ein Ausschluss aus
der Wertung. Die im LV geforderten Angaben sind an den
dafür vorgesehenen Feldern verbindlich auszufüllen.
Fehlende, unvollständige oder falsche Angaben führen
zum Ausschluss der Wertung.
Geforderte Prüferzeugnisse und Gutachten sind
verbindlich dem Angebot beizulegen. Eine nachträgliche
Beibringung der Gutachten wird nicht anerkannt.
Soweit nicht gesondert in Positionen beschrieben, ist
Materialverbrauch in die jeweiligen Positionen
einzurechnen.
Mit dem Angebot sind folgende Nachweise abzugeben:
- Qualitätsprüfung gemäß den Anforderungen des
Güteschutz Kanalbau e.V.
RAL-Gütesicherung GZ 961. Die Anforderungen sind
erfüllt, wenn das Unternehmen im Besitz eines
RAL-Gütezeichens ist. Ersatzweise sind die
Anforderungen erfüllt, wenn das Unternehmen einen
entsprechenden Nachweis gemäß Abschnitt 3.1 RAL-GZ 961
vorlegt und mit Beginn der Arbeiten eine Gütesicherung
gemäß Abschnitt 4.3 RAL-GZ 961 besteht.
- Referenzobjekte in vergleichbarer Größenordnung sind
zu benennen. Hierbei sind Baustellen aufzuführen,
welche die im LV geforderte Gewährleistung von 5 Jahren
belegen können (Projekt, Sanierungsverfahren,
Nettosumme je Verfahren, Jahr des Abschlusses der
Baustelle, Ansprechpartner des AG). Die Referenzliste
soll ausschließlich Kanalsanierungen in geschlossener
Bauweise enthalten.
- Zu jedem Sanierungsverfahren ist eine ausführliche
technische Beschreibung beizulegen. Bei Bietern, die
bereits für den Auftraggeber vergleichbare Leistungen
erbracht haben, genügt die Angabe der Baustelle. Eine
DIBT-Zulassung des eingesetzten Schlauchverfahrens ist
Voraussetzung für eine Wertung des Angebotes.
- Für statische Berechnungen sind Erstprüfungen zu
verwenden. Materialien zu erbringen. Die Ergebnisse der
Erstprüfung (Scheiterdruckversuch, Materialkennwerte,
Langzeitverhalten auf 50 Jahre) sind mit dem Angebot
zwingend abzugeben.

3.  Unfallverhütung und Gesundheitsschutz
Die Kosten für die Koordinierung etwaiger
Nachunternehmen sind in die Baustellengemeinkosten
einzurechnen. Bei Durchführung alle Arbeiten sind
Unfallverhütungs- und Gesundheitsvorschriften zu
beachten.

4.  Technische Vertragsgrundlagen der
Sanierungsverfahren
Zugelassen werden nur klassifizierte Verfahren nach DIN
EN 13566-4 und DIN EN 13689. Alternativen in Form von
anderen Klassifizierungen werden von der Wertung
ausgeschlossen. Das angebotene Schlauchliningverfahren
muss eine Zulassung des Deutschen Instituts für
Bautechnik (DIBT) haben. Dies ist mit dem Angebot
nachzuweisen und wird vor Vergabe nochmals überprüft.

4.1  Grundlagen
Zugelassen sind ausschließlich Schlauchliningtechniken,
für die eine produktbezogene Erst- und Eignungsprüfung
nachgewiesenen werden kann und deren
Produkteigenschaften während der laufenden Fertigung
und Einbautätigkeit durch interne und externe
Qualitätskontrollen (Probeentnahme und Prüfung)
permanent verifiziert werden. Die vorzulegenden
Nachweise müssen sich hierauf beziehen. Anwendung für
Haltungen in Nennweiten ab DN 150 und Sonderprofile
(nicht für Anschlussleitungen). Die Anforderungen an
den sanierten Kanal entsprechen nach DIN EN 752-5 denen
eines neuen Systems (dicht; gegen das Abwasser und den
daraus entstehenden Folgeprodukten, Abrieb und
HD-Reinigung resistent; den statischen Belastungen
entsprechend; hydraulisch ausreichende
Leistungsfähigkeit; betriebssicher).
Der Umfang des Schlauchliners ist so zu dimensionieren,
dass er nach dem Einbau ein formschlüssiges Anliegen im
zu sanierenden Rohr bzw. Kanal gewährleistet. Die Länge
und Wanddicke des Schlauchliners muss den vorgegebenen
Werten entsprechen. Verfahrensbedingte Längen- und
Wanddickenänderungen sind bei der Dimensionierung zu
berücksichtigen.
Sämtliche sich aus diesen Vertragsbedingungen
verfahrensabhängig ergebenen Leistungen sind - sofern
kein gesonderter Hinweis gegeben wird - über die
jeweiligen Einheitspreise des Leistungsverzeichnisses
einzukalkulieren.

4.2  Anforderungsprofil Schlauchliner

Das fertige Produkt muss den Anforderungen der DIN EN
752-5 entsprechen. Dies ist während des
Vergabeverfahrens bzw. der Herstellung nachzuweisen und
besteht im Wesentlichen aus folgenden
Einzelanforderungen und Nachweisen im Zuge der Erst-
und Eignungsprüfung.
Bei Änderung und Wechsel der verwendeten
Trägermaterialien oder Harzkomponenten sind die
Eignungsnachweise und die Erstprüfung erneut zu führen.
Bei geringfügiger Änderung der Rezepturen ist die
Systemkonformität im Rahmen eines 10.000 h-Versuchs
nachzuweisen.
Sämtliche vorzulegenden Nachweise sind von einem
hierfür akkreditierten Prüfinstitut zu erbringen.

4.2.1  Erstprüfung

Die mechanischen Kennwerte der Biegezug- und
Druckfestigkeit, E-Modul und der Abminderungsfaktoren
über die prognostizierte Lebensdauer werden an
Schlauchlinerabschnitten im Scheiteldruckversuch
ermittelt. Die Langzeitwerte müssen durch einen 10.000
h-Versuch mit einer Extrapolation der Kennwerte auf 50
Jahre (prognostizierte Lebensdauer) im Rahmen der
Erstprüfung nachgewiesen werden. Bei der Ermittlung der
Materialkennwerte ist die statische Mittelwertbildung
unter Bestimmung der unteren 5% Fraktile bei 75%iger
Aussagewahrscheinlichkeit vorzunehmen.
Die in der Erstprüfung ermittelten Werte sind im Zuge
der Eigen- und Fremdüberwachung zu überprüfen. Liegen
ausreichend gesicherte Daten über baustellenbezogene
Prüfungen vor, werden die Kennwerte statistisch
angepasst. Sie unterliegen dann nicht mehr der 75%igen
Aussagewahrscheinlichkeit. Die Ermittlung der
Kurzzeitwerte der Baustellenproben erfolgt an
Schlauchlinerab- oder -ausschnitten gemäß DIN EN
13566.4 oder DIN EN 1228. Nachweis: bei Ausführung: 1
Probestück je Aushärtungsvorgang (Kurzzeitwert E-Modul
sowie Wanddicke).

4.2.2  Eignungsprüfungen
4.2.2.1  Resistenz gegen kommunales Abwasser oder
Angriffen von außen nach DIN EN 476 und ATV - DVWK - A
115 (Chem. Tauglichkeit des Laminats nach DIN EN ISO
175 bzw. Din EN 1120; im pH-Wert-Bereich pH 1 bis pH
10), Nachweis: bei Erstprüfung

4.2.2.2  Abbriebbeständigkeit gem. Darmstädter
Kippvers. DIN 19565-1, Nachweis: bei Erstprüfung

4.2.2.3  Beständigkeit gegen HD-Spülgeräte gem.
Hamburger Spülversuch, Nachweis: bei Erstprüfung

4.2.2.4  Nachweis der zulässigen Zugkräfte auf den
Schlauchliner beim Einbauvorgang, Nachweis: bei
Erstprüfung

4.2.2.5  Statische Tragfähigkeit gemäß DWA - A 143-2,
Nachweis: je Nennweite und Lastfall

4.2.2.6  Dichtheit des Liners durch Prüfung gem. DIN
EN 1610, Nachweis:

4.3  Materialien und Verarbeitung
Sämtliche zur Verwendung vorgesehenen Materialien
(Schlauchlinerträger, Beschichtungen oder Folien sowie
Harze) sind im Zuge der Bieterangaben verbindlich zu
benennen. Neben den bauphysikalischen Eigenschaften
werden auch die umweltrelevanten und die
verarbeitungstechnischen Auswirkungen berücksichtigt.
Die Materialeignung wird an folgenden Kriterien
gemessen:
Bauphysikalische Kriterien: mechanische Kennwerte
(E-Modul, Biegefestigkeit) und chemische Beständigkeit,
Abrasionsverhalten bei Schmutzfracht und
Hochdruckreinigung, Formbeständigkeit
(Schwundverhalten).
Umweltrelevante Kriterien: Abgabe
grundwasserbeeinträchtigender Stoffe während der
Verarbeitung und im späteren Betrieb,
Entsorgungsmöglichkeiten nach deren Aushärtung.
Verarbeitungstechnische Kriterien:
Produktionssicherheit der Harzmischung und
Schlauchlinerimprägnierung.

4.3.1  Schlauchlinerträger

Bestehend aus korrosionsbeständigen Materialien
(Synthesefaserfilz DIN 16779 oder E-CR-Textilglas DIN
61853-1), bei Glaslaminaten muss das Freilegen der
Glasfasern durch Überdeckung mit einer ausreichenden
Harzschicht durchgängig verhindert bzw. nachträglich
(Zulauföffnungen und Schachtanbindungen) sichergestellt
werden.

4.3.2  Beschichtungen / Folien

Innen: aus korrosionsbeständigen Materialien (PUR, PE,
PA, PP); mit dem Trägermaterial dauerhaft verbunden
oder nach Einbauvorgang vollständig ausgebaut.
Außen: aus korrosionsbeständigen Materialien (PUR, PE,
PA, PP); aus umweltrelevanten Gesichtspunkten zwingend
vorgeschrieben.

4.3.3.  Harze

Abwasserbeständige und im ausgehärteten Zustand
feuchtigkeitsunempfindliche warm- oder lichthärtende
Harze:
Ungesätigte Polyesterharze (UP) nach DIN 18820-1,
Gruppe 3 (Basis Isophtal- oder Ortophtalsäure /
Neopenthylglykol = 80%);
Formstoffeigenschaften nach DIN 16946-2 (Typ 1310
oder1330)
Epoxidharze (EP) nach DIN 16946-2 (Typen 1120, 1021,
1040) oder abwasserbeständige, hydrolysefeste,
temperaturbeständige EP-Harze mit Nachweis der Eignung
durch ein hierfür akkreditiertes Prüfinstitut.

4.3.4  Füllstoffe

Es dürfen nur anorganische inerte Füllstoffe verwandt
werden. Die Mitverwendung von karbonathaltigen
Füllstoffen oder Kalziumkarbonat ist nicht zugelassen.

4.3.5  Schlauchlinerimprägnierung

Eine Imprägnierung vor Ort wird ausschließlich für den
Fall zugelassen, dass eine mobile Impränieranlage
eingesetzt wird, die den gewerblichen Auflagen
entspricht und eine werksmäßige, witterungsunabhängige,
kontinuierliche Imprägnierung sicherstellt.
Hierbei muss gleichzeitig gewährleistet sein, dass die
Erzeugung der gebrauchsfertigen Harzmischung
reproduzierbar und mittels geschlossener Dosier- und
Zwangsmischvorrichtung erfolgt. Zur Sicherstellung
einer porenfreien Imprägnierung ist das Trägermaterial
mit Vakuum zu beaufschlagen. Zur Lagerung und
Verarbeitung von Harzen, Härtern und Zusatzstoffen auf
der Baustelle sind die entsprechenden Umwelt-,
Arbeitsschutz- und Gefahrgut - Verordnungen
einzuhalten.
Die Kalibrierung der mobilen Tränkungsanlage muss eine
druckgesteuerte Walzeneinstellung haben.

4.4  Zugelassene Härtungsverfahren

Folgende Härtungsverfahren sind zugelassen:
-  Warmwasser (Aufweitung mit Wasser oder Druckluft)
-  Heißdampf (Aufweitung mit Druckluft)
-  UV-Licht (Aushärtung)

4.5  Schlauchlinerherstellung

Die nachfolgend beschriebenen Arbeitsabläufe erfolgen
unabhängig der ohnehin notwendigen
sanierungsbegleitenden Leistungen (Reinigung,
TV-Inspektion, Vorflutsicherung usw.). Diese sind in
einem separaten Abschnitt des Leistungsverzeichnisses
beschrieben.

4.5.1  Vorarbeiten

Im Vorfeld der Konfektionierung des Schlauchliner ist
je Haltung eine Kalibrierung der Rohrgeometrie des
Altrohres hinsichtlich Form und Nennweite vorzunehmen.
Spätestens 14 Tage vor Konfektionierung der
Schlauchliner ist eine prüffähige statische Berechnung
vorzulegen.
Scharfkantige einragende Teile oder Versätze sind in
Abstimmung mit dem Auftraggeber im Vorfeld des
Schlauchlinereinbaus so anzugleichen, dass
Beschädigungen des Schlauchliners ausgeschlossen
werden.
Jegliche sonstige Hindernisse sind vorab zu entfernen.
Sämtliche Anschlüsse sind vor Schlauchlinereinbau mit
Bezug auf den Startschacht hinsichtlich Entfernung und
Lage im Rohrumfang präzise einzumessen und zu
dokumentieren. Diese Einmessarbeiten sind mit der
Gerätschaft des später Öffnenden durchzuführen.
Die zu sanierenden Haltungen sind vor Inlinereinbau
gegen infiltrierendes Grundwasser mittels Packer
abzudichten, so dass ein Eindringen bzw. Einschließen
von Grundwasser während des Inliner-Einbaus
ausgeschlossen ist.
Für die Injektion sind 2-Komponenten Polyurethanharze
zu verwenden. Eine Umweltverträglichkeitsbescheinigung
zum Harz ist mit Angebotsabgabe vorzulegen. Für jede
injizierte Schadstelle / Muffe sind Verpressmenge,
Verpressdruck, Temperatur der Komponenten und deren
Mischungsverhältnis nachzuweisen.
Die Druckbeaufschlagung des Packers ist
rohrmaterialabhängig auf 1,5 bar zu begrenzen. Dies ist
vom AN zu dokumentieren (Z.B. mit Druckschreiber oder
Druckbegrenzer). Hierdurch soll sichergestellt werden,
dass Rohrwandteile durch die Injektion nicht instabil
und aus dem Verband gelöst werden. Die Injektionsgaben
sind dosiert und ggf. mehrfach vorzunehmen, die
Packerstandzeiten sind auf das jeweilige Harzsystem
abzustimmen.
Durch Umläufigkeit in den Kanal eingedrungenes
Harzmaterial ist zum Abschluss der Arbeiten
grundsätzlich vollständig aus der Haltung zu entfernen
und fachgerecht zu entsorgen, damit das entfernte
Harzmaterial nicht zu Verstopfungen in Pump- bzw.
Hebewerken und Rechenvorrichtungen des AG führt.
Schachtreinigungen werden in diesem Zusammenhang nicht
separat vergütet.

Das einzusetzende Fräsrobotersystem zur
Hindernisbeseitigung und Einmessung muss mit mindestens
einer ferngesteuert axial und radial schwenkbaren
Farbkamera ausgestattet sein, die jeden Arbeitsgang
permanent beobachten und auf Videoband dokumentieren
kann. Bei Einsatz von druckluftaufweitenden Verfahren
sind geeignete Maßnahmen zu treffen, um die Bildung von
Wasserbeulen (im Sohlbereich und in Zulaufbereichen)
sicher zu vermeiden. Die getroffenen Maßnahmen sind zu
dokumentieren.
Grundwasserinfiltrationen sind systemabhängig temporär
abzudichten. Zur Vorabdichtung sind nur nachweislich
umweltverträgliche Materialien zugelassen.
Unmittelbar vor Einbau des Schlauchliners ist die
Hindernisfreiheit durch TV-Kontrollinspektion zu
überprüfen.

4.5.2  Vorgabe zum Standsicherheitsnachweis der
Schlauchliner

Die statische Berechnung ist nach DWA - A 143-2
durchzuführen. Die relevanten Lastfälle werden im
Leistungsverzeichnis benannt. Der statische Nachweis
ist für jeden benannten Lastfall und jede relevante
Nennweite zu führen.
Unabhängig der statischen Berechnung sind Schlauchliner
mit mindestens 3,5mm Wandstärke (ausgehärtet)
sicherzustellen, falls die rechnerisch ermittelte
Wandstärke darunter liegen sollte.

Folgende Vorgabewerte sind zu berücksichtigen:

Altrohrzustand:  Altrohrzustand II und kommunales
Abwwasser (Standardfall )
Grundwasserstand:  ab 2,80 bis 3,10 m unter OK Gelände
angeschnitten
Materialkennwerte Kurz/Langtext: gemäß Resultat aus
10.000 h-Versuch mit Extrapolation auf 50 Jahre
Örtliche Vorverformung:  =2% des
Schlauchlinerradius bei Kreisprofil
Gelenkringvorverformung:  =3% des Schlauchlinerradius
Ringspaltbildung:  =0,5% des Schlauchlinerradius
generell
(eine Reduzierung wird zugelassen, wenn an mindestens
15 verschiedenen Schlauchlinern der identischen
Bauweise im Kanal die tatsächlichen Ringspalte durch
ein akkreditiertes Prüfinstitut vermessen und
statistisch ausgewertet sind. Der verwendete Mittelwert
muss sich jährlich durch zwei weitere Messungen
verifizieren lassen.)
Die Statik ist von einem anerkannten Prüfingenieur zu
prüfen und vor Beginn der Arbeiten dem AG zu übergeben.

4.5.3  Schlauchlinereinbau und -aushärtung

Sofern das Schlauchlinerlaminat (auch Teile davon bei
Kombination) nicht durch Inversion eingebracht wird,
muss eine Zuglastbegrenzung in Höhe der zulässigen
Zugbelastung des Laminats mittels Zugseilwinden
sichergestellt werden. Außenfolienbeschädigungen sind
durch geeignete Maßnahmensicher auszuschließen. Die
Zugkräfte sind zeitkontinuierlich EDV-gestützt zu
dokumentieren, sofern die Zugeinrichtung größere
Zugkräfte als die für den Schlauchlinern maximal
zulässigen Zugkräfte erzeugen kann. Bei Einzieh- und
Kombinationsverfahren (Einzieh-/Umstülpverfahren)
dürfen maximale Einbaulängen von 120m nicht
überschritten werden. Der Einbau von Prelinern ist
zwingend erforderlich.

Sofern Schlauchliner per Kran zur Einbaustelle
zwischengehoben werden (Einbauhilfe), muss die maximale
Hebehöhe (Zugkraftbegrenzung) in Abhängigkeit des
Schlauchlinerlängengewichts, eingehalten werden. Die
zulässige Hebehöhe ist im Einzelfall nachzuweisen. Bei
Durchfahren einzelner Schächte sind zur Stabilisierung
des Schlauchlinerlaminats grundsätzlich dort
Stützschläuche bzw. Rohre (nichtweitend) einzubauen, wo
später Probenahmen stattfinden sollen. Bei
Einzelhaltungen ist die Schlauchlänge so zu wählen,
dass die Probenahme in einem Endschacht möglich ist
(ebenfalls unter Verwendung eines Stützschlauches). Der
Innendruck zur Aufrichtung und Fixierung des
Schlauchlinerlaminats gegen die Rohrwand muss während
der gesamten Aushärtungsphase konstant gehalten und die
Höhe des Druckes entsprechend des Systemhandbuchs
sichergestellt werden. Das Eindringen von Luft und
Wasser in das Laminat muss sicher ausgeschlossen
werden. Das Schlauchlinerlaminat muss grundsätzlich
innen und außen durch eine entsprechende Beschichtung
oder Folie zumindest temporär gesichert sein. Nicht
fixierte Innenfolien müssen nach erfolgter Aushärtung
rückstandsfrei entfernt werden. Die Druck- und
Temperaturverläufe sind während der gesamten
Aushärtungsphase zeitkontinuierlich EDV-gestützt zu
dokumentieren. Die Vor- und Rücklauftemperaturen, sowie
die Temperaturen zwischen Schlauchliner und Altrohr am
Anfangsschacht, zeitkontinuierlich zu erfassen. Für die
Dampfhärtungsverfahren sind hierbei Temperaturen
zwischen Schlauchliner und Altrohr zeitkontinuierlich
zu erfassen. Die gesamte Härtungsphase ist nach den
Vorgaben des systemabhängigen Qualitätsmanagementbuchs
vorzunehmen. Das Prozesswasser (Warmwasseraushärtung)
muss grundsätzlich, umfassend der kommunalen
Abwasserreinigungsanlage zugeführt werden.

4.5.4  Zulaufeinbindung

Unmittelbar nach Abschluss des Härtungsvorganges (nach
vollständiger Abkühlung) sind die Vorflut
wiederherzustellen und die vorhandenen Seitenzuläufe zu
öffnen. Das Anschlusspassstück (falls im LV vorgesehen)
ist wasserdicht herzustellen.

4.5.5  Schachtanbindung

Die dauerhaft wasserdichte Anbindung der Schlauchliner
an die Schachtbauwerke und -gerinne muss
hinterwanderungsfrei sichergestellt werden. Die
Ausführung erfolgt in Abhängigkeit der örtlichen
Randbedingungen:

Kanal liegt zum Ausführungszeitpunkt oder immer
unterhalb des Grundwasserspiegels: Abdichtung der
Ringspalte durch Einbau quellfähiger Dichtungsbänder
und Beiarbeitung mit korrosionsbeständigem,
kunststoffmodifiziertem Zementmörtel oder
Epoxidharzspachtel oder schnell reagierende
Mehr-Komponenten Polyurethanharz-Injektion zur
schachtnahen Abdichtung des Ringraums und Beiarbeitung
mit korrosionsbeständigem, kunststoffmodifiziertem
Zementmörtel oder Epoxidharzspachtel.

Für die PUR-Injektion sind folgende Kenndaten
sicherzustellen:
unter  Wasserkontakt: Harztemperatur an der
Injektionsstelle: 10°-
Reaktionszeit 37s +/- 10s
unter  Wasserkontakt: Harztemperatur an der
Injektionsstelle: 15°-
Reaktionszeit 25s +/- 10s
Sofern in durchfahrenen Schächten
Schlauchlinersohlhalbschalen verbleiben, sind die
Übergänge an den Schnittkanten entlang der
Schachtauftritte entsprechend zu behandeln. Bei
größeren Schlauchwanddicken sind
einbautechnologieabhängig in Absprache mit dem
Auftraggeber in durchfahrenen Schächten
Entlastungsschnitte anzuordnen. Die entstandenen Lücken
im Sohlbereich, sind entsprechend zu behandeln.
Sämtliche Schlauchschnitte sind so nachzuarbeiten, dass
keine scharfen Kanten entstehen bleiben.

4.6  Eigenüberwachung

Der AN hat eine lückenlose Eigenüberwachung in
Anlehnung an die Güte- und Prüfbestimmungen des
Güteschutz Kanalbau e.V. (Herstellung und
Instandhaltung von Abwasserleitungen und -kanälen -
Gütesicherung RAL GZ 961, in der jeweiligen Fassung)
Durchzuführen und dem Auftraggeber bei Aufforderung
nachzuweisen. Über den Herstellungsprozess ist in
Anlehnung an DIN ISO 9000ff. ein lückenloser Nachweis
zu führen.

4.6.1  Referenzprobe

Der Auftragnehmer hat im Zuge der Probestückentnahme
(siehe Abschnitt 8) zusätzlich eine Rückstellprobe zu
entnehmen. Nach gemeinsamer Kennzeichnung wird diese
Probe vom Auftraggeber bis zum Maßnahmeabschluss
aufbewahrt.

4.6.2  Vorzulegende Nachweise

Über den Herstellungsprozess ist in Anlehnung an DIN
ISO 9000ff. ein lückenloser Nachweis zu führen.

4.6.3  Trägermaterial

Für das Trägermaterial des Liners ist eine
Werksbescheinigung des Herstellers mit den Kenndaten
der Charge für jede Anlieferung (schlauchlinerbezogen)
dem AG zu übergeben.

4.6.4  Harze

Ein Werkszeugnis des Herstellers mit den Kenndaten der
Charge für jede Anlieferung, Kontrolle der Viskositäten
und Härtungsdaten nach Herstellungsvorschrift, für
jeden Verarbeitungsansatz (schlauchlinerbezogen) ist
dem AG zu übergeben.

4.6.5  Füllstoffe

Ein Werkszeugnis des Herstellers mit den Kenndaten der
Charge für jede Anlieferung ist dem AG zu übergeben.

4.6.6  Imprägnierung

Misch- und Imprägnierprotokolle nach Vorschrift der
Hersteller, Harzverbrauch, Wandaufbau und Wanddicke
sind dem AG zu übergeben.

4.7  Überwachung durch den Auftraggeber

Zu Beginn der Arbeiten ist dem Auftraggeber das interne
Systemhandbuch (Arbeitsanweisung) mit allen Inhalten
zur Vorgehensweise bei Einbau und Härtung Einblick zu
gewähren. Diese Informationen werden seitens des
Auftraggebers als Betriebsgeheimnis des AN betrachtet
und ausschließlich zu Kontrollzwecken verwendet. Für
die Qualitätskontrolle hat der Auftragnehmer im Beisein
des Auftraggebers ein Probestück
(l/b ca. 30x20 cm) des ausgehärteten Schlauchliners zu
entnehmen. Die Probenahme erfolgt je Aushärtungsvorgang
i.d.R. in einem
(Zwischen-) Schacht. Auf eine repräsentative
Probenahmestelle (auch in begehbaren Profilen) ist zu
achten. Hierbei ist vorab an der künftigen
Probenahmestelle seitens des AN ein
nennweitenidentisches Stützrohr/-membran einzubauen.
Der betroffene Schacht ist bis zur Probenahme permanent
wasserfrei zu halten. In begehbaren Profilen kann die
Probenahme auch aus der Haltung erfolgen. Das
Wiederverschließen erfolgt mittels Laminattechnik.

Das zu übergebende Probestück wird im von einem hierfür
akkreditierten Prüfinstitut auf E-Modul,
Biegefestigkeit, Wanddicke, Wasserdichtheit und
Materialzusammensetzung überprüft.

4.8  Mängel

Bei geradem Rohrverlauf mit gleicher Nennweite darf der
Schlauchliner keine zusätzlichen
Oberflächenunebenheiten (Falten) aufweisen, die 2% des
nominalen Durchmessers (DN) oder 6mm überschreiten (der
jeweils größere Wert ist entscheidend, siehe RSV
Merkblatt 1 für Schlauchliner). Darüberhinausgehende
Unebenheiten (Ausnahme: ggf. vorhandene Muffenversätze
oder altrohrbedingte Fehlstellen) werden als Mangel
betrachtet.
Bei Nichterreichen der statisch vorgesehenen
Materialkennwerte oder Wanddicken ist zunächst eine
erneute statische Berechnung unter Ansatz der
ermittelten Kennwerte (Mittelwerte) vorzulegen.
Hierbei sind der Abminderungsfaktor aus Zeiteinfluß und
der Ansatzwert des Ringspalts mindestens entsprechend
der ursprünglichen statischen Berechnung in Ansatz zu
bringen. Fehlfräsungen werden grundsätzlich als Mangel
betrachtet. Mängel sind in Absprache mit dem
Auftraggeber zu behandeln.

**4.2.10 Fernauge Prüfung Stz. DN225, Voruntersuchung**
TV- Voruntersuchung, Entwässerungskanal
nach DIN 13508-2 und DWA M149-2
Es gilt die ZTV-Kanal der LWG (siehe Anlage
Verdingungsunterlagen)
Schriftlichen Bericht anfertigen und Datenträger
liefern nach ATV M 143, aufzeichnen auf DVD.
Datenaustausch ISYBAU-XML.
Steinzeugrohr DN225
Einmündungen und Schäden (einschl. 1 Schacht)
einmessen und fotografieren,
Alle Werkstoffe, Anlage ist in Betrieb.
Menge: 65,000 m

**4.2.20 Fernauge Prüfung Stz. DN225, Abnahmeuntersuchung**
TV- Abnahmeuntersuchung, Entwässerungskanal
nach DIN 13508-2 und DWA M149-2
Es gilt die ZTV-Kanal der LWG (siehe Anlage
Verdingungsunterlagen)
Schriftlichen Bericht anfertigen und Datenträger
liefern nach ATV M 143, aufzeichnen auf DVD.
Datenaustausch ISYBAU-XML.
Steinzeugrohr DN225
Einmündungen und Schäden (einschl. 1 Schacht)
einmessen und fotografieren,
Alle Werkstoffe, Anlage ist in Betrieb.
Menge: 65,000 m

**4.2.30 Gestellung und Einsatz TV-Gestellung**
Gestellung und Einsatz einer vollschwenkbaren
TV-Gestellung Kanalfernsehanlage in Farbe inkl.2 Mann
fachmannisch ausgebildetes Personal.

Nur in Absprache mit dem AG oder örtl. BÜ ausführen!!
Menge: 5,000 h

#### Abschnitt 4.3 Dokumentation der TV-Kanalinspektion

**4.3.10 Auswertung als Kanalrohruntersuchungsbericht**
Haltungsweise Erstellen von Kanaluntersuchungsberichten
nach EDV-erfaßten Untersuchungsprotokollen mit Angabe
über Rohrwerkstoffe, Querschnitte, den baulichen
Zustand, den Schadensort, die Einmessung von seitlichen
Zuläufen sowie Fotonummern und Videozählerstand. Der
Untersuchungsbericht muß auch die Nennung von
Auftraggeber, Auftragnehmer, Untersuchungsort und-datum
und des verantwortlichen Geräteführers sowie Kommentare
zur Untersuchung einschl. Neigungsmeßprotokolle und
Neigungsgrafik sowie aller Nebenleistungen beinhalten.
für TV- Vor- und Abnahmeuntersuchung liefern.
Menge: 1,000 psch

**4.3.20 Lieferung von CD/DVD im Isybau-XML-Format**
Lieferung von Disketten mit den im Isybau-XML
Austauschformat,Typ LH (Bauzustand-Leitungen),
abgespeicherten Stammdaten und Untersuchungsdaten, auf
CD/DVD, Inspektionen nach DUBN EN 13508-2/DWA 149-2.
für TV- Vor- und Abnahmeuntersuchung liefern.
Menge: 1,000 psch

**4.3.30 DVD liefern**
Liefern der Aufzeichnungen für TV- Vor- und Abnahmeuntersuchung auf CD/DVD, gemäß Anforderungen der LWG
und Listen zur Dokumentation.
Menge: 1,000 psch

#### Abschnitt 4.4 Statik Schlauch-Liner

*Hinweis*
Vorbemerkung Statik Kanal-Lining:
MW -Kanal in Betrieb
Altrohrzustand:  II und kommunales Abwasser
(Standartfall)
Grundwasserstand:  EI800/1200 ab 2,80 m  bis 3,10 m
  unter OK Gelände
angeschnitten
.

**4.4.10 Statische Berechn - vor Beginn Schlauch-Linin: ab 2,80-3,10 m**
Vor Beginn der Schlauch-Liner-Arbeiten ist rechtzeitig
eine prüffähige  Statik ist der Bauleitung des AG
vorzulegen.
Steinzeugrohr:  DN/OD 225
Einmündungen und Schäden (einschl. 1 Schacht),
Altrohrzustand:  II und kommunales Abwasser
(Standartfall)
Grundwasserstand:  ab 2,80 bis 3,10 m
  unter OK Gelände
angeschnitten
.
Menge: 1,000 psch

#### Abschnitt 4.5 Reinigungsarbeiten/Vorleistung Schlauch-Lining

*Hinweis*
Vorbemerkung Reinigung Kanal und Schachtbauwerke:
Die Reinigung der zu sanierenden Kanalstrecke und
Schachtbauwerke erfolgt mittels Hochdruckspülverfahren
(max. Spüldruck 80 bar).
Schachtbauwerke werden generell mit rotierender Düse
gereinigt.
Verschmutzungsgrad bis 80%.
Räumgut geht in Eigentum des AN über und ist schadlos
zu beseitigen, einschl. eventueller Deponiekosten.
Die Abrechnung erfolgt einmalig nach Haltungslänge und
nach Schachtbauwerk.
Systembedingte Zwischenreinigungen (z. B. bei einer
Vorreinigung, Fräsrückständen u. s. w.) sind
einzurechnen und werden nicht extra vergütet.
Fräsgut ist aus dem Kanal zu entfernen und darf nicht
in die untere Haltung gespült werden.
Der Betrieb von Pumpwerken zur Vorflutsicherung
darfwährend der Hindernissbeseitigung nicht gefährdet
werden. Entsprechende Maßnahmen sind durch den AN
vorzusehen.
Die Kosten werden nicht extra vergütet und sind in den
entsprechenden LV-Positionen einzurechnen.
Das Frässystem muss mind. mit einer ferngesteuerten
axial und radial schwenkbaren Farbkamera mit
ausreichender Bildqualität ausgestattet sein, die jeden
Arbeitsgang permanent beobachten und auf
Datenträger dokumentieren kann.
Das einzusetzende Fräsgerät muss hinsichtlich der
Leistungsfähigkeit mit einem hydraulisch betriebenen
Fräsgerät vergleichbar sein (mind. 1,5 kW bei 12.000
U/min).
Dokumentation der Vorleistungen (z. B.
Videoaufzeichnungen mit Bilddokumentation von
Vorfräsleistungen der Reparaturtechniken,
auszuführende Reparaturtechniken vor Renovierungen u.
s. w.) auf CD/DVD. Die Kosten sind in den
entsprechenden LV-Positionen
einzurechnen.
Weiterhin sind die BG-Regel 126 - Arbeiten in
umschlossenen Räumen von abwassertechnischen Anlagen
einzuhalten.

**4.5.10 Kanal reinigen Stz. DN225 - Grundreinigung**
Kanal vorh.  Steinzeugrohr DN/OD 225 reinigen,
Verschmutzungsgrad bis 50% durch
Hochdruckspülverfahren, einschl. Entsorgung Räumgut.
Die Kosten der Entsorgung sind in die Position
einzukalkulieren.
Grundreinigung
Menge: 65,000 m

**4.5.20 Kanal reinigen Stz. DN225 - Vor Inlinereinbau**
Kanal vorh.  Steinzeugrohr DN/OD 225 reinigen,
Verschmutzungsgrad bis 50% durch
Hochdruckspülverfahren, einschl. Entsorgung Räumgut.
Die Kosten der Entsorgung sind in die Position
einzukalkulieren.
Vor Inlinereinbau
Menge: 65,000 m

**4.5.30 Kanal reinigen Stz. DN225 - Zur TV- Abnahmeuntersuchung**
Kanal vorh. Steinzeugrohr DN/OD 225 reinigen,
Verschmutzungsgrad bis 50% durch
Hochdruckspülverfahren, einschl. Entsorgung Räumgut.
Die Kosten der Entsorgung sind in die Position
einzukalkulieren.
 Zur TV- Abnahmeuntersuchung
Menge: 65,000 m

**4.5.40 Einmaliger Aufwand zum Stellen einer Kanalroboteranlage**
Einmaliger Aufwand zum Stellen einer
Kanalroboteranlage,
incl. Hilfstechnik und 2 Mann Bedienung für Fräs- und
Spachtelarbeiten im nicht begehbaren Nennweitenbereich.
Menge: 1,000 psch

**4.5.50 Beseitigung v Hindernissen, rohrwandbündig,Stz. DN225**
Einragende Hindernisse beseitigen, rohrwandbündig, mit
Fräsroboter, in Kanal  Steinzeugrohr DN/OD 225 .
Räumgut geht in Eigentum des AN über und ist schadlos
zu beseitigen, einschl. eventueller Deponiekosten.
Weiterhin einzurechnen sind der An- und Abtransport der
Gerätschaften, Arbeitsmittel und Stoffe, sowie des
Personals, einschl dem Vorhalten sowie die
Videoaufzeichnung mit Bilddokumentation der
Vorfräsleistungen als Qualitätsnachweis.
Die zur Beseitigung des Hindernisses tatsächlich
anfallenden Stunden auf der Baustelle werden vergütet.
Die Zeiten des An- und Abtransportes zählen nicht dazu.
Menge: 10,000 h

**4.5.60 Rohrundichtigkeiten abdichten Stz. DN225**
Vorhandene Undichtigkeiten im Verbindungsbereich u.an
Kanalwandungen vor dem Inlinereinbau abdichten.
Verpressen der Undichtigkeiten und des umgebenden
Hohlraumes mit Injektionsmittel.
Das Zweikomponenteninjektionsmittel muss mit
einkalkuliert werden- es wird nicht gesondert vergütet
(Vor Baubeginn ist dem AG nach Aufforderung ein
Prüfzeugnis des DIBT über Eignung des Injektionsmittel
auszuhändigen).
Arbeiten sind durch Protokoll und Videoaufzeichnung zu
dokumentieren und dem AG zu übergeben. Einschl. aller
Nebenarbeiten, Kanalreinigung, TV-Beobachtung,
Dokumentation.
Kanal vorh.:  Steinzeugrohr DN/OD 225
Menge: 65,000 m

**4.5.70 Gestellung und Einsatz TV-Gestellung**
Gestellung und Einsatz eines spezialkombinierten
Hochdruck- und Saugwagen  inkl.2 Mann fachmannisch
ausgebildetes Personal. Position kommt zur Anwndung,
wenn die Abrechnung nach Fläche/Länge für den AN nicht
zumutbar ist, der AN muss diese Position einzeln durch
die Bauleitung des AG bestätigen lassen.

Nur in Absprache mit dem AG oder örtl. BÜ ausführen!!
Menge: 10,000 h

#### Abschnitt 4.6 Auskleidung mit Schlauchlining -Verfahren

**4.6.10 Querschnittsmessung Haltungsweise**
Ermitteln der maximal möglichen äußeren Abmessungen des
Liners (Messung) am Anfang und am Ende jeder Haltung in
dem zu sanierenden Kanal, einschl. aller erforderlicher
Leistungen, Geräte und Hilfsmittel.
M553471235 - R553471040 = ca. 65,00 m
Menge: 1,000 St

**4.6.20 Kalibrierung Stz. DN225**
Vor der Konfektionierung des Inliners Kalibrierung nach
Wahl des AN Ermittlung der Inlinerabmessungen indem zu
sanierenden Kanal durchführen, einschl. aller
erforderlichen Leistungen und Gestellen der
Hilfsmittel.
Kosten durch nicht erfolgte bzw. unzureichende
Kalibrierung sind durch den AN zu tragen.
Kanal vorh. Steinzeugrohr DN/OD 225
Menge: 65,000 m

**4.6.30 Kanal vorh. Stz. DN225**
Kanal vorh. Steinzeugrohr DN/OD 225mit einem
Nadelfilzliner,
bestehend aus Korrosionsbeständigen Materialien
(Synthesfaserfilz DIN16779) mit Wasseraushärtung nach
DIN EN 752 und ATV M143-2 bzw. DIN EN 15885 von innen
ausgekleidet werden.
Das Schlauchlining hat mindestens haltungsweise zu
erfolgen.
Wandstärke des Schlauches gemäß ATV-Merkblatt M127-2
nachzuweisen.
Die Liner werden vorkonfektioniert in die zu
sanierenden Haltungen eingezogen oder eingestülpt und
mit Luft-, Dampf- oder Wasserdruck aufgeweitet.
Durch Aushärtung des Harzes entstehen statisch
tragfähige Inliner im Altrohr.
- Kanal vorh.:  Steinzeugrohr DN/OD 225
- Wanddicke:  4 mm
- GW-Stand unter OK Gelände:  ab 2,80 - 3,10 m
- Altrohrzustand :  II und kommunales Abwasser
(Standartfall)
- lichte Schachtöffnung: bis DU 1,00 m und
  eckig bis 2,50x3,00 m
- Sohlenauskleidung mit :
Vom Bieter verwendetes Verfahren:

....................................................

....................................................
Material:  Nadelfilzliner

....................................................
Mindestwanddicke des Schlauches (ausgehärteter
Zustand):

....................................................

....................................................
E-Modul Kurz- und Langzeit:

.....................................................

.....................................................
Biegedruckfestigkeit Kurz- und Langzeit:

.....................................................

.....................................................
Biegezugfestigkeit Kurz- und Langzeit:

.....................................................

.....................................................
  (Bietereintrag)
Menge: 65,000 m

**4.6.40 Öffnen und Anbinden des Schlauchliners an den Schächten**
Öffnen des Schlauchliners in den Schächten
Schlauchliner ca. 2 cm in den Schachtinnenraum einragen
lassen. Anarbeiten des Inliners an das Schachtbauwerk
mit kunststoffmodifizierten Zementmörtel.und Anbinden
des Schlauchliners an den Schächten.
Abrechnung erfolgt je Schachtanschluß.
Kanal vorh.  Steinzeugrohr DN/OD 225
Menge: 2,000 St

#### Abschnitt 4.7 Seitenzuläufe

**4.7.10 Stilllegung von vorhandenen Zuläufen DN 100 bis DN 200**
Stilllegung von vorhandenen Zuläufen(Abzweige),
dauerhaft und wasserdicht, DN100 bis DN 200 in
Hauptkanal Steinzeugrohr DN/OD 225 vor der Sanierung.
Material der Zuläufe: Steinzeug oder Beton.
Ausführungsart nach Wahl des AN in Abstimmung mit dem
AG/BÜ:  .....................................
  .....................................
  (Bietereintrag)
Menge: 9,000 St

#### Abschnitt 4.8 Qualitätskontrolle/Dokumentation

**4.8.10 Probeentnahme + Prüfung Stz. DN225**
Probe aus Kanal Steinzeugrohr DN/OD 225 entnehmen, je
Lining-Abschnitt und von einem unabhängigen amtlich zugelassenem Prüflabor untersuchen.
Ergebnisse ist mit einem Probenbegleitschein zu
dokumentieren und der Bauleitung des AG - im
Original - zu übergeben.
Probeentnahmestelle mit Epoxidharz-Verpressung
wasserdicht verschließen. Der Arbeitsvorgang Verschließen der Probeentnahmestelle ist mittels Videoaufzeichnung und Bilder als Qualitätsnachweis zu
dokumentieren. Die Kosten einschließlich Materiallieferung sind einzurechnen.
Nachweis von:  Wanddicke
  Biegefestigkeit,
  E-Modul,
  Wasserdichtigkeit
Menge: 1,000 St

**4.8.20 Dichtheit prüfen Stz. DN225**
Wasserdichtheitsprüfung DIN EN 1610 des sanierten
Mischwasserkanals vor Öffnen der Hausanschlüsse
einschl. Anfertigung von Prüfprotokollen
Kanal vorh.:  Steinzeugrohr DN/OD 225
Menge: 65,000 m

**4.8.30 Dokumentation erstellen**
Dokumentation nach Vorgaben der LWG erstellen.
siehe Merkblatt der LWG "Anforderungen des Betreibers
an die Dokumentation"
Menge: 1,000 psch

#### Abschnitt 4.9 Sanierung (Renovierung) Schachtbauwerke

*Hinweis*
Vorbemerkung Schacht - Renovierung:
Folgende Schachtbauwerke sind zu renovieren: siehe
Baubeschreibung
Die Reinigung der zu sanierenden Schachtbauwerke
erfolgt mittels Hochdruckspülverfahren (max. Spüldruck
80 bar).
Schachtbauwerke werden generell mit rotierender Düse
gereinigt.
Verschmutzungsgrad bis 80%.
Räumgut geht in Eigentum des AN über und ist schadlos
zu beseitigen, einschl. eventueller Deponiekosten.
Die Abrechnung erfolgt einmalig nach Schachtbauwerk.
Systembedingte Zwischenreinigungen (z. B. bei einer
Vorreinigung u. s. w.) sind einzurechnen und werden
nicht extra vergütet.
Rückgebaute Steigeisen werden nicht mehr ersetzt.
Der zukünftige Einstieg erfolgt mittels Leiter.
Mauerwerkswandung (Fugenkorrosion) mittels
sulfatbeständigen mineralischen Mörtel oder Polyurethan
manuell oder maschinell beschichten.
Sämtliche Maße der Schächte müssen vor
Ausführungsbeginn aufgenommen und geprüft werden.

**4.9.10 Schachtreinigung mit Wasserhochdruck z Renovierung**
Hochdruckreinigung von Schachtbauwerken mittels
rotierender Reinigungsdüse für die geplante
Renovierung.
Räumgut geht in Eigentum des AN über und ist schadlos
zu beseitigen, einschl. eventueller Deponiekosten.
Zwischenreinigungen (z. B. Vorreinigung u. s. w.)
werden nicht extra vergütet und sind einzurechnen.
Weiterhin einzurechnen sind der An- und Abtransport der
Gerätschaften, Arbeitsmittel und Stoffe, sowie des
Personals, einschl dem Vorhalten.
Schachtbauwerk Betonfertigteilschacht teilweise
Unterteil
Mauerwerk und Beton.
rund:  DN 1,00 m
Tiefe:  bis 3,00 m
Abrechnung erfolgt je Schachtbauwerk.
Menge: 1,000 St

**4.9.20 Grabenerweiterung für Anschluß an vorh. Schächte Tiefe bis 2,00 m**
Grabenerweiterung  für Sanierungsarbeiten an vorh.
Schächte
profilgerecht ausheben ab  OK Planum Straße/Gehweg
(bis -60 cm),
Aushub im Baustellenbereich - Lagerstätte im 500 m
Bereich - lagern.
Boden lageweise  verfüllen und verdichten.
Verdrängten Boden nach gesetzlichen Bestimmungen
entsorgen.
Homogenbereich A: Auffüllungen, gemischte Locckersteine
Homogenbereich B: grobkörnige bis gemischtkörnige Sande
Homogenbereich C: bindige Böden (im Bereich B13)
gemäß DIN 18300  sh. Baugrundgutachten vom 23.10.2018
vom IB Bauer
Aushubtiefe ab OK Gelände:  bis 1,50 m
Schachtgröße Innen ø:  1,00 m.
Aufbruchfläche: ca.  2,00 x 2,00m
Menge: 1,000 St

*Hinweis*
Schacht alt M553471130 = neu R553471040
lichte Gesamtschachttiefe:  ca.2,82 m
Schachtaufbau:  DU.1,00 x bis 1,10 m
  aus verschiedenen  Materialien
Schachtunterteil:  DU 1,00 x bis 1,72m
  Beton
Gerinnematerial:  mit Beton
Anschlüsse:  4 Stück
  DN225Stz, DN150Stz,
  DN 250 PVC, DN225Stz
Schachtabdeckung:  Klasse D aus Grauguss
Einstieghilfe:  zweiläufiger Steigeisengang
siehe Detailzeichnung 004/Baubeschreibung Pkt. 2.5.3

**4.9.30 Abbruch der Abdeckung D400, Auflagering und Konus**
Abbruch der  Abdeckung D400 aus Guss einschl.
Auflagering und Konus-Schachthals SH-M 1000/625. bzw.
Aufmauerung.
Anfallendes Material der Verwertung nach Wahl des AN
zuführen.
Menge: 1,000 St

**4.9.40 Vorh. korrodierte Steigeisen abfräsen/flexen.**
Vorhandene korrodierte Steigeisen (verschiedener
Fabrikate) ca. 2 cm unter Wandung abfräsen/flexen.
Vorhandene Fehlstellen an der Schachtwand mit
geeignetem sulfatbeständigen mineralischen Mörtel
ausbessern.
Korrodierte Steigeisen und Stoffe der Verwertung nach
Wahl des AN zuführen.
Die Abrechnung erfolgt je Steigeisen.
Menge: 8,000 St

**4.9.50 GFK-Schachtboden liefern und einsetzen**
GFK-Schachtboden  liefern und auf gereinigten
Schachtboden aufsetzen und justieren.
Zulauf: DN 250 PVC
Ablauf: DN 225 Stz
Fabrikat: Predl oder glw.:
  .............................

.............................
  Bietereintrag
Menge: 1,000 St

**4.9.60 Fertigteil für Schacht einbauen, SH-M 900x625/600 mit GFK-Inliner**
Fertigteil für vorhandenen Schacht liefern und
einbauen.
Schachtkonus 900 x 625, Bauhöhe 600 mm mit GFK-
Inliner.
Fugendichtung mit integriertem Dichtungssystem aus

Elastomeren und Lastübertragungsring.
Menge: 1,000 St

**4.9.70 Verguß von Schachtboden**
Verguß von Schachtboden, Bermen sowie Konus mit
Fließbeton (Dämmer, z.B. PCI-Verguß-Fix oder glw.) und
Inbetriebnahme des Schachtes nach 4 Stunden
Aushärtezeit.
Fliesbeton:  .............................
  .............................
  Bietereintrag
Menge: 1,000 St

**4.9.80 Handlaminat für die Herstellung der Inlinerbereiche**
Manuelle Herstellung von Laminats mittels
Liner-identische Materialien bei Beachtung der
statischen Anforderungen bezüglcih der mechanischen
Kennwerte und der Wandstärke.
Anschluß anden weiterführenden Liner fachgerecht
herstellen einschl. aller erforderlichen Fräs-,
Schleif- und Spachtelarbeiten
Menge: 2,000 m2

**4.9.90 Betonauflageringe, lichte Weite 625 mm**
Betonauflageringe, lichte Weite 625 mm,
Bauhöhe 40 bis 100 mm liefern, fachgerecht als
Höhenausgleich versetzen und mit Schachtmörtel gegen
seitliches verschieben sichern.
Menge: 1,000 St

**4.9.100 Schachtabdeckung D400 liefern + einbauen**
Schachtabdeckung selbstnivellierend Klasse D 400
Zum Einwalzen in Verkehrsflächen aus Asphalt
entsprechend DIN EN 124, DIN 1229, DIN 19584
lichte Weite Ø 605 mm
Bauhöhe min. 160 mm bis max. 220 mm
ohne Scharnier
Rahmen aus Gusseisen, hochziehbar, rund
mit 4 Taschen zum Einhängen eines Schmutzfängers nach
DIN 1221,
einschl. Schmutzfänger nach DIN 1221,
mit HydroPren-Einlage (oder gleichwertig)
kompatibel zu Deckel DIN 19584
mit Adapterring aus Gusseisen
Deckel aus Gusseisen, mit zwei wartungsfreien,
schraublosen und verkehrssicheren Arretierungen aus
hochverschleißfestem Kunststoff,
Lüftungsquerschnitt 250 cm²,
mit Lüftungsöffnungen,
ohne Beschriftung, liefern und einbauen.
Einschließlich aller Erdarbeiten, Materiallieferungen
und Nebenleistungen (höhenangepasst schneiden).
Menge: 1,000 St

**4.9.110 Dichtheitsprüfung Schachtrenovierung**
Dichtheitsprüfung Schachtbauwerke nach DIN EN 1610.
Einschl. aller Nebenleistungen wie Rohrverschlüsse,
liefern + beseitigen von Wasser u. s. w.
Schachtbauwerk bis DU1000 mm und Eckbauwerke
Durchlaufgerinne bis EI 800/1200
Seitenzuläufe bis DN 200
Prüfprotokoll ist im Original zu übergeben.
Menge: 1,000 St

#### Abschnitt 4.10 Ersatzneubau Erdarbeiten

**4.10.10 Lage der Kabel und Leitungen orten**
Lage von Kabel und Leitungen mit Ortungsgerät
feststellen.
(Einzelabschnitte von 5 - 20 m)
Menge: 5,000 m

**4.10.20 Suchgraben aush. Aushub bis 2,00 m**
Boden für Suchgraben ausheben,
zur Freilegung von Kabel und Leitungen,
ab OK Planum Straße/Gehweg
(bis -60 cm),
einschl. Handschachtung,
einschl. Verbau nach DIN 18303,
Aushub seitlich lagern, verfüllen und verdichten,
Aushubtiefe bis 2,00m,
Sohlenbreite über 2,00 bis 3,00 m,
Sohlenlänge über 2,00 bis 3,00 m,
Homogenbereich A: Auffüllungen, gemischte Locckersteine
Homogenbereich B: grobkörnige bis gemischtkörnige Sande
Homogenbereich C: bindige Böden (im Bereich B13)
gemäß DIN 18300  sh. Baugrundgutachten vom 23.10.2018
vom IB Bauer
Menge: 10,000 St

**4.10.30 Boden der Graeben Anschlußl. t bis 3,50 m**
Boden der Gräben für Anschlussleitungen
profilgerecht ausheben ab OK Planum Straße/Gehweg
(bis -60 cm),
einschl. Kopflochausbildung,
einschl. Verbau nach DIN 18 303,
Aushub im Baustellenbereich - Lagerstätte im 500 m
Bereich  - lagern.
Grabensohle verdichten, Verfüllen und verdichten,
verdrängten Boden nach gesetzlichen Bestimmungen
entsorgen,
einschl. Verlegen des Warnbandes braun "Regenwasser"
Verfüllung bis 30 cm über Rohrscheitel mit steinfreiem
Material, Verdichtung mit leichten Verdichtungsgeräten
Homogenbereich A: Auffüllungen, gemischte Locckersteine
Homogenbereich B: grobkörnige bis gemischtkörnige Sande
gemäß DIN 18300  sh. Baugrundgutachten vom 23.10.2018
vom IB Bauer
Aushubtiefe bis 3,50 m
Sohlbreite: gem. DIN 4124 und DIN EN 1610, bis DN 160
Handschachtung ca. 50%.
Menge: 5,000 m

**4.10.40 Füllmaterial Sauberkeitssch. Leitung**
Einbau von Füllmaterial für Sauberkeitsschichten,
profilgerecht, mit vom AN zu liefernden Stoffen,
Material Kies/Sand, verdichten, einbauen in
Leitungsgraben.
d= 10 cm + 0,1DN (DN 250 = 0,125 m)
Menge: 5,000 m

**4.10.50 Zulage für Erschwernisse**
Zulage für Erschwernisse zu den vorbeschriebenen
Positionen beim Kreuzen der Ver- und
Entsorgungsleitungen einschl. Sicherungs- und
Abfangungsmaßnahmen.
Menge: 1,000 St

**4.10.60 Zulage für Erschwernisse**
Zulage für Erschwernisse zu den vorbeschriebenen
Positionen für parallelliegenden Ver- und
Entsorgungsleitungen
einschl. Sicherungs- und Abfangungsmaßnahmen.
Menge: 1,000 m

**4.10.70 Prüfung der Verdichtung**
Prüfung der Verdichtung durch Dritte im Trassenbereich
der verfüllten Rohrgräben.
Erstellung von Verdichtungsprotokollen Hausanschlüsse.
Nachweise der Verdichtung der Grabenverfüllung sind zu
protokollieren und der Bauüberwachung zu übergeben.
Je Haltung 1Nachweis
Menge: 1,000 St

#### Abschnitt 4.11 Ersatzneubau Rohrleitung

*Hinweis*
Vorbemerkung zu Rohrleitungen:
Der Auftraggeber behält sich vor, das vom Auftragnehmer
gelieferte Rohrmaterial auf dessen Kosten in einer
anerkannten Prüfanstalt
stichprobenweise auf Scheiteldruckfestigkeit,
Maßhaltigkeit und
Wasserdichtigkeit prüfen zu lassen.
Unabhängig hiervon ist von der Herstellerfirma
entsprechend den DIN und EN-Vorschriften ein
Prüfzeugnis vorzulegen.
Die geprüften statischen Berechnungen der Rohre sind
vom Auftragnehmer zu veranlassen und 3-fach  -
kostenlos - dem Auftraggeber und der Bauleitung vor
Beginn der Rohrverlegearbeiten einzureichen.
Der Auftragnehmer hat die alleinige Verantwortung für
die Richtigkeit der statischen Berechnungsgrundlagen
und die jeweils diesen Berechnungsgrundlagen
entsprechende  Bauausführung - dies gilt sowohl
hinsichtlich der aus den bodenphysikalischen
Kennwerten, den verschiedenen Ausführungsformen
(Verbau, Böschung, Stufengraben), Grabenbreiten,
Überdeckungen und Verkehrslasten sich ergebenden
Belastungsannahmen, als auch hinsichtlich
der für die jeweilige Belastung erforderlichen
besonderen Art der Rohrbettung.
Der statische Nachweis ist gemäß ATV-Arbeitsblatt A
127, Auflage 08/2000 zu führen.
Auflager  2 "ALFA"  90 Grad Dammbedingungen
Verkehrslast SLW 60  "SIGMA" RBZ  80 N/mm2
Für das Druckprüfen der Rohre hat der Auftragnehmer
das Prüfgerät vorzuhalten und die erforderlichen
Hilfsmittel zu stellen.
Vor der Rohrbestellung ist die Lage der einzelnen
Leitungen bzw. die Lage der Anschlüsse für die
Hausanschlussvorstreckungen von Seiten des
Auftragnehmers mit der Bauherrschaft und der
Bauleitung gemeinsam festzulegen. Der Auftragnehmer
hat danach Rohrverlegepläne, aus denen die Lage und
Zahl der einzelnen Abzweige ersichtlich ist, zu
fertigen und der Rohrbestellung zugrunde zu legen.
Das Anschlagen der Rohre zum Einsetzen von
Einbindungsstutzen ist nicht gestattet.
Die Öffnungen für nachträglich einzubauende Stutzen
sind durch Bohren bzw. Einsetzen von
Reparaturabzweigen unter Verwendung von
Dichtungsmanschetten herzustellen.
Das Einmessen der zu verlegenden Rohrleitungen muss
grundsätzlich mit einem Lasermeßgerät erfolgen.
Die Abrechnung der Rohrlängen erfolgt nach
aufgemessener Länge, wobei Bögen und Formstücke
einschl. Gelenkstücke übermessen und als Zulage
vergütet
werden.
Der AN hat die von ihm und evtl. bauseitig gelieferten
Stoffe und Bauteile sachgemäß und pfleglich abzuladen
und zu lagern. Schäden und Verluste gehen zu seinem
Lasten.
Bei der Rohrverlegung sind die einschlägigen
DIN-Vorschriften, Arbeitsblätter und etwa darüber
hinausgehende Anweisungen der Rohrhersteller zu
beachten.
Die Druckprüfungen sind unter Aufsicht der Bauleitung
nach den für das jeweilige Material entsprechend DIN
EN 1610 und DWA - A 139 Ausgabe Januar 2010 (bei
Verfahren mit Wasser oder mit Luft) nach EN 1610 und
ATV M 143 sowie DIN 4279 geltenden Richtlinien
durchzuführen (Wasserdichtheitsprüfungen werden
gesondert beauftragt und durchgeführt).
Wasser für die Druckprüfungen an den Leitungen ist
durch den AN zur Verfügung zu stellen und in die
entsprechenden Positionen einzurechnen. Falls
erforderlich, hat der AN auf seine Kosten
Zwischenpumpen, Rohrleitungen, Schlauchanschlüsse
und alle weiteren Hilfsmittel für die Druckproben
bereitzustellen und zu betreiben.
Die Materialien sind nach den geltenden DIN EN und
WN-Vorschriften zu liefern. Bei Abweichungen der
angebotenen Teile von den im LV genannten Abmessungen
und von den beschriebenen Eigenschaften hat die
anbietende Firma bereits bei der Angebotsabgabe
schriftlich darauf hinzuweisen.
Vor der Rohrbestellung ist die Lage der Anschlüsse von
seiten des Auftraggebers mit der Bauherrschaft und der
Bauleitung gemeinsam festzulegen.
Der AN hat danach Rohrverlegepläne, aus denen die Lage
der einzelnen Abzweige ersichtlich ist, zu fertigen
und der Rohrbestellung zugrunde zu legen.

**4.11.10 Rohrgraben für HT-PE-Rohrleitung da=250x9,6mm herstellen**
Rohrgraben zum Abbruch und Neuverlegung der Leitung an
Bestand profilgerecht ausheben nach Abtrag der
Oberflächenbefestigung,
einschl. Verbau nach DIN 18303,
Aushub im Baustellenbereich - bis 100 m - lagern,
Verfüllen in Lagen und verdichten (Dpr= 100%),
verdrängten Boden nach gesetzlichen Bestimmungen
entsorgen.
Verfüllung (bis 30 cm über Rohrscheitel mit steinfreiem
Material), Verdichtung bis Planum spätere Oberflächenbefestigung bzw. Oberflächenwiederherstellung.

Aushubtiefe:  bis 3,50 m,
Sohlbreite:  gem. DIN 4124 und DIN EN 1610,
herstellen.
Die Erschwernisse durch vorhandene paralell und
kreuzende Leitungen und  Kabel und deren Sicherung und
Abfangung sind einzukalkulieren.
Handschachtung 50%
Menge: 5,000 m

**4.11.20 HT-PE-Rohr da=250x9,6mm SDR 26 liefern und verlegen**
Abwasserkanal DIN 4033 nach statischen und
konstruktiven Erfordernissen nach DIN EN 1610
herstellen.
HD-PE-Rohr 250x9,6 mm EN1519 SDR 26
für erdverlegte Leitungen nach DIN 12666 zugelassen.
Rohrverbindung mit Steckmuffe, Dichtung mit Dichtring.
Auflager aus nichtbindigem Boden,
Auflagerwinkel 90 Grad,
in vorhandenem Graben mit Verbau.
Grabentiefe bis 1,50 m.
Angebotenes Material:
.............................................
  .............................................
  (Bietereintrag)
Menge: 5,000 m

**4.11.30 Paßstück Zulage, da=250x9,6mm SDR 26**
Paßstücke aus HT-PE-Rohr da=250x9,6mm SDR 26
als Zulage,
mit Lippendichtring,
Menge: 1,000 St

**4.11.40 Bogen 30° Zulage, da=250x9,6mm SDR 26**
Bogen aus HT-PE-Rohr als Zulage,
30Grad mit Lippendichtring
Da = 250x9,6 mm SDR 26 .
Menge: 2,000 St

**4.11.50 Abzweig 45° Zulage, da=250x9,6mm/DN 160**
Abzweig aus HT-PE-Rohr als Zulage,
45 Grad mit Lippendichtring
Da = 250x9,6 mm/ DN 160.
Menge: 1,000 St

**4.11.60 Übergangsmanschettendichtung für Steinzeugrohr/HT-PE-Rohr**
Übergangsmanschettendichtung für Steinzeugrohr auf
HT-PE -Rohr entsprechend der Vorgaben der
Materialordnung liefern und montieren, abladen,
erforderlichenfalls zwischenlagern und im Baufeld
transportieren.
Breite: M-Dichtung Typ 2B
Übergang: DN225 auf Da 250x 9,6 mm
Angebotenes Fabrikat:.............................

.............................
  (Bietereintrag)
Menge: 1,000 St

#### Abschnitt 4.12 Wasserhaltungsarbeiten - allgemein

*Hinweis*
Hinweis

Für die Beurteilung des Baugrundes wird vom IB Bauer
das Baugrundgutachten 23.10.2018, Cottbus, Dissenchener
Straße, Kanal- und Leitungsbau sowie Beprobung zur
Umweltuntersuchung Cottbus, Seeachse 1.BA
-Nacherkundung vom 09.07.2025 für den grundhaften
Straßenausbau  angefertigt.

15 Baugrundbohrungen mit einer Erkundungstiefe von 7,00
m, 5,00 m und 3,00 m unter OK Gelände.
15 Sondierungen mit der leichten Rammsonde (DPL -5) mit
einer Endteufe
von 7,00 m, 5,00 m und 3,00 m unter OKGelände.
4 Untersuchung auf PAK und Phenolindex gemäß BTR RC StB
14
4 Untersuchung der anstehenden Lockergesteine gemäß
LAGA 20
2 Wasseranalysen aus dem Grundwasser

Wasser wurde zum Erkundungszeitpunkt in folgenden
Bohrungen angeschnitten:
Bohrung B10 bei  3,10 m unter OK Ansatzpunkt,
Bohrung B11 bei  2,91 m unter OK Ansatzpunkt,
Bohrung B12 bei  2,85 m unter OK Ansatzpunkt.
Im Bereich der bindigen Böden kann sich Schichtenwasser
ausbilden

Es ist die Einleitgenehmigung bei der Unteren
Wasserbehörde Cottbus zu beantragen, die Kosten dafür
sind mit einzukalkulieren.

Wasserhaltung für Hausanschlüsse ist auch mit
einzukalkulieren.

**4.12.10 Boden für Schürfgrube ausheben**
Boden für Schürfgrube ausheben
zur Feststellung von Wasserhaltungsmaßnahmen,
nach Abtrag des Oberbodens/Oberflächenbefestigung,
(ab -60cm  im Bereich Straßenbau/Gehweg,
einschl. Verbau nach DIN 18303,
Aushub seitlich lagern,
Aushubtiefe bis 3,00 m,
Sohlenbreite bis 2,00 m,
Sohlenlänge bis 2,00 m,
Homogenbereich A: Auffüllungen, gemischte Locckersteine
Homogenbereich B: grobkörnige bis gemischtkörnige Sande
gemäß DIN 18300  sh. Baugrundgutachten vom 23.10.2018
vom IB Bauer
Menge: 2,000 St

**4.12.20 Offene Wasserhaltung**
Offene Wasserhaltung durch auftretendes Schichtenwasser
nach Wahl des AN aufbauen, vorhalten und zurückbauen.
Empfehlung : innerhalb des Rohrgrabens und der
Schachtgruben Wasserbeseitigung über Pumpensumpf
herstellen und beseitigen,
Abteuftiefe bis 1,00 m, lichter Sohlenquerschnitt bis
1,00 m2
einschl. des erforderlichen Aushubes und
Wiederverfüllung.
Die Ableitung des Wassers zum MW-Netz (bis 500 m) sowie
Hebe- und Einleitungsgebühren sind mit
einzukalkulieren.
Menge: 10,000 m

**4.12.30 Geschlossene Wasserhaltung**
Geschlossene Wasserhaltung
Grundwasserabsenkung nach Wahl  des AN, mit
Mengenmessung, für Rohrgräben/für Baugruben bis 3,50 m
Tiefe,
Grundwasserstand zwischen 2,85 bis 3,10 m unter OK
Gelände, betriebsbereit aufbauen, vorhalten, betreiben
und
beseitigen. Für die Ableitung des geförderten Grundwassers bis zum MW-Netz  hat der AN zu sorgen, die
Abflussleitungen werden nicht gesondert vergütet.
Zur Ableitung bis zum  MW-Netz sind ca. 500 m
Rohrleitung zusätzlich zu der Rohrleitung innerhalb des
Baufeldes erforderlich.
Es ist Sache des AN, die Erlaubnis zur Entnahme von
Grundwasser und zum Einleiten von Grundwasser in ein
MW-Netz einzuholen.
In den Angebotspreis sind sämtliche anfallenden
Kosten wie das Einrichten, Betreiben, Vorhalten,
Umsetzen, Abbauen, Abfahren der GWA, einschl.
Kosten für Material, Gerätestunden, Lohn, Versorgung
mit elektr. Energie, die wasserrechtliche Erlaubnis
zur Entnahme und zum Einleiten von Grundwasser etc.
einzurechnen. Die Hebe- und Einleitungsgebühren sind
ebenfalls mit einzurechnen.
Menge: 5,000 m

**4.12.40 Pumpenanlage einrichten, FD bis 10 m3/h*Höhe bis 5,0 m Reserveanlage**
Pumpenanlage zum Trockenlegen und Freihalten der
Baugrube von Wasser sowie zur Ableitung des
geförderten Wassers einrichten. Der Einsatz umfasst
das betriebsbereite Aufbauen und das Abbauen nach
Unterlagen des AG.
Vorhalten und Betreiben werden gesondert vergütet.
Pumpenanlage für Spülfilter (Nadelfilteranlage).
Förderdurchfluss bis 10 m3/h.
Förderhöhe bis 5,00 m.
Einschließlich Reserveanlage für Betrieb ohne
schädliche Unterbrechung.
Die Hebe- und Einleitungsgebühren sind ebenfalls mit
einzurechnen.
Fläche: bis 12,00 x 5,00m/pro Start- und Zielgrube
Nur in Absprache mit dem AG oder örtl. BÜ ausführen!!
Menge: 1,000 St

**4.12.50 Wasserhaltungsanlage betreiben und vorhalten**
Wasserhaltungsanlage einschließlich Pumpen und Brunnen sowie Anlagen zur Ableitung zum MW-Kanal betreiben und vorhalten.
Pumpenanlage einschließlich Spülfilter
(Nadelfilteranlage).
Bauzeit: siehe Vergabeunterlagen.
Menge: 1,000 psch

**4.12.60 Schutz der Ableitungsrohre**
Schutz der Ableitungsrohre (GWA) durch Holzbrücken
im Bereich von Zufahrten/Überfahrten oder eingraben
der Rohre in diesen Bereichen. Auf- und Abbau sowie
umsetzen einschl. Vorhalten im Rahmen der Baumaßnahme.
Menge: 1,000 St

### Bereich 5 Anschlussleitungen - RW 2.TA

#### Abschnitt 5.1 Erdarbeiten - RW

**5.1.10 Lage der Kabel und Leitungen orten**
Lage von Kabel und Leitungen mit Ortungsgerät
feststellen.
(Einzelabschnitte von 2- 5 m)
Menge: 10,000 m

**5.1.20 Suchgraben aush. Aushub bis 2,00 m**
Boden für Suchgraben ausheben,
zur Freilegung von Kabel und Leitungen,
ab OK Planum Straße/Gehweg
(bis -60 cm),
einschl. Handschachtung,
einschl. Verbau nach DIN 18303,
Aushub seitlich lagern, verfüllen und verdichten,
Aushubtiefe bis 2,00m,
Sohlenbreite über 2,00 bis 3,00 m,
Sohlenlänge über 2,00 bis 3,00 m,
Homogenbereich A: Auffüllungen, gemischte Locckersteine
Homogenbereich B: grobkörnige bis gemischtkörnige Sande
Homogenbereich C: bindige Böden (im Bereich B13)
gemäß DIN 18300  sh. Baugrundgutachten vom 23.10.2018
vom IB Bauer
Menge: 10,000 St

**5.1.30 Boden der Graeben Anschlußl. t bis 3,50 m**
Boden der Gräben für Anschlussleitungen
profilgerecht ausheben ab OK Planum Straße/Gehweg
(bis -60 cm),
einschl. Kopflochausbildung,
einschl. Verbau nach DIN 18 303,
Aushub im Baustellenbereich - Lagerstätte im 500 m
Bereich  - lagern.
Grabensohle verdichten, Verfüllen und verdichten,
verdrängten Boden nach gesetzlichen Bestimmungen
entsorgen,
einschl. Verlegen des Warnbandes braun "Regenwasser"
Verfüllung bis 30 cm über Rohrscheitel mit steinfreiem
Material, Verdichtung mit leichten Verdichtungsgeräten
Homogenbereich A: Auffüllungen, gemischte Locckersteine
Homogenbereich B: grobkörnige bis gemischtkörnige Sande
gemäß DIN 18300  sh. Baugrundgutachten vom 23.10.2018
vom IB Bauer
Aushubtiefe bis 3,00 m
Sohlbreite: gem. DIN 4124 und DIN EN 1610, bis DN 150
Einzellängen bis 5,00m
Handschachtung ca. 50%.
Menge: 10,000 m

**5.1.40 Füllmaterial Sauberkeitssch. Leitung**
Einbau von Füllmaterial für Sauberkeitsschichten,
profilgerecht, mit vom AN zu liefernden Stoffen,
Material Kies/Sand, verdichten, einbauen in
Leitungsgraben.
d= 10 cm + 0,1DN (DN 150 = 0,115 m)
Menge: 10,000 m

**5.1.50 Zulage für Erschwernisse**
Zulage für Erschwernisse zu den vorbeschriebenen
Positionen beim Kreuzen der Ver- und
Entsorgungsleitungen einschl. Sicherungs- und
Abfangungsmaßnahmen.
Menge: 3,000 St

**5.1.60 Zulage für Erschwernisse**
Zulage für Erschwernisse zu den vorbeschriebenen
Positionen für parallelliegenden Ver- und
Entsorgungsleitungen
einschl. Sicherungs- und Abfangungsmaßnahmen.
Menge: 3,000 m

**5.1.70 Verbau im Kreuzungsbereich**
Verbau im Kreuzungsbereich mit vorh. Leitungsbestand
nach Wahl des AN, als Zulage, zweiseitig,
t bis 3,50 m.
Nur in Absprache mit dem AG oder örtl. BÜ ausführen!!
Menge: 4,000 m

**5.1.80 Prüfung der Verdichtung**
Prüfung der Verdichtung durch Dritte im Trassenbereich
der verfüllten Rohrgräben.
Erstellung von Verdichtungsprotokollen Hausanschlüsse.
Nachweise der Verdichtung der Grabenverfüllung sind zu
protokollieren und der Bauüberwachung zu übergeben.
Je Haltung 1Nachweis
Menge: 3,000 St

#### Abschnitt 5.2 Entsorgung - RW

**5.2.10 Abfallentsorgung auf Grundlage der EBV erstellen**
Abfallentsorgungskonzept auf Grundlage der EBV
erstellen.
Entsorgung und Deklaration der Stoffe nach EBV.
mit: Position im LV, Abfallschlüssel, Abfallmenge,
Zuordnungswert, Art der Entsorgung, Abbruchmethode,
Abfallstoffkennzeichung, Verwertungsort und
Entsorgungsanlage.
Vor Deklaration und Entsorgung ist das Konzept
vorzulegen.
Menge: 1,000 psch

**5.2.20 Beprobung Bodenmaterial/Baggergut nach EBV**
Beprobung von Bodenmaterial / Baggergut der Klassen BM
/ BG, BM-F / BG-F nach EBV zur Einordnung
des Zuordnungswertes, auf Anordnung der Bauleitung
des AG.

Untersuchung der Erdstoffe auf Kontamination
durch ein unabhängiges, mit dem AG abzustimmendes Labor
einschl. Dokumentation der Untersuchungsergebnisse und
Übergabe 2-fach an den AG.
Menge: 1,000 St

**5.2.30 Beprobung RC-Materialt nach EBV**
Beprobung des RC-Materials nach EBV  zur Einordnung
des Zuordnungswertes, auf Anordnung der Bauleitung
des AG.

Untersuchung der Erdstoffe auf Kontamination
durch ein unabhängiges, mit dem AG abzustimmendes Labor
einschl. Dokumentation der Untersuchungsergebnisse und
Übergabe 2-fach an den AG.
Menge: 1,000 St

**5.2.40 Abfuhr ungeeign. Bod., keine Belast.**
Abfuhr ungeeigneter Boden, nicht schadstoffbelastet,

Zum Verfüllen ungeeigneten oder überschüssigen Aushub,
nicht schadstoffbelastet, abfahren und deponieren. Der
Nachweis über die Entsorgung ist dem AG vorzulegen.

Zuordnungswert nach EBV
Zuordnungswerte BM-0, BG-0,  BM-0*,  BG-0*,
BM-F0*, BG-F0*
Abrechnung nach Grabenprofil.
Nur in Absprache mit dem AG oder örtl. BÜ ausführen!!
Menge: 1,000 m³

**5.2.50 Abfuhr ungeeign. RC-Material, keine Belast.**
Abfuhr ungeeignetes RC-Material, nicht
schadstoffbelastet,

Zum Verfüllen ungeeigneten oder überschüssigen Aushub,
nicht schadstoffbelastet, abfahren und deponieren. Der
Nachweis über die Entsorgung ist dem AG vorzulegen.

Zuordnungswert RC1 nach EBV
Abrechnung nach Grabenprofil.
Nur in Absprache mit dem AG oder örtl. BÜ ausführen!!
Menge: 1,000 m³

**5.2.60 Abfuhr Boden, Verwertungsklasse BM-F1/BG-F1**
Abfuhr ungeeigneter Boden der Zuordnungswerte BM-F1 /
BG-F1

Boden / Baggergut ist einer Deponie zuzuführen. Der
Nachweis ist dem AG vorzulegen. In die EP ist das
Zwischenlagern, der Transport zur
Deponie sowie die Deponierung einzukalkulieren.

Abrechnung gemäß Entsorgungsnachweis.
Nur in Absprache mit dem AG oder örtl. BÜ ausführen!!
Menge: 1,000 t

**5.2.70 Abfuhr Boden, Verwertungsklasse BM-F3/BG-F3**
Abfuhr ungeeigneter Boden der Zuordnungswerte BM-F3 /
BG-F3

Boden / Baggergut ist einer Deponie zuzuführen. Der
Nachweis ist dem AG vorzulegen. In die EP ist das
Zwischenlagern, der Transport zur
Deponie sowie die Deponierung einzukalkulieren.

Abrechnung gemäß Entsorgungsnachweis.
Nur in Absprache mit dem AG oder örtl. BÜ ausführen!!
Menge: 1,000 t

**5.2.80 Gefährl. Abfall aus Baustelle ents. Boden*Gebühr einrechn.**
Gefährlichen Abfall aus Baustelle laden, fördern und
entsorgen. Art der Belastung und Entsorgung nach Unterlagen des AG. Entsorgungsnachweis nach Unterlagen des
AG führen.
Abgerechnet wird nach Wiegescheinen.
Boden und Steine, die gefährliche Stoffe enthalten.
Abfallschlüsselnummer = 17 05 03.
Gebühren der Abfallentsorgung sind einzurechnen.
Nur in Absprache mit dem AG oder örtl. BÜ ausführen!!
Menge: 1,000 t

**5.2.90 Abfuhr RC-Material, Verwertungsklasse RC-2**
Abfuhr ungeeignetes RC-Material des Zuordnungswertes
RC-2

Material ist einer Deponie zuzuführen. Der
Nachweis ist dem AG vorzulegen. In die EP ist das
Zwischenlagern, der Transport zur
Deponie sowie die Deponierung einzukalkulieren.

Abrechnung gemäß Entsorgungsnachweis.
Nur in Absprache mit dem AG oder örtl. BÜ ausführen!!
Menge: 1,000 t

**5.2.100 Abfuhr RC-Material, Verwertungsklasse RC-3**
Abfuhr ungeeignetes RC-Material des Zuordnungswertes
RC-3

Material ist einer Deponie zuzuführen. Der
Nachweis ist dem AG vorzulegen. In die EP ist das
Zwischenlagern, der Transport zur
Deponie sowie die Deponierung einzukalkulieren.

Abrechnung gemäß Entsorgungsnachweis.
Nur in Absprache mit dem AG oder örtl. BÜ ausführen!!
Menge: 1,000 t

**5.2.110 Boden liefern, in BG/LG einbauen**
Boden liefern in Baugrube / Leitungsgraben einbauen
Boden zum Massenausgleich zu dem abgefahrenen
Boden liefern, in Baugrube/Leitungsgraben einschl.
Vertiefungen infolge nicht tragfähiger, ausgehobener
Böden einbauen und verdichten. Material = Boden SW
(Sand weitgestuft) / GW (Kies weitgestuft) nach DIN
18196. Boden nach Verlegen der Leitung in Graben oder
in Baugrube oberhalb der Leitungszone einbauen und
verdichten. Verdichten auf Verdichtungsgrad von Dpr.
min. 100 %. In der Leitungszone ist ein
Verdichtungsgrad von Dpr. min. 97 % zu erreichen.
Gilt nur für Massenausgleich. Rückverfüllung Gräben und
Gruben gemäß "Allgemeines".
Nur in Absprache mit dem AG oder örtl. BÜ ausführen!!
Menge: 1,000 m3

**5.2.120 Flüssigboden liefern, in BG/LG einbauen**
Flüssigboden liefern in Baugrube / Leitungsgraben
einbauen
Flüssigboden ist ein selbstverdichtender,
hohlraumfreier, zeitweise fließfähiger Baustoff zur
Baugruben-/Leitungsgraben- verfüllung als
Massenausgleich zu dem abgefahrenen Boden liefern,
infolge nicht tragfähiger, ausgehobener
Böden fachgerecht nach RAL-GZ507 einbauen und
verdichten.
Material = Boden SW (Sand weitgestuft) / GW (Kies
weitgestuft) nach DIN 18196.
Boden nach Verlegen der Leitung in Graben oder
in Baugrube oberhalb der Leitungszone einbauen und
verdichten. Verdichten auf Verdichtungsgrad von Dpr.
min. 100 %. In der Leitungszone ist ein
Verdichtungsgrad von Dpr. min. 97 % zu erreichen.
Gilt nur für Massenausgleich.
Nur in Absprache mit dem AG oder örtl. BÜ ausführen!!
Menge: 1,000 m3

#### Abschnitt 5.3 Entwässerungskanalarbeiten - RW

**5.3.10 Rohrleitung PVC-U DN/OD 160 liefern und verlegen,**
Anschlussleitung zur Sammelrohrleitung nach statischen
und konstruktiven Erfordernissen nach DIN EN 1610
herstellen.  Rohr DN 160,  für HA-RW,
Rohr aus PVC-U, Kanalrohr SN 12 mit erhöhter Wanddicke
nach DIN EN 1401und DIN V 19534.
Farbe: blau
Rohrverbindung mit Steckmuffe, Dichtung mit Dichtring.
Auflager aus nichtbindigem Boden,
Auflagerwinkel 90 Grad,
in vorhandenem Graben mit Verbau.
Grabentiefe bis 2,00 m.
Angebotenes Material: Fa. Funke HS oder gleichwertiges
:  .............................................
  .............................................
  (Bietereintrag)
für Straßenabläufe
Menge: 10,000 m

**5.3.20 Paßstück Zulage, DN/OD 160, blau**
Paßstücke aus PVC-U, Kanalrohr SN 12
als Zulage, in verschiedenen Längen
DN 160.
Menge: 3,000 St

**5.3.30 Endkappe PVC-U SN12 DN 160, blau**
Endkappeaus PVC-U, Kanalrohr SN 12 als Zulage,
mit Lippendichtring,
DN 160.
Nur in Absprache mit dem AG oder örtl. BÜ ausführen!!
Menge: 3,000 St

**5.3.40 Anbindung mittel AWADOCK DN 150**
Rohranschluss für Straßenabläufe an Steinzeugrohr DN
225 mittels  AWADOCK DN150 aus PP liefern und
herstellen.
Öffnung für Rohranschluss durch Kernbohren herstellen.
Anschlussleitung:  aus PVC-U DN160.
Sammelleitung:  aus Steinzeugrohr DN 225
Angebotenes Material: AWADOCK oder gleichwertiges :
  .............................................
  .............................................
  (Bitereintrag)
Menge: 2,000 St

**5.3.50 Einbindung neue Leitung auf vorhandene Leitung**
Einbindung der neuen RW-Leitung DN160 PVC-U an die
vorhandene Leitung aus Steinzeug DN225 durch Öffnen von
Schlauchliner und Hutprofil herstellen, einschl. aller
Nebenarbeiten sowie eventl. Notleitungen.
Menge: 1,000 psch

USt %: 19,00
